# KRITIS-Gebäude im Kreis Recklinghausen
Angebotsaufforderung (GAEB DA XML 3.3, DA83)
Projekt: 657
Währung: EUR
Erstellt mit: GXML Toolbox V3.3 R20230829, iTWO_64 V24.0.667, 26.03.2026

## ALLGEMEINE TECHNISCHE VERTRAGSBEDINGUNGEN FÜR BAULEISTUNGEN (ATV) DIN 18299
ALLGEMEINE TECHNISCHE VERTRAGSBEDINGUNGEN FÜR BAULEISTUNGEN (ATV) DIN 18299

Die Nummerierung der nachfolgenden Abschnitte richtet sich nach der VOB/C, DIN 18299, und ist daher nicht fortlaufend.
Für nicht aufgeführte Abschnitte der DIN 18299 sind keine besonderen Angaben oder zusätzlichen Hinweise erforderlich.

## 0.0 Allgemeines
0.0  Allgemeines
Es gelten die für das jeweilige Gewerk maßgeblichen technischen Normen, insbesondere die einschlägigen DIN-, DIN EN- und DIN EN ISO-Normen, jeweils in der zum Zeitpunkt der Ausführung gültigen Fassung. Darüber hinaus sind alle einschlägigen gesetzlichen Vorschriften, Richtlinien sowie die allgemein anerkannten Regeln der Technik einzuhalten.

## 0.1 Angaben zur Baustelle
0.1  Angaben zur Baustelle

0.1.1  Lage der Baustelle
Das Projektgebiet ist verkehrstechnisch erschlossen und befindet sich im Kreis Recklinghausen, ca. 10 km westlich des Recklinghäuser Zentrums im Gewerbegebiet. Das Baufeld grenzt an ein weiteres Baufeld an, das ab ca. Mitte 2027 einer seperaten Bebauung zugeführt wird.
Sofern während der Bauausführung auf dem westlich angrenzenden Baufeld Drittbaumaßnahmen stattfinden, können sich hierdurch Einschränkungen hinsichtlich Zufahrt, Logistik oder Baustellenorganisation ergeben. Die Ausführung der Leistungen hat unter Berücksichtigung der örtlichen Gegebenheiten zu erfolgen. Weitergehende Ansprüche aus etwaigen parallel stattfindenden Drittbaumaßnahmen können
hieraus nicht abgeleitet werden.

0.1.2  Besondere Belastungen aus Immissionen und besonderen Umgebungsbedingungen
Die bei der Durchführung der Arbeiten entstehenden Staub-, Lärm- und Verkehrsemissionen sind gemäß den jeweils geltenden gesetzlichen Bestimmungen, insbesondere dem Bundes-Immissionsschutzgesetz (BImSchG), zu begrenzen.
Des Weiteren existieren aufgestellte Lärmaktionspläne im Rahmen einer Umgebungslärmrichtlinie der Kommune, die entsprechend einzuhalten ist.
Das Baugrundstück liegt im Geltungsbereich eines Bebauungsplans.

0.1.3  Lage und Art der baulichen Anlage
Das Bauwerk wird als kompakter Baukörper in drei oberirdischen Geschossen mit Technikgeschoss auf dem Dach errichtet.
Das Gebäude ist der Gebäudeklasse 5 gemäß Landesbauordnung NRW zuzuordnen und weist eine Bruttogrundfläche von ca. 4.577 m2 auf.
Die Gründung des Gebäudes erfolgt als Stahlbetonbodenplatte in WU-Bauweise. Der Baukörper wird überwiegend in Stahlbetonbauweise errichtet. Die Gebäudekubatur wird durch Vor- und Rücksprünge gegliedert. Hierdurch werden unterschiedliche Gebäudetiefen ausgebildet sowie Terrassen und gestaffelte Gründachflächen ermöglicht. Ein Teilbereich des Gebäudes weist aufgrund erhöhter Raumhöhenanforderungen eine Überhöhung auf. Die Attikahöhe dieses Bereichs beträgt ca. +17,50 m über Geländeoberfläche.

Die Dachflächen werden als begrünte Flachdächer ausgeführt. Technikaufbauten sind auf dem Dach vorgesehen und werden eingehaust ausgeführt. Zusätzlich ist die Installation einer Photovoltaikanlage vorgesehen.

Westlich des Gebäudes sind PKW-Stellplatzflächen angeordnet. Östlich befindet sich eine für den Schwerlastverkehr zu befestigende asphaltierte Fläche. An der nordöstlichen Grundstücksgrenze ist ein separates Müllhaus vorgesehen.

0.1.4  Verkehrsverhältnisse/-beschränkungen auf der Baustelle
Auf dem Baugelände wird durch den AN Außenanlagen eine Baustraße errichtet mit zwei Entladezonen, siehe BE-Plan. Die Straße soll im Einbahnstraßenverkehr genutzt werden. Dabei ist jeweils eine Ein- und Ausfahrt mit Zutrittskontrolle und Schrankenanlagen vorgesehen.

0.1.5  Für den Verkehr freizuhaltende Flächen
Grundsätzlich sind öffentliche Verkehrsflächen sowie sämtliche Verkehrswege auf der Baustelle freizuhalten. Es werden geringfügige Parkmöglichkeiten am Rand des Baufeldes zur Verfügung gestellt. (ca. 5 PKW-Stellplätze). In unmittelbarer Nähe zum Baufeld gibt es keine Parkmöglichkeiten. Die Rückstaubildung bei Anlieferungen muss vermieden werden.

0.1.6  Art, Lage und Nutzbarkeit von Transporteinrichtungen etc.
Durch den Auftraggeber werden keine Transporteinrichtungen, Hebezeuge etc. zur Verfügung gestellt.

0.1.7  Lage, Art, Anschlusswerte für Wasser, Energie und Abwasser
Der Auftraggeber stellt die Versorgung mit Strom und Wasser bis an das Baufeld her.
Die Herstellung der Baustrom- und Bauwasserverteilung auf dem Baugelände, einschließlich der erforderlichen Verteiler, Unterverteilungen sowie der Einrichtung von Übergabepunkten für die nachfolgenden Gewerke, obliegt dem Auftragnehmer der Baustelleneinrichtung. Die übrigen Auftragnehmer haben sich an die bereitgestellten Übergabepunkte anzuschließen. Die Ausführung der Baustrom- und Bauwasserverteilung erfolgt in Abstimmung mit dem Auftraggeber. Die Kosten für den Verbrauch von Strom und Wasser werden vom Auftraggeber übernommen und über eine Umlage gemäß den Regelungen der Besonderen Vertragsbedingungen abgerechnet.
Messeinrichtungen zur Verbrauchserfassung werden durch den Auftragnehmer der Baustelleneinrichtung gestellt. Der Auftragnehmer ist verpflichtet, einen verantwortungsvollen und sparsamen Umgang mit Strom und Wasser sicherzustellen

0.1.8  Überlassene Räume und Flächen
Räume und Lagerflächen werden nur wie im BE-Plan dargestellten Umfang durch den Auftraggeber zur Verfügung gestellt. Alle notwendigen Räume und darüber hinaus erforderliche Lagerflächen hat der Auftragnehmer selber zu schaffen. Die Kosten dafür sind mit den Einheitspreisen abgegolten. Die BE des AN hat ausschließlich mit stapelbaren Containern zu erfolgen.

0.1.9  Bodenverhältnisse
Die Bodenverhältnisse sind dem Baugrundgutachten vom 17.06.2024 zu entnehmen, welches dem Auftragnehmer elektronisch zur Verfügung gestellt wird. Das Baugrundgutachten dient der Information; eine Haftung für tatsächlich angetroffene Bodenverhältnisse bleibt unberührt.

0.1.10  Wasserverhältnisse im Boden
Der mittlere gemessene Grundwasserstand wurde bei ca. 73,6 m NHN festgestellt, entsprechend einer Tiefe von ca. 2,50 m unter Geländeoberkante (GOK). Die exakten Angaben zu den Wasserverhältnissen sind dem Bodengutachten vom 17.06.2024 zu entnehmen, welches dem Auftragnehmer elektronisch zur Verfügung gestellt wird.

0.1.13  Schutzgebiete und Schutzzeiten
Das Baugrundstück liegt im Geltungsbereich eines Bebauungsplans. Die im Bebauungsplan festgesetzten Schutz-, Grün- und Ausgleichsflächen sowie Lärmschutzzonen sind bei der Ausführung der Arbeiten zu beachten. Die Durchführung der Arbeiten hat unter Einhaltung der geltenden gesetzlichen Vorgaben, insbesondere des Immissionsschutzrechts, zu erfolgen.

0.1.14  Schutz von Bäumen, Pflanzen und Grünflächen
Die im Bebauungsplan festgesetzten Grünflächen, Pflanzflächen und Grünstreifen, insbesondere entlang der Grundstücksgrenzen, sind während der Bauzeit zu schützen. In diesen Bereichen sind Lagerungen, Befahrungen, Bodenabträge, Bodenverdichtungen sowie sonstige Beeinträchtigungen unzulässig. Die Baumschutzsatzung der Kommune ist zu beachten.

0.1.15  Sicherung des öffentlichen Verkehrs
Der Auftragnehmer hat für die Dauer seiner Leistungen entsprechende Regelung zur Sicherung des öffentlichen Verkehrs beim Verlassen des Baugeländes vorzunehmen. Auch ist das Tor zum Baugelände durch den AN außerhalb der Arbeitszeiten verschlossen zu halten. Die Kosten für die Sicherungsmaßnahmen sind mit den Einheitspreisen abgegolten.

0.1.16  Im Baugelände vorhandene Anlage
Das Baugelände war Teil des ehemaligen Bergwerkfeldes und wurde anschließend landwirtschaftlich genutzt. Mit bergbaulichen Einwirkungen (z. B. Bodenbewegungen) ist nach derzeitigem Kenntnisstand nicht zu rechnen. Im äußersten nordwestlichen Bereich des Grundstücks verläuft eine bestehende Hochdruck - Gasleitung, welche das Baugelände tangiert. Im Bereich der Leitung und des zugehörigen Schutzstreifens dürfen keine Arbeiten durchgeführt werden. Überfahrungen, Erdarbeiten oder sonstige Eingriffe dürfen nicht stattfinden.

0.1.18  Kampfmittel
Für das Gelände wurde eine oberflächennahe Kampfmitteluntersuchung durchgeführt. In Teilen der Fläche konnten keine Hinweise auf Kampfmittel festgestellt werden.
In anderen Bereichen war aufgrund von Störeinflüssen keine eindeutige Beurteilung möglich, sodass dort ein Restrisiko nicht auszuschließen ist. Erdarbeiten sind entsprechend vorsichtig durchzuführen. Bei Verdacht von Kampfmittelfunden sind der Auftraggeber und die örtlichen Behörden und Firmen für die Kampfmittelbeseitigung sofort zu informieren und bis zu deren Beseitigung die Bauarbeiten einzustellen.

0.1.19  Maßnahmen gemäß Baustellenordnung
Der Auftraggeber hat einen Koordinator für die Sicherheit und den Gesundheitsschutz (SiGeKo) nach BaustellV bestellt. Dieser hat Regeln zum Arbeits- und Gesundheitsschutz und eine Baustellenordnung verfasst, die verbindlich einzuhalten sind.

0.1.22  Veranlasste Vorarbeiten
Das zuvor landwirtschaftlich genutzte Baufeld wird im Vorfeld der Bauausführung vorbereitet und eingeebnet. Im Bereich der später befestigten Außenflächen erfolgt ein Bodenaustausch, in Teilbereichen eine Bodenverbesserung. Um das Bauwerk wird eine Baustellenumfahrt als temporäre Baustraße durch den AN Außenanlagen hergestellt. Sämtliche erforderlichen Containerstellflächen werden durch das Gewerk Außenanlagen, einschließlich der notwendigen Untergrundvorbereitung und Befestigung, hergestellt.
Die Baustraßen und Containerstellflächen dienen ausschließlich der Bauzeit.

## 0.2 Angaben zur Ausführung
0.2  Angaben zur Ausführung

0.2.1  Arbeitsabschnitte und Unterbrechungen
Mit Unterbrechungen im Bauablauf ist zu rechnen. Die Festlegung der Arbeitsabschnitte erfolgt durch die örtliche Objektüberwachung in Abstimmung mit dem Auftragnehmer.

Schlechtwetterregelung
Witterungsbedingte Unterbrechungen sind dem Auftraggeber unverzüglich, spätestens am selben Arbeitstag, schriftlich anzuzeigen. Der Nachweis erfolgt unter Heranziehung der Daten des Deutschen Wetterdienstes. Witterungsbedingungen, die eine ordnungsgemäße
Eine Unterbrechung der Arbeiten erfolgt nur bei:
– Windstärken ab etwa Beaufort 6,
– außergewöhnlich starken Niederschlägen,
– Temperaturen unter +5 °C bei Mauerwerksarbeiten,
– Temperaturen unter 0 °C bei Betonarbeiten.

Die Beurteilung erfolgt unter Berücksichtigung der jeweils ausgeführten Bauleistung
und der anerkannten Regeln der Technik.

0.2.2  Besondere Erschwernisse
Für alle auf der Baustelle eingesetzten Arbeitnehmer der Auftragnehmer und Nachunternehmer sind vor Aufnahme der Tätigkeiten Zugangsausweise gemäß den Vorgaben des Auftraggebers zu beantragen. Der Auftraggeber behält sich vor, den Zugang einzelner Personen zu verwehren. Für die Beantragung der Zugangsausweise sind keine Kosten zu kalkulieren.

0.2.3  Vorgaben aus dem SiGe-Plan
Die Vorgaben aus dem SiGe-Plan sind verbindlich einzuhalten.

0.2.6  Besondere Anforderungen an die Baustelleneinrichtung (BE)
Die Baustelleneinrichtung des Auftragnehmers hat gemäß den Vorgaben des Auftraggebers sowie entsprechend dem Baustelleneinrichtungsplan (BE-Plan) zu erfolgen. Für die Baustelleneinrichtung sind ausschließlich stapelbare Container zu verwenden.
Die erforderlichen Containerstellflächen werden bauseits zur Verfügung gestellt. Eine zusätzliche Befestigung oder Herstellung von Containerstellflächen durch den Auftragnehmer der Baustelleneinrichtung ist nicht geschuldet. Die Kosten für die Baustelleneinrichtung sind mit den Einheitspreisen des Angebots abgegolten.
Nach Abschluss der Bauarbeiten ist die gewerkeweise Baustelleneinrichtung vollständig zu räumen.

0.2.8  Mitbenutzung von Gerüsten
Es stehen keine Gerüste/Hebezeuge/Aufzüge/Aufenthalts- und Lagerräume zur Verfügung,  die mitgenutzt werden können.

0.2.10  Recycling-Stoffe / Wiederverwendung von Materialien
Nur wenn in Leistungstexten darauf eingegangen wird, ist die Benutzung von Recycling-Baustoffen entsprechend den Vorgaben zulässig.

0.2.13  Eignungs- und Gütenachweise
Der Auftragnehmer ist verpflichtet, für sämtliche zur Ausführung vorgesehenen Baustoffe sowie gegebenenfalls für die eingesetzten Herstellungsverfahren entsprechende Eignungs- und Gütennachweise vorzulegen. Andere als in der Leistungsbeschreibung benannte Bauteile, Materialien, Stoffe und Fabrikate dürfen nur verwendet werden, wenn sie vom Auftraggeber vor dem jeweiligen Beginn der Ausführung freigegeben wurden.
Alle Nachweise, Produktdatenblätter etc. sind 4 Wochen vor Verwendung einzureichen.

0.2.15  Abbrucharbeiten und Entsorgung
Alle bei den Abbruch- und Bauarbeiten anfallenden Materialien, Bauabfälle und sonstigen Abfälle sind entsprechend den geltenden gesetzlichen Vorschriften ordnungsgemäß und
schadlos zu verwerten oder, sofern eine Verwertung nicht möglich ist, allgemeinwohlverträglich zu entsorgen.
Dabei sind insbesondere die Vorgaben des Kreislaufwirtschaftsgesetzes (KrWG) sowie die
einschlägigen abfallrechtlichen Bestimmungen zu beachten. Die Regelungen der Abfallsatzung der Kommunel sind, soweit einschlägig, einzuhalten.
Die Kosten für die Entsorgung einschließlich der Entsorgungsgebühren sind vom Auftragnehmer zu tragen.
Der Auftragnehmer hat dem Auftraggeber unaufgefordert geeignete Nachweise über die ordnungsgemäße Entsorgung vorzulegen. Soweit erforderlich, ist die elektronische Nachweisführung gemäß den geltenden Vorschriften anzuwenden.
Kontaminierte Baustoffe sind getrennt von nicht kontaminierten Abfällen zu erfassen und entsprechend den jeweils geltenden rechtlichen Anforderungen zu entsorgen. Die ordnungsgemäße Entsorgung ist dem Auftraggeber nachzuweisen.

0.2.16  Beigestellte Stoffe (vom AG)
Bauteile, Geräte oder Arbeitskräfte werden vom Auftraggeber nicht zur Verfügung gestellt.

0.2.17  Hilfestellung durch den Auftraggeber
Durch den Auftraggeber erfolgen keine weiteren Hilfestellungen als die hier in den ATV beschriebenen.

0.2.18  Leistungen für andere Unternehmer
Sind Leistungen für andere Unternehmer zu erbringen, wird dies in einzelnen Positionen der Leistungsbeschreibung geregelt.

0.2.20  Benutzung vor der Abnahme
Zur Sicherstellung des Bauablaufs ist es erforderlich, dass bereits hergestellte Bauteile vor der Abnahme durch bauseits beauftragte Auftragnehmer genutzt oder weiterbearbeitet werden. Eine Abnahme im Sinne des § 12 VOB/B erfolgt hierdurch nicht.

Im Übrigen gelten die Regelungen der Besonderen Vertragsbedingungen.

0.2.22  Abrechnung nach bestimmten Vorlagen
Örtliche Aufmaße von nicht zeichnerisch dargestellten Leistungen sind vom Auftragnehmer zu dokumentieren und der Abrechnung zugrunde zu legen. Die Abrechnung der Leistungen hat auf Grundlage prüffähiger, GAEB-konformer Abrechnungsunterlagen zu erfolgen.

Im Übrigen gelten die Regelungen der Besonderen Vertragsbedingungen.

## 0.6 Beigefügte Unterlagen
0.6  Beigefügte Unterlagen

01_Ausschreibung
260326_LSRE_VE13_Erweiterte Rohbauarbeiten.pdf
260326_LSRE_VE13_Erweiterte Rohbauarbeiten.D83
260326_LSRE_VE13_Erweiterte Rohbauarbeiten.X83

02_Architektur
Planung gemäß Planliste des Architekten

03_Statik
250116_WU-Konzept - anonymisiert.pdf
250310_Entwurfsbericht Tragwerksplanung - anonymisiert.pdf
251107_Anschlüsse Sichtbeton-TH - anonymisiert.pdf
LSRE_TWP_5_DT_1OG_001_A_F.pdf
LSRE_TWP_5_DT_TR_001_A_F_TR1_Grundriss.pdf
LSRE_TWP_5_DT_TR_002_A_F_TR1_Schnitt.pdf
LSRE_TWP_5_DT_TR_101_A_F_TR2_Grundriss.pdf
LSRE_TWP_5_DT_TR_102_A_F_TR2_Schnitt.pdf
LSRE_TWP_5_GR_1OG_001_C_F.pdf
LSRE_TWP_5_GR_1OG_002_C_F.pdf
LSRE_TWP_5_GR_2OG_001_C_F.pdf
LSRE_TWP_5_GR_2OG_002_C_F.pdf
LSRE_TWP_5_GR_DA_002_C_F.pdf
LSRE_TWP_5_GR_EG_001_E_F.pdf
LSRE_TWP_5_GR_EG_002_E_F.pdf
LSRE_TWP_5_GR_GRD_001_D_F.pdf
LSRE_TWP_5_GR_GRD_002_D_F.pdf
LSRE_TWP_5_SN_AA_001_C_F.pdf
LSRE_TWP_5_SN_BB_001_D_F.pdf
LSRE_TWP_5_SN_CC_001_D_F.pdf
LSRE_TWP_5_SN_DD_001_D_F.pdf
LSRE_TWP_5_SN_EE_001_D_F.pdf
LSRE_TWP_5_SN_FF_001_D_F.pdf
LSRE_TWP_5_SN_GG_001_C_F.pdf
LSRE_TWP_5_SN_HH_001_C_F.pdf
LSRE_TWP_5_SN_II_001_D_F.pdf
LSRE_TWP_5_SN_XX1_001_D_F.pdf
LSRE_TWP_5_UE_1OG_001_A_F.pdf
LSRE_TWP_5_UE_EG_001_A_F.pdf
04_Weitere Unterlagen

Bodengutachten/Baugrundgutachten
GA2405-6829_240617.pdf
GS2405-6829_240625.pdf

Weitere projektspezifische Unterlagen werden dem Auftragnehmer nach Auftragserteilung umgehend in elektronischer Form zur Verfügung gestellt.

## VE13 Erweiterte Rohbauarbeiten
Datum: 26.03.2026

### 1 Erweiterte Rohbauarbeiten

#### 1.1 Erdarbeiten - DIN 18300

**Ausführungsbeschreibung 1 Erdarbeiten DIN 18300**
*Grundlagen*
Die Bodenkennwerte, Grundwasserangaben und weitere Angaben zum Baugrund sind den Unterlagen Bodengutachten (17.06.2024) und Guterachterlicher Stellungnahme (25.06.2024) des Büros OWS Ingenieurgeologen GmbH & Co. KG, Zum Wasserwerk 15, 48268 Greven zu entnehmen.
Diese Unterlagen sind ebenfalls Grundlage der Kalkulation und sind entsprechend zu berücksichtigen.

Die Bestimmungen des Bundes-Bodenschutzgesetzes (BBodSchG) und der Bundes-Bodenschutz- und Altlasten- verordnung (BBodSchV) sind zu beachten.
*Baugrubenherstellung*
Die Herstellung der Baugrube erfolgt mit einer umlaufenden Böschung, sowie Trägerbohlwänden im Bereich des Haupteinganges im Norden zur Karl-Breuing-Str.

Der Abtrag des Oberbodens bis zu einer Tiefe von ca. 30 cm erfolgt bauseits durch den Auftragnehmer Außenanlagen/Baufeldfreimachung. Es wird das Baufeld an den Auftragnehmer Rohbau mit der OK bei ca. +75,88 NHN übergeben. Diese Leistung ist daher nicht Bestandteil des Auftragnehmers Rohbau.

Der Bodenaushub ist so durchzuführen, dass die Baugrundsohle nicht durch Gerätebetrieb aufgewühlt und in der Tragfähigkeit beeinträchtigt wird. Die dafür notwendigen Maßnahmen sind entsprechend einzukalkulieren, eine gesonderte Vergütung erfolgt nicht.

Der Mehraufwand für die Herstellung der Baugrube mit den abweichenden Höhen in Teilbereichen (z.B: Aufzugsunterfahrten, Trafoabsenkung, etc. ) sind in die Einheitspreise einzukalkulieren.
*Entsorgung*
Aufgefüllter und gewachsener Boden sind beim Aushub zu trennen. Mehrkosten durch eine nicht sorgfältige Ausführung der Separierung gehen zu Lasten des Auftragnehmers.

Die Auffüllungen sind gemäß dem Bodengutachten (17.06.24) und der Gutachterliche Stellungnahme (25.06.24) OWS bis Abfallkategorie BM-0 nach EBV einzustufen.
Die Beprobung und abfallrechtliche Deklaration der Haufwerke erfolgt durch den Auftragnehmer. Dafür ist durch den AN ein entsprechend qualifiziertes Fachbüro zu beauftragen. Die Analyseergebnisse, einschließlich abfallrechtlicher Klassifizierung und Probenahmeprotokollen, werden dem Auftraggeber unverzüglich zur Verfügung gestellt. Die Kosten der Beprobungen etc. sind in die Positionen entsprechend einzukalkulieren.

Sämtliche Entsorgungswege sind durch den Auftragnehmer im Vorfeld mit der zuständigen Abfallbehörde abzustimmen und von dieser genehmigen zu lassen. Eventuell auftretende Verzögerungen durch nicht vollständig vorgelegte Unterlagen oder nicht genehmigungsfähige Entsorgungswege liegen ausschließlich im Verantwortungsbereich des Auftragnehmers. Sie berechtigen keinesfalls zu einer Verlängerung der Bauzeit.

Grundlage für die Abrechnung ist die Menge (feste Masse) an der Entnahmestelle.

Für das ersatzweise Umrechnen von Kubikmeter auf Tonnen ist für den Aushub ein Faktor von 1,9 t/m3 (m3 jeweils feste Masse) als Richtwert anzunehmen.

Nach Abschluss der Entsorgung und zu den Rechnungen sind dem Auftraggeber unaufgefordert eine Massenbilanz und Entsorgungsnachweise für sämtliches von der Baustelle abgefahrenes Material vorzulegen.
Dies ist Bestandteil der Leistung und in die Einheitspreise für die Entsorgung einzurechnen. Die Schlussrechnung wird erst nach Vorlage aller Nachweise freigegeben.
*Bodenaustausch*
Die Bodenverbesserung unterhalb des Gebäudegrundrisses einschließlich der erforderlichen Maßnahmen zur Herstellung einer ausreichend tragfähigen Baugrundsituation ist vom Auftragnehmer Rohbau auszuführen.

Maßnahmen zur Bodenverbesserung außerhalb des Gebäudegrundrisses sind nicht Bestandteil dieses Leistungsverzeichnisses und werden über den Auftragnehmer Außenanlagen erbracht.

*Hinweis: Bodenaushub*

**1.1.10 Boden Baugrube lösen fördern, B1, BK2,3,4, T.b. 0,5-2,50m, ab GOK**
Boden für Baugrube,
mit Herstellung von Böschungen gemäß Baugrubenplan, profilgerecht lösen, fördern und seitlich lagern bzw. abfahren,
Aushubtiefe 0,50 bis 2,50 m unter GOK,
Homogenbereich B1 (Flugsand, locker gelagert),
Bodengruppen nach DIN 18196: SU / SU* / ST*,
Bodenklasse 2 (fließende Bodenarten) möglich bei breiger
oder flüssiger Konsistenz,
Bodenklasse 3 (leicht lösbare Bodenarten),
Bodenklasse 4 (mittelschwer lösbare Bodenarten),
Mengenermittlung nach Aufmaß an der Entnahmestelle.
Menge: 2352,000 m3
Leistungsbereichkatalog: 002

**1.1.20 Boden Baugrube lösen fördern, B2, BK2,3,4, T.b. 2,0-2,50m, ab GOK**
Boden für Baugrube,
mit Herstellung von Böschungen gemäß Baugrubenplan, profilgerecht lösen, fördern und seitlich lagern bzw. abfahren,
Aushubtiefe 2,00 bis 2,50 m unter GOK,
Homogenbereich B2 (Sandmergel, stark verwittert),
Bodengruppen nach DIN 18196:
SE / SU / SU* / ST / ST* / GU / GU* / TL,
Bodenklasse 2 (fließende Bodenarten) möglich bei breiger
oder flüssiger Konsistenz,
Bodenklasse 3 (leicht lösbare Bodenarten),
Bodenklasse 4 (mittelschwer lösbare Bodenarten),
Mengenermittlung nach Aufmaß an der Entnahmestelle.
Menge: 363,000 m3

**1.1.30 Boden Baugrube lösen fördern, BK6,7, T.b. 0,5-2,50m, ab GOK**
Boden für Baugrube,
profilgerecht lösen, fördern und getrennt entsorgen,
Aushubtiefe innerhalb der Bereiche mit Festgesteinshärtlingen,
ggf. eingelagerte Festgesteinshärtlinge im Sandmergel,
Bodengruppen nach DIN 18196:
Festgestein, verwittert / geklüftet,
Bodenklasse 6 (leicht lösbarer Fels o. vergleichbar)
Bodenklassen 7 (schwer lösbarer Fels o. vergleichbar)
bei Einzelvolumen ≥ 0,01 m3,
Mengenermittlung nach Aufmaß anhand der freigelegten Härtlingsvolumina.
Menge: 143,000 m3

**1.1.40 Bodenpolster als Bodenaustausch einbringen und verdichten**
Bodenpolster als Bodenaustausch herstellen,
Aufbaudicke mind. 30 cm, Kiessand 0/32
oder Natursteinschotter 0/45-0/56, Verdichtungsgrad 100 % Proctordichte, EV2 ≥ 50 MN/m², Einbau lagenweise,
einbringen und verdichten.
Menge: 1693,000 m2

**1.1.50 Planum Abweichung +/-2cm EV2 50MPa**
Planum in Baugrube herstellen, zulässige Abweichung von der Sollhöhe +/- 2 cm, Verformungsmodul mind. EV2 50 MPa.
Menge: 1693,000 m2

**1.1.60 Prüfung Verdichtungsgrad, Plattendruckversuch**
Prüfung des Verdichtungsgrad nach DIN 18134, Merkblatt Plattendruckversuch,
zur Bestimmung der Verformbarkeit und Tragfähigkeit des Bodens sowie zur Verdichtungskontrolle.
Menge: 4,000 St

**1.1.70 Verfüllung der Böschungen, Sand-/Kiesgemisch**
Auffüllung der Böschungen aus einem Sand-/Kiesgemisch
zur Herstellung einer Standfläche,
Ausführungshöhe bis ca. 3,50 m,
Böschungsneigung 1:1 (45°),
lagenweise einbauen und verdichten,Schichtdicke ≤ 30 cm,
Verdichtungsgrad mindestens DPr ≥ 98 %.

Abrechnung nach eingebautem und verdichtetem Volumen.
Menge: 715,000 m3

*Hinweis: Entsorgung*

**1.1.80 Entsorgung Boden nicht gefährlich EBV 2023 BM-0**
Boden, nicht gefährlich, Abfallschlüssel nach AVV (Abfallverzeichnis-Verordnung) 17 05 04 Boden/Steine,
Zuordnung gemäß Ersatzbaustoffverordnung 2023, Materialklasse BM-0 nach EBV 2023, Anlage 1,
laden und mit LKW des AN transportieren,
max. Gesamtgewicht ohne Beschränkung,
zur Verwertungsanlage nach Wahl des AN,
die Entsorgungsgebühren werden vom AN übernommen.
Menge: 5431,000 t

#### 1.2 Verbauarbeiten - DIN 18301, 18303

*Hinweis: Schnittstelle Übergabeschacht*
Die Schnittstelle des Übergabeschachtes (Leistung Außenanlagen) für Ver- und Entsorgungsleitungen (KG500) im Bereich des Verbaus ist zu berücksichtigen.

**1.2.10 Statische Nachweise Verbauarbeiten**
*** Pauschalposition
Statische Nachweise für alle hier beschriebenen Verbauarbeiten durch den Auftragnehmer.
Menge: 1,000 psch

**1.2.20 Baustelleneinrichtung Verbauarbeiten**
*** Pauschalposition
Baustelleneinrichtung für die Durchführung der nachfolgend
beschriebenen Spezialtiefbauarbeiten (Baugrubenverbau).
In dieser Position sind alle erforderlichen Leistungen für den
Spezialtiefbau / Verbau einzukalkulieren, wie z.B.:
An- und Abtransport, vorhalten, unterhalten und räumen aller
erforderlichen Geräte, Bohrgeräte, Maschinen, Werkzeuge
und Baumaterial, Hebezeug etc., inkl. der erforderlichen
Betriebsstoffe, jeweils inkl. Bedienpersonal/ Mannschaft, die
für die vertragsgemäße Ausführung der Bauleistungen
erforderlich sind.
Geräte, Maschinen, Großbohrgerät, Ankerbohrgeräte,
Ziehgerät, Hebezeug etc. inkl. aller Kleingeräte zur Baustelle
bringen, bereitstellen und betriebsfertig aufstellen,
einschließlich aller dafür erforderlichen Nebenarbeiten. Der
Geräteeinsatz für die fachgerechte Bauausführung, muss in
den entsprechenden Leistungspositionen eingerechnet
werden.
Menge: 1,000 psch

**1.2.30 Einmessarbeiten**
*** Pauschalposition
Abstecken und Einmessen der Verbauachsen und Baugrubengrenzen für den Trägerbohlverbau,
Herstellen der nötigen Fest- und Hilfspunkte,
Einmessen der Trägerachsen und Kontrollhöhen für die Verbauoberkante,
Dokumentation der Einmessung (Skizzen/Protokoll) und Übergeben an die Bauleitung.
Menge: 1,000 psch

**1.2.40 UVV, Schutzeinrichtungen und Absturzsicherungen**
*** Pauschalposition
Herstellen, Vorhalten und Rückbauen von Schutzeinrichtungen an den Baugrubenkanten im Bereich des Trägerbohlverbaus,
zur Sicherung gegen Absturz und unbefugtes Betreten,
bestehend aus Geländern, Absperrungen, ggf. Bordbrettern, Warnbändern und Beleuchtung entsprechend den arbeitsschutzrechtlichen Anforderungen und den Vorgaben der DIN 4124,
einschließlich laufender Kontrolle, Instandhaltung und Anpassung an den Baufortschritt.
Menge: 1,000 psch

**1.2.50 Trägerverbauprofile HEB 220, Einbau**
Herstellen eines temporären Trägerbohlverbaus mit Holzausfachung zur Baugrubensicherung,
mit Arbeitsraum ≥ 0,90 m,
Abteufen der Trägerbohrungen in den im Baugrundgutachten beschriebenen naturschichtigen Böden, einschließlich Einmessung der Trägerachsen und Berücksichtigung der Grundwasserverhältnisse,
fachgerechter Einbau der statisch und konstruktiv erforderlichen Verbauprofile HEB 220, Achsabstand ≈ 1,50 m, Trägerlänge ca. 6,10 m gemäß statischer Berechnung,
kraftschlüssiges Verfüllen des Ringraumes im Einbindebereich der Träger mit Sandbeton bzw. zementgebundenem Verfüllmaterial sowie Verfüllung des Bereichs über der Aushubsohle (Ausfachungsbereich) mit schwach hydraulisch gebundenem Siebschutt, sodass die Trag‑ und Dichtwirkung des Verbaus gewährleistet ist.
Menge: 69,000 m

**1.2.60 Holzausfachung Trägerbohlwand Einbau und Rückbau**
Einbau und Rückbau der kompletten Holzausfachung in Nadelholzqualität (z.B. NH C24, S10, Dicke ca. 12 cm) in der vollen Verbauhöhe von OK Träger bis UK Ausfachung; Abrechnungsfläche ist die ausgefachte Sichtfläche, die Träger selbst werden übermessen.
Menge: 39,000 m2

**1.2.70 Trägerverbauprofile HEB 220, Rückbau**
Ziehen der Verbauträger nach Fertigstellung des Rohbaus, kraftschlüssiges Verfüllen des Ziehspalts mit geeignetem Verfüllmaterial einschließlich Materiallieferung sowie Abtransport und Entsorgung der ausgebauten Bohlen und sonstigen rückgebauten Bauteile.
Menge: 69,000 m

**1.2.80 Trägerverbau mit Holzausfachung vorhalten**
Vorhalten des gesamten Trägerbohlverbaus (Träger und Bohlen), einschließlich Kontrolle, Nachjustieren und Unterhaltung.
Menge: 936,000 m2Wo

**1.2.90 Herstellen und Vorhalten einer temporären Durchdringung, DN200**
Herstellen und Vorhalten einer temporären Durchdringung durch einen Berliner Verbau zur Durchführung einer bauseitigen Rohrleitung DN 200,  inkl. temporäre Sicherung der Durchdringung gegen Boden- und Wassereintrag während der Standzeit des Verbaus, Sicherung und Aussteifung angrenzender Verbauteile während der Ausführung,

Hinweis:
Die Rohrleitung DN 200 verbleibt dauerhaft und darf nicht beschädigt oder in ihrer Lage verändert werden.
Menge: 1,000 St

#### 1.3 Kampfmittelräumarbeiten - DIN 18323

**1.3.10 Baubegleitende Kampfmittelbeobachtung bei Erdarbeiten**
Fachkundige baubegleitende Beobachtung der Erdarbeiten in denjenigen Bereichen des Baufeldes, in denen gemäß Kampfmittelgutachten (Oberflächendetektion vom 21.05.2025)
die Messdaten nicht eindeutig auswertbar waren.

Die Leistung umfasst die Beobachtung der Erdarbeiten sowie die fachliche Beurteilung auffälliger Bodenveränderungen oder Gegenstände.

Bei Feststellung verdächtiger Anzeichen sind die Arbeiten unverzüglich einzustellen und der zuständige Kampfmittelbeseitigungsdienst NRW über die örtliche Ordnungsbehörde und die Polizei zu informieren.
Eine Freilegung, Bergung oder Entschärfung von Kampfmitteln ist nicht Bestandteil dieser Leistung.
Menge: 20,000 h

**1.3.20 Freilegung und Ansprache von Störkörpern innerhalb von Störpunkten**
Freilegung von bei der Kampfmittelsondierung festgestellten Störpunkten bis zu einer maximalen Tiefe von 60 cm unter Geländeoberkante zur Feststellung, ob es sich um kampfmittelverdächtige oder nicht kampfmittelverdächtige Störkörper handelt.

Die Freilegung erfolgt vorsichtig, lagegenau und ohne maschinelle Eingriffe.

Bei Feststellung eines kampfmittelverdächtigen Gegenstandes sind die Arbeiten unverzüglich einzustellen und der zuständige Kampfmittelbeseitigungsdienst NRW über die örtliche Ordnungsbehörde oder die Polizei zu informieren.

Eine weitergehende Untersuchung, Bergung, Entschärfung oder Beseitigung von Kampfmitteln ist nicht Bestandteil dieser Leistung.

Sofern sich der freigelegte Störkörper als nicht kampfmittelverdächtig erweist, ist der Störpunkt materialgleich gemäß Bodengutachten lagenweise wieder zu verfüllen und zu verdichten. Die Leistung ist auf eine maximale Freilegungstiefe von 60 cm begrenzt. Einschließlich aller Nebenleistungen.
Menge: 125,000 St

#### 1.4 Wasserhaltungsarbeiten - DIN 18305

**Ausführungsbeschreibung 2 Wasserhaltungsarbeiten**
*Allgemein*
Die Baugrubensohlen liegen unterhalb des im Baugrundgutachten angesetzten maximalen Bemessungswasserstandes von ca. 74,6 m NHN.
Für eine qualifizierte Verdichtung der Gründungssohlen ist sicherzustellen, dass anstehendes Sicker- und Schichtwasser sowie Tageswasser so abgeführt werden, dass die Aushub- und Gründungssohlen dauerhaft mindestens 0,30 m unterhalb der Planumsebene trocken gehalten werden.
Die Herstellung der Baugrube erfolgt entsprechend der Planung teils geböscht, teils mit Verbau nach DIN 4124.
Erforderliche Maßnahmen zur Ausbildung von Baugrubenumschließungen zur Reduzierung von Sicker- und Schichtwasserzuflüssen sind vom Auftragnehmer eigenverantwortlich zu berücksichtigen.

Aufgrund der im Baugrundgutachten beschriebenen Durchlässigkeiten der bindigen Sande ist mit lokalem Aufstau von Sicker- und Schichtwasser bis in Planumnähe zu rechnen, sodass während der Gründungsarbeiten eine fachgerechte Wasserhaltung erforderlich wird.
Die Art, Dimensionierung und betriebliche Ausführung der Wasserhaltung liegt im Verantwortungsbereich des Auftragnehmers.
Hierbei sind die Hinweise des Baugrundgutachtens zur bauzeitlichen Wasserhaltung, zur Verdichtbarkeit sowie zum Schutz des bindigen Erdplanums vor Verschlammung zu beachten.
Durchdringungen durch die WU-Beton-Bodenplatte für Wasserhaltungsleitungen sind nicht zulässig.
Erforderliche Pumpensümpfe, Sammelleitungen oder Filter sind außerhalb der Bodenplattenbereiche anzuordnen.
Sofern Drainagen im Arbeitsraum zur Unterstützung der Wasserhaltung eingesetzt werden, ist die Lage der Grundleitungen zu berücksichtigen.
Leitungsgräben sind während der Bauzeit trocken zu halten, sodass die geforderte Verdichtung gemäß DIN EN 1997-1 und ATV DIN 18300 erreicht werden kann.
Die Ableitung des anfallenden Wassers erfolgt nach Abstimmung mit dem zuständigen Entwässerungsbetrieb in die öffentliche Kanalisation. Sämtliche Einleitgebühren, Energie-, Wartungs- und Betriebskosten sind in die Einheitspreise einzukalkulieren.
Ebenfalls einzukalkulieren sind:
- das erstmalige Lenzen der Baugrube,
- der fortlaufende Betrieb der Wasserhaltung,
- sämtliche Maßnahmen zur Sicherstellung der Auftriebssicherheit gemäß Vorhalteposition.
Verändert sich durch Bauhilfsmaßnahmen (z. B. Bodenverbesserungen mit bindemittelhaltigen Stoffen) die chemische Zusammensetzung des abzuleitenden Wassers, hat der Auftragnehmer die ggf. erforderlichen Reinigungs- oder Neutralisationsmaßnahmen vorzusehen.
Der Auftragnehmer hat sicherzustellen, dass die jeweils gültigen Einleitbedingungen des zuständigen Entwässerungsbetriebs sowie die wasserrechtlichen Genehmigungen eingehalten werden.
Temporäre Maßnahmen im Zuge der Bauausführung sind vom Auftragnehmer Rohbau zu berücksichtigen.

**1.4.10 Wasserhaltungsanlage – Baugrube Gebäude**
*** Pauschalposition
*** gemäß Ausführungsbeschreibung 2
Wasserhaltungsanlage für die Baugrube des Gebäudes
zur Ableitung von Grund-, Stau-, Sicker- und Tagwasser,
nach Wahl des Auftragnehmers unter Berücksichtigung der Belange aus der Konstruktion des Gebäudes sowie den bautechnischen Erfordernissen aus der Herstellung der Baugrube und des Rohbaues, herstellen. Die Grundfläche ist ein Rechteck im Bereich der Aufzugsunterfahrt, welche umlaufend mit einer Spundwand verbaut ist.
Trocken zu haltende horizontale Fläche ca. 400,00 m2.
Gründungsfläche insgesamt ca. 1.690,00 m2.
Die Baugrubensohlen sind dauerhaft mindestens 0,30 m unterhalb der Planumsebene trocken zu halten.
Ausführung komplett einschl. aller erforderlichen Geräte, Anlagen, Leitungen (Ringleitung), Wasseruhr, Anschlüsse, Brunnen, Brunnentöpfe, Drainagen, Sandfang u.s.w. nach Erfordernis.

Abflussleitung zum Vorfluter wird gesondert vergütet.
Menge: 1,000 psch
Leistungsbereichkatalog: 008

**1.4.20 Abflussleitung ein- u.ausbauen**
Abflussleitung zum Vorfluter für die zuvor beschriebene Wasserhaltungsanlage, nach Wahl des Auftragnehmers, einbauen und nach Abschluss der Wasserhaltung rückstandsfrei ausbauen,
einschl. Anschluss an Vorfluter (Schacht/Kanalanschluss).
Die Verlegung hat oberflächennah zu erfolgen und ist gegen Beschädigungen zu sichern; erforderliche Schutzmaßnahmen zur Aufrechterhaltung der Befahrbarkeit während der Bauzeit sind vom Auftragnehmer nach Erfordernis vorzusehen.

Abrechnung nach der verlegten Leitungslänge von OK Baugrube bis Vorfluter.
Menge: 250,000 m

**1.4.30 Vorhalten Wasserhaltungsanlagen inkl. Abflussleitung**
Wasserhaltungsanlage einschl. Abflussleitungen vorhalten von Beginn der Betriebsbereitschaft bis zur statisch nachgewiesenen Sicherstellung der Auftriebssicherheit des Bauwerks. Das Ende der Betriebsbereitschaft tritt erst ein,
wenn die erforderliche Gebäudelast zur Sicherstellung der Auftriebssicherheit gemäß statischem Nachweis erreicht ist.

Ein vorzeitiges Einstellen der Wasserhaltung ist unzulässig.
Menge: 30,000 Tag

**1.4.40 Überwachung und Wartung**
Überwachung und Wartung der Wasserhaltungsanlage, unabhängig von der Anzahl der betriebenen Geräte, von Beginn der Betriebsbereitschaft bis zum Ende der Betriebsbereitschaft.

Die Überwachung hat regelmäßig sowie anlassbezogen zu erfolgen und umfasst insbesondere:
- Kontrolle der Pumpen und Leitungen,
- Funktionsprüfung der Steuer- und Sicherheitseinrichtungen,
- Beseitigung von Störungen,
- Sicherstellung des kontinuierlichen Betriebs.

Das Ende der Betriebsbereitschaft tritt mit Beendigung des Betriebs der Wasserhaltungsanlage gemäß Vorhalte- und Betriebsposition ein.
Menge: 30,000 Tag

**1.4.50 Betrieb der Wasserhaltungsanlage**
Wasserhaltungsanlagen einschl. Abflussleitungen betreiben
bis zur Verfüllung der Arbeitsräume und bis zur statisch nachgewiesenen Sicherstellung der Auftriebssicherheit
des Bauwerks. Maßgeblich für das Ende der Betriebszeit
ist die schriftliche Freigabe der Bauleitung auf Grundlage des statischen Nachweises.
Hier sind sämtliche Kosten für Betrieb, Überwachung und Wartung sowie Energieaufwand und alle Gebühren/Abgaben für das abzuleitende Wasser einzukalkulieren.
Menge: 30,000 Tag

**1.4.60 Rückbau der Wasserhaltungsanlage**
*** Pauschalposition
Wasserhaltungsanlage vollständig zurückbauen, rückstandsfreie Ausführung durch Rück- oder Überbauen von verbleibenden Anlagenteilen unter Berücksichtigung der Behinderungen durch den Auftragnehmer Rohbau im Zuge der Verfüllung des Arbeitsraums.

Die Leistung umfasst insbesondere:
- Ausbau von Pumpen, Leitungen, Brunnen, Brunnentöpfen, Drainagen, Filtern und sonstigen Anlagenteilen,
- Verfüllen und fachgerechtes Verschließen von Brunnen- und Filterbohrungen,
- Rückbau von Ringleitungen und Sammelleitungen,
- Wiederherstellung der betroffenen Flächen im Bereich des Rückbaus.
Menge: 1,000 psch

**1.4.70 Wasserbeprobung**
Wasserbeprobung durch ein zugelassenes und akkreditiertes Institut zur Feststellung der Einleitfähigkeit des anfallenden Wassers.
Die Beprobung hat gemäß den Vorgaben des zuständigen Entwässerungsbetriebs bzw. der wasserrechtlichen Genehmigung zu erfolgen und umfasst Probenahme, Laboranalyse sowie Dokumentation der Untersuchungsergebnisse.
Die Kosten für Probenahme, Laboruntersuchung, Auswertung und Übermittlung der Ergebnisse sind einzukalkulieren.
Menge: 2,000 St

#### 1.5 Mauerarbeiten - DIN 18330

**Ausführungsbeschreibung 3 Maurerarbeiten**
*Ausgleichs- und Kimmschichten*
Für die Anpassung der Wände an die Geschosshöhen werden Ausgleichs- und Kimmschichten notwendig. Die Schicht am  Fußpunkt wird gesondert vergütet, alle anderen Formatan- passungen/Ausgleichsschichten sind einzukalkulieren.
*Öffnungen für Installationen*
Das Schließen von Öffnungen mit Installationen hat grundsätzlich erst nach Freigabe und Aufforderung durch den Auftraggeber zu erfolgen. Die Ausführung erfolgt in verschiedenen Arbeitsgängen und in unterschiedlicher Stückzahl auch in Kleinstmengen. Diese Arbeiten werden fast ausschließlich nach Fertigstellung der Leistungen des "konstruktiven Rohbaus" ausgeführt, Materialtransport im Gebäude mit dem Kran ist nicht mehr möglich.

Öffnungen ohne Brandschutzanforderungen sind vollständig durch Anarbeiten an die Installationen zu schließen. Für Öffnungen mit Brandschutzanforderungen sind diese mit einen umlaufenden Abstand je nach Erfordernis zu schließen. Beide Ausführungen des Schließens werden über die selben Positionen je nach Einzelgröße (Nenngröße) abgerechnet, eine gesonderte Vergütung erfolgt nicht.

*Hinweis: Innenwände und Schächte*

**1.5.10 Innenwand, KS-R P Mauerwerk, SFK12, RDK1,8, D.11,5cm, H.ü4,5-5,0m**
*** Bezugsbeschreibung
Mauerwerk DIN EN 1996 der Innenwand, beidseitig
für späteren Putzauftrag, Mauerwerksdicke 11,5 cm, Ausführungshöhe über 4,50 m bis 5,00 m,
Kalksandstein, DIN EN 771-2 in Verbindung mit DIN 20000-402, KS-R P, Festigkeitsklasse 12, Rohdichteklasse 1,8, Dünnbettmörtel DM DIN 18580 oder DIN 20000-412 in Verbindung mit DIN EN 998-2, ohne Stoßfugenvermörtelung, Wärmeleitfähigkeit Lambda R 0,99 W/(mK).

Ausführungsort: EG
Menge: 14,000 m2
DIN276_18: 342

**1.5.20 Innenwand, KS-R P Mauerwerk, SFK12, RDK1,8, D.11,5cm, H.ca.1,80m**
*** wie Position 1.5.10
freistehend, Ausführungshöhe ca. 1,80 m.

Ausführungsort: 1. OG, Achse 8 / B-C
Menge: 9,000 m2
DIN276_18: 342

**1.5.30 Innenwand, KS-R P Mauerwerk, SFK12, RDK1,8, D.15cm, H.b.3,50m**
*** wie Position 1.5.10
Mauerwerksdicke 15 cm,
Ausführungshöhe bis 3,50 m,

Ausführungsort: 2. OG
Menge: 7,000 m2
DIN276_18: 342

**1.5.40 Innenwand, KS-R P Mauerwerk, SFK12, RDK1,8, D.15cm, H.ü.4,5-5,0m**
*** wie Position 1.5.10
Mauerwerksdicke 15 cm,

Ausführungsort: EG
Menge: 104,000 m2
DIN276_18: 342

**1.5.50 Wandsockel, innen, Mauerwerk, D.15cm, H.0,58m**
Mauerwerk DIN EN 1996 der Innenwand, beidseitig
für späteren Putzauftrag, als Wandsockel für Glas-Systemtrennwände auf Doppelboden,
Mauerwerksdicke 15 cm, Ausführungshöhe 580 mm,
Kalksandstein, DIN EN 771-2 in Verbindung mit DIN 20000-402, KS-R P, Festigkeitsklasse 12, Rohdichteklasse 1,8, Dünnbettmörtel DM DIN 18580 oder DIN 20000-412 in Verbindung mit DIN EN 998-2, ohne Stoßfugenvermörtelung, Wärmeleitfähigkeit Lambda R 0,99 W/(mK).

Ausführungsort: Leitstelle 2.OG
Menge: 14,000 m2

**1.5.60 Schachtwand, innen, Mauerwerk, D.11,5cm, H.b3,50m**
*** Bezugsbeschreibung
Mauerwerk der Innenwand als Schachtabmauerung,
Mauerwerksdicke 11,5 cm,
Ausführungshöhe bis 3,50 m,
Feuerwiderstandsklasse F90-A / REI-M 90,
Leichthochlochziegel Planziegel DIN 105-100 / DIN EN 771-1,
Dünnbettmörtel DM DIN 18580 oder DIN 20000-412 in Verbindung mit DIN EN 998-2,
Stoßfugen verzahnt dicht gestoßen,
durch rechtwinkelig einbindende Wandscheiben ausgesteift und gehalten.

Ausführungsort: 2. OG, Achse 3-4 / C-D
Menge: 4,000 m2
DIN276_18: 342

**1.5.70 Schachtwand, innen, Mauerwerk, D.11,5cm, H.ü.4,5-5,0m**
*** wie Position 1.5.60
Ausführungshöhe über 4,50 bis 5,00m.

Ausführungsort: 1. OG, Achse 3-4 / C-D
Menge: 7,000 m2
DIN276_18: 342

**1.5.80 Schachtwand, innen, Mauerwerk, D.15cm, H.b.3,50m**
*** wie Position 1.5.60
Mauerwerksdicke: 15 cm,

Ausführungsort: 2. OG, Achse 2-3 / G
Menge: 8,000 m2
DIN276_18: 342

**1.5.90 Schachtwand, innen, Mauerwerk, D.15cm, H.ü.4,5-5,0m**
*** wie Position 1.5.60
Mauerwerksdicke 15 cm,
Ausführungshöhe pber 4,50 bis 5,00m.

Ausführungsort: 1.OG - Achse 2-3 / G, 4-5 / E-F
Menge: 22,000 m2
DIN276_18: 342

**1.5.100 Schachtwand, innen, Mauerwerk, D.15cm, H.ca.2,50m**
*** wie Position 1.5.60
Mauerwerksdicke 15 cm, Mauerwerkshöhe 2,50m,
Auf Aufkantung aus Stahlbeton, BRH 100 cm.

Ausführungsort: 2. OG Achse 7-9 / C-D,
Menge: 22,000 m2
DIN276_18: 342

**1.5.110 Schachtwand, innen Porenbeton, Mauerwerk, D.15cm, H.3,50m**
Mauerwerk DIN EN 1996 der Schachtwand,
Mauerwerksdicke 15 cm, Ausführungshöhe bis 3,50 m,
Porenbeton-Planstein DIN EN 771-4 in Verbindung mit DIN 20000-404 oder nach Zulassung, Festigkeitsklasse 2,0, Rohdichteklasse 0,4,
Dünnbettmörtel DM DIN 18580 oder DIN 20000-412 in Verbindung mit DIN EN 998-2,

Ausführungsort: 2. OG
Menge: 7,000 m2
DIN276_18: 342

**1.5.120 Ausgleichs-/Kimmschicht Wandfuß, KS. H.5-7,5cm, D.11,5cm**
*** Bezugsbeschreibung
Ausgleichsschicht/Kimmschicht am Wandfuß,
Mauerwerksdicke 11,5 cm, Höhe der Ausgleichsschicht über 5 bis 7,5 cm, aus Mauersteinen, aus Kalksandstein DIN EN 771-2 in Verbindung mit DIN V 20000-402 oder DIN V 106,
Mauermörtel MG III DIN V 18580
oder DIN V 20000-412 in Verbindung mit DIN EN 998-2.
Menge: 9,000 m
Leistungsbereichkatalog: 012
DIN276_18: 342

**1.5.130 Ausgleichs-/Kimmschicht Wandfuß, KS. H.5-7,5cm, D.15cm**
*** wie Position 1.5.120
Mauerwerksdicke 15 cm
Menge: 68,000 m
DIN276_18: 342

**1.5.140 Mauersperrbahn Bitumenbahn G200DD, D.11,5cm**
*** Bezugsbeschreibung
Waagerechte Abdichtung gegen Bodenfeuchte, DIN 18195-4,
aus Bitumen-Dachdichtungsbahn DIN EN 14967 - G 200 DD
mit Glasgewebeeinlage 200 g/m2, einlagig,
Anwendungstyp DIN SPEC 20000-202 MSB (Mauersperrbahn), Stoßüberdeckung lose,
Auflagerflächen mit Mörtel MG III abgleichen,
unter Wänden aus Mauerwerk für Wanddicke 11,5 cm.
Menge: 3,000 m
Leistungsbereichkatalog: 018
DIN276_18: 342

**1.5.150 Mauersperrbahn Bitumenbahn G200DD, D.15cm**
*** wie Position 1.5.140
für Wanddicke 15 cm.
Menge: 22,000 m
DIN276_18: 342

**1.5.160 Stumpfstoß Mauerwerk D.11,5-15cm an Beton, mit Maueranschlussschiene**
Mauerwerk mit Stumpfstoß an Stb.-Wand anschließen
nach DIN 4102-4, mit Mauerankern aus Stahl feuerverzinkt
in Ankerschiene einführen, Schiene wird im Titel Betonarbeiten gesondert vergütet, Fuge vollständig vermörteln und glattstreichen, Mauerwerksdicke 11,5 bis 15 cm.
Ausführungshöhe bis 5,00m,

Ausführungsort: EG- 2.OG
Menge: 96,000 m
DIN276_18: 342

**1.5.170 Deckenanschluss, Mauerwerk D.11,5-15cm**
Deckenanschluss für Mauerwerk,
an Decke aus Stahlbeton, Mauerwerksdicke 11,5 bis 15 cm,
mit gestopftem Dämmstoff, Mineralwolle, Rohdichte 30 kg/m3, ohne Brandschutzanforderung,
Abrechnung nach Meter Mauerwerksanschluss.
Menge: 27,000 m
Leistungsbereichkatalog: 012
DIN276_18: 342

**1.5.180 Deckenanschluss, Mauerwerk D.11,5-15cm, Brandschutz**
Deckenanschluss für Mauerwerk,
an Decke aus Stahlbeton, Mauerwerksdicke 11,5 bis 15 cm,
als gleitender Anschluss, oberer Rand gehalten,
aus beidseitigen L-Profilen und Dämmstoffstreifen 25 mm,
mineralischer Faserdämmstoff DIN EN 13 162
Baustoffklasse A DIN 4102, Schmelzpunkt über 1000 °C, Rohdichte über 30 kg/m3,
L-Profile 60/6 mm aus S235J2G3, DIN EN 10056-2,
befestigt mit Stahllaschen und Dübeln entsprechend den statischen Erfordernissen,
alle Stahlteile mit Korrosionsschutz nach DIN EN ISO 12944
inkl. Untergrundvorbehandlung, mit Grundbeschichtung aus Epoxidharz/Zinkstaub, lösemittelarm, Sollschichtdicke DIN EN ISO 12944-5 80 µm als Erstbeschichtung, Farbton grau,
Abrechnung nach Meter Mauerwerksanschluss.
Menge: 26,000 m

**1.5.190 Bodenschott, BW, D.15cm, H.20cm**
Bodenschott als Mauerwerksausbildung aus Kalksandstein (KS) unter Türöffnungen in Brandwänden F90-A (BW) herstellen,
Dicke 15 cm, Höhe ca. 20 cm,
Ausführung aus nichtbrennbaren Baustoffen (Baustoffklasse A1), vollfugig und hohlraumfrei, einschließlich brandschutzgerechtem Anschluss an angrenzende Bauteile.
Geeignet als Auflager für Türen.
Menge: 10,000 m

*Hinweis: Öffnungen für Installationen*

**1.5.200 Öffnung b. Aufmauern herst. D.15cm, b.2,50m2**
Herstellen von Öffnungen beim Aufmauern,
als Fenster- und Türöffnung, Wanddicke 15 cm,
Öffnungsmaß bis 2,50 m2, einschl. Ausführung
von glatten Leibungen, mit Mörtel abziehen.

Ausführungsort: EG, Achse 1-2 / C-D
Menge: 1,000 St
DIN276_18: 342

**1.5.210 FT-Sturz, Kalksandstein, B. 101cm, D.15cm**
Fertigteilsturz als Überdeckung/Überspannung von Wandöffnungen, aus Kalksandstein-Formschale mit armiertem Betonkern, mit Baufsichtlicher Zulassung, nicht gedämmt,
tragend gemäß Statik, Sturzhöhe 11,3 cm, Wanddicke 15 cm, größte Rohbaubreite der Öffnung 101 cm.
Menge: 1,000 St
DIN276_18: 342

**1.5.220 Kernbohrung KS D.150-200mm T.15cm**
Kernbohrung, Untergrundfläche senkrecht, aus Mauerwerk aus Kalksandstein, Bohrdurchmesser über 150 bis 200 mm,
Bohrtiefe 15 cm, Ausführungshöhe bis 4,50 m,
aufgenommene Stoffe sammeln, laden und entsorgen.
Menge: 3,000 St
DIN276_18: 342

**1.5.230 Öffnung herstellen, D.15cm, b.500cm2**
*** Bezugsbeschreibung
Herstellen von Öffnungen beim Aufmauern,
für Installationen, Öffnungsmaß bis 500 cm2,
Wanddicke 15 cm.
Menge: 9,000 St
DIN276_18: 342

**1.5.240 Öffnung herstellen, D.15cm, b.500 b.1500cm2**
*** wie Position 1.5.230
Öffnungsmaß über 500 cm2 bis 1500 cm2.
Menge: 8,000 St
DIN276_18: 342

**1.5.250 Öffnung herstellen, D.15cm, b.1500 b.2500cm2**
*** wie Position 1.5.230
Öffnungsmaß über 1500 cm2 bis 2500 cm2.
Menge: 1,000 St
DIN276_18: 342

**1.5.260 Öffnung herstellen, D.15cm, b.17500 b.20000cm2**
*** wie Position 1.5.230
Öffnungsmaß über 17500 cm2 bis 20000 cm2.
Menge: 1,000 St
DIN276_18: 342

**1.5.270 Öffnung schließen, D.15cm, b. 500cm2**
*** Bezugsbeschreibung
Öffnungen in Mauerwerk schließen, Behinderung durch Installationen, Öffnungsmaß bis 500 cm2, Wanddicke 15,0 cm.
Menge: 9,000 St
DIN276_18: 342

**1.5.280 Öffnung schließen, D.15cm, ü.500 b.1500cm2**
*** wie Position 1.5.270
Öffnungsmaß über 500 cm2 bis 1500 cm2.
Menge: 8,000 St
DIN276_18: 342

**1.5.290 Öffnung schließen, D.15cm, ü.1500 b.2500cm2**
*** wie Position 1.5.270
Öffnungsmaß über 1500 cm2 bis 2500 cm2.
Menge: 1,000 St
DIN276_18: 342

**1.5.300 Öffnung schließen, D.15cm, b.17500 b.20000cm2**
*** wie Position 1.5.270
Öffnungsmaß über 17500 cm2 bis 20000 cm2.
Menge: 1,000 St
DIN276_18: 342

#### 1.6 Betonarbeiten - DIN 18331 - Ortbeton

**Ausführungsbeschreibung 4 Betonarbeiten**
*Gebäudekonstruktionen*
Alle Bauteile, bis auf die Treppenläufe, einzelne Wandelemente und Deckenelemente, werden generell als Ortbetonbauteile geplant.

Eine weitergehende durch den Auftragnehmer gewünschte Ausführung von Bauteilen als Fertig- bzw. Halbfertigteile jedweder Art ist vom Auftragnehmer durch den Auftraggeber genehmigen zu lassen und mit dem Tragwerksplaner abzustimmen. Von einer generellen Machbarkeit kann nicht ausgegangen werden.
Hieraus eventuell entstehende Mehrmengen bei der Verwendung von Voll- oder Halbfertigteilen sind hierbei durch den Bieter zu berücksichtigen und werden durch den AG nicht gesondert vergütet.
*Abbrucharbeiten*
Die bei der Ausführung von Bohr-, Stemm-, Schneid-, Fräs- und Abbrucharbeiten anfallenden Stoffe werden Eigentum des Auftragnehmers und sind zu entsorgen bzw. der Verwertung zu zuführen, eine gesonderte Vergütung erfolgt nicht.
*Brandschutzanforderungen*
Alle Stahlbetonbauteile sind in F90 - Qualität auszuführen. Die dafür notwendigen Maßnahmen sind entsprechend einzukalkulieren.
*Anforderungen an die Betonoberflächen*
Für alle Oberflächengüten ist die Schalungshaut mindestens aus GF-Schalungsplatten DIN 68792 oder DIN 68791, Stöße geordnet, herzustellen. Bei der Verwendung von beschichteten Schalungsplatten ist der Einsatz von Trennmitteln/Schalölen auf das absolut notwendige Minimum zu reduzieren.

Oberflächengüte Standard (Güte S)
für Betonflächen ohne besondere Anforderungen gemäß nachfolgend geforderten Eigenschaften:
keine besonderen Anforderungen bzw. Eigenschaften an die Farbgleichheit und Porigkeit, geschlossene Struktur,
Schalungshaut geeignet auch für Betonflächen die geputzt, gefliest oder mit Abdichtungen versehen werden, Grate, Bindedrähte, Nägel u.s.w. sind zu entfernen, Konen von Binderöhrchen sind flächenbündig mit mineralischen Baustoffen zu schliessen.

Oberflächengüte Sichtbeton (Güte SB ...)
in den Klassifizierungen und Qualitäten nach dem Merkblatt "Sichtbeton" des Deutschen Beton- und Bautechnik Verein e.V. und wie nachfolgend beschrieben.

Für die Lagesicherung der Bewehrung bei Sichtbeton- anforderungen sind ausschließlich punktförmige Abstandhalter mit Betonfüßen vorzusehen.

Die Schalungsanker sind mit eingeklebten Betonkonen vertieft zu schließen.

Anforderungen an die Schalung für Sichtbeton SB 3
Die Ausführung des Schalungssystems muss nach der vom Architekten vorgegebenen Plattenaufteilung und Ankerbild erfolgen. Die Plattenaufteilung erfolgt mit geordneten Stößen und in Standardformaten nach Wahl des Architekten. Kein Plattenzuschnitt darf kleiner als 30,0 cm sein. Die vertikalen Schalungsplattenstöße im Sturz von Türöffnungen verlaufen in der Flucht mit der Türöffnung. Erst über 1,25 m sind im Sturz vertikale Stoßfugen zulässig, die dann mittig auszuführen ist.
Für senkrechte Bauteile sind die Platten der Schalungshaut vertikal (BxH z.B. 2,50x3,50m) anzuordnen.
Der horizontale Plattenstoß erfolgt ab 3,50 m Höhe, nach einem Sockel von 20 cm.
Das Ankerbild muss symmetrisch und geordnet sein.

Die Ebenheitstoleranzen nach DIN 18202, Tabelle 3, Zeile 7 (mit erhöhten Anforderungen) gelten als vereinbart.

Neue Schalungsplatten sind ggf. durch den Auftrag von Zementleim künstlich zu altern. Dies ist vor Ausführung mit den Architekten und der Bauleitung abzustimmen. Beschädigte Platten müssen sofort aussortiert werden.

Platten- und Elementstöße sind abzudichten. Das Auslaufen von Zementleim/der Betonmatrix muss verhindert werden (möglichst wasserdicht). Ebenso ist das Verwischen frischer Dichtmasse auf der Schalhaut zu vermeiden, da auch nur geringe Restmengen Verfärbungen hinterlassen können.

Die Befestigung der Schalungshaut ist so auszuführen, dass diese in der fertigen Betonoberfläche nicht sichtbar sind.

Es sind Schalungspläne anzufertigen, die durch den AG/Architekt freigegeben werden.
Vor dem Betonieren von Deckenfeldern ist die Sichtbetondeckenschalung auszublasen, um Verschmutzungen, Drahtreste und Wasserpfützen zu vermeiden. Ggf. können für Sichtbetondeckenschalungen in Absprache mit den Architekten und der Bauleitung auch ausreichend Spülöffnungen für die Reinigung der Schalung vor dem Betonieren vorgesehen werden.
Der Witterungseinfluss ist hier am größten, durch Niederschlag oder Kondensation (Morgentau) entstehen an den Bewehrungsstäben Rostfahnen/-flecken, die häufig auch die Schalhaut erreichen und später auf der Betonoberfläche sichtbar sind. Unbedingt zu vermeiden sind Bindedrahtreste, die auf der Schalung liegen bleiben.

Für alle Sichtbetonflächen ist zu beachten:
-  die Sichtbetonoberflächen müssen vor Imprägnierung gesäubert werden
- Oberflächenimprägnierung der Sichtbetonflächen,
mittels farbloser Lasur, matt, transparent.
- alle Treppenläufe sind mit einer farbneutralen, transparenten, nicht filmbildenden Beschichtung zu beschichten, als Schutz vor Carbonatisierung und vor Verschmutzung.
- die horizontale Betonierfuge in den Treppenplänen ist entsprechend zu berücksichtigen.
- die Schalungsverspannungen im Sichtbetonbereich sind mit Beton Ankerhülsen zu schließen.
- die Kanten werden gebrochen mittels Kunststoff Dreiecksleisten, bzw. Trapezleisten mit einer Schenkellänge von 10 mm.
- die Schalpläne der Sichtbetonfläche sind zwecks Anordnung der Fugen, Ankerhülsen mit dem Architekten abzustimmen.
*Betonzusammensetzung/Betonierabschnitte*
Der Grundsatz der VOB/C DIN 18331 Nr. 3.2 bleibt von diesen zusätzlichen und ergänzenden Forderungen unberührt.

Auf Grund des hohen Bewehrungsgrades in verschiedenen Bauteilen (Knotenpunkte der wandartige Träger etc.) kann ein Beton mit Größtkorn <32 erforderlich sein, dies ist entsprechend einzukalkulieren.

Die mit der Festlegung von Betonierabschnitten verbundenen Arbeitsfugen erfolgen nach Wahl des AN in Abstimmung mit der Objekt- und Tragwerksplanung.
Sind mit der Wahl der Art und Lage der Arbeitsfuge Veränderungen der Ausführungsplanung verbunden (z.B. Anschlussbewehrung, Fugenbänder, Abdichtungen etc.) so ist es Sache des AN die Ausführungsplanung eigenverantwortlich anzupassen. Alle Anschlüsse und Bauteilfugen sind mindestens als „raue“ Fuge gemäß DIN EN 1992-1-1 auszubilden.
Sind Betonierfugen als „verzahnt“ nach Vorgabe der Tragwerksplanung auszuführen, so werden diese gesondert vergütet. Die Kosten für die "raue" Fuge sind mit dem Einheitspreis abgegolten.
Arbeitsfugen in Decken sind grundsätzlich als verzahnte Fugen auszuführen und bei den Deckenpositionen mit einzukalkulieren.
Sollen für vertikale Arbeitsfugen in Wänden Rückbiegeanschlüsse verwendet werden, so sind diese bei den jeweiligen Wandpositionen mit einzukalkulieren.
*Ausschalfristen etc.*
Eine Verlängerung der Ausschalfristen gegenüber den Angaben zum Beispiel nach Tab.2 im DBV Merkblatt „Betonschalungen und Ausschalfristen“ bei einer überwiegend fugenlosen Bauweise bzw. bei Sichtbetonanforderungen wird gefordert.
Für Spannweiten >6m bis 16m ist eine lineare Verlängerung auf das doppelte der Ausschalfristen vorzusehen.
Auskragende Bauteile, Wandträger, abgehängte Konstruktion etc.die erst mit darüber liegenden Teilen tragfähig werden, sind solange zu unterstützen bis die entsprechenden Anschluss- bauteile ihre Tragfähigkeit (mindestens 28 Tage-Festigkeit) erlangt haben.
Die Unterstützung/Hilfsunterstützung der Betonkonstruktion im Rohbau (Unterspriesung) erfolgt kraftschlüssig und ist z.B. nach DBV Merkblatt „Betonschalungen und Ausschalfristen“ durch den AN eigenverantwortlich festzulegen und auch mit dem Prüf- ingenieur abzustimmen.
Sofern nicht anders angegeben ist für die Ausschalfristen dabei aufgrund der gewünschten Verformungsreduktion und Riss- breitenbegrenzung immer von einer Festigkeitsentwicklung von “langsam“ auszugehen (auch bei ggf. abweichender Angabe z.B. auf Plänen). Im Zweifel ist ebenfalls die Ausschalfestigkeit des Betons nachzuweisen.
Die Wahl der Unterstützungs- und Schalungskonstruktion, sowie die sich aus der Betonrezeptur ergebenden Ausschalfristen und Notunterstützungen sind eigenverantwortlich vom AN zu planen und auszuführen.
*Senkrechte Beton- und Stahlbetonbauteile*
Für die Herstellung / Abrechnung der Wände erfolgt in den Positionen für Beton und Schalung nur eine Unterteilung nach Innen- und Außenwänden, es erfolgt keine weitere Differenzierung nach Bauteilen (Kelleraußenwand, Schachtwand, Treppenhauswand etc.).

Für die Kalkulation der Schalung der Außenwände, Brüstungen und Attiken ist zu beachten, dass eine Seite einen erhöhten Aufwand bei der Ausführung der Schalung erfordert.

Die Abrechnung von Schacht- und Treppenhauswänden (Beton und Schalung) erfolgt immer geschoßweise (von OKRD bis UKRD), auch wenn keine direkte Einbindung in die Geschoßdecke vorhanden ist.

Wandvorlagen/Wandpfeiler werden über die Position der Wand abgerechnet. Der Mehraufwand bei der Schalung wird über eine Zulageposition vergütet.

Für Schalungen die nicht unmittelbar auf Decken aufstehen,  wie Schacht- und Treppenhausinnenseiten, erfolgt eine zusätzliche Vergütung (Zulage).
Die Schalung des Deckenrandes im Schacht und Treppenraum wird über diese Zulageposition abgerechnet.

Für die Stützen wird die Leistung nicht zwischen Rand- und Feldstützen unterschieden. Die Lage und Einbausituation ist aus der Planung ersichtlich.

Es gibt wandartige Träger, welche einen erhöhten Aufwand bei der Logistik, Planung und Ausführung der Schal-, Beton- und Bewehrungsarbeiten erfordern. Diese Aufwendungen sind bei der Kalkulation zu berücksichtigen und werden nicht gesondert vergütet.
*Waagerechte bzw. geneigte Beton- und Stahlbetonbauteile*
Für die Herstellung / Abrechnung der Decken erfolgt in den Positionen für Beton und Schalung nur eine Unterteilung nach Deckenplatten, es erfolgt keine weitere Differenzierung nach Bauteilen (Dachgeschoßdecken, Aufzugsschachtdecken, Treppenhausdecken, Rampen und Kragplatten etc.).
Für die Schalung erfolgt eine entsprechende Staffelung nach Ausführungshöhen.

Für alle Deckenoberseiten sind, wenn nicht anders beschrieben,  die Toleranzen der Ebenheit nach DIN 18 202 Tab. 3 Zeile 2 einzuhalten. Die dafür notwendigen Maßnahmen sind entsprechend einzukalkulieren.
Außerdem sind alle Betonoberflächen der Deckenplatten Dach mit einer Haftzugfestigkeit von min. 1,5 N/mm2 für die Befestigung der Dampfsperre herzustellen und mit den Einheitspreisen abgegolten.

Erforderliche Überhöhungen der Schalungen von Deckenplatten und Unterzügen sind nach Vorgabe des Tragwerkplaners durch die Planung der Schalung durch den AN zu realisieren. Die hier für notwendigen Leistungen sind in die entsprechenden Positionen Schalung der Unterzüge einzukalkulieren. Für die Deckenplatten gibt es eine gesonderte (Zulage) Vergütung.

Die Schalung der Öffnungen in Deckenplatten mit einer Größe über 2,5 m2 wird als Deckenrandschalung vergütet.

Für die deckengleichen Unterzüge der geschoßhohen Fensteröffnungen wird der Beton über die Decken abgerechnet.
*Aussparungen z.B. Öffnungen, Nischen, Schlitze etc.*
Bei der Schalung der Öffnungen für waagerechte oder senkrechte Bauteile ist zu berücksichtigen, dass diese auch für die Deckenplatten bzw. Wände aus Fertigteilen mit Ortbetonergänzung zur Ausführung kommt. Eine gesonderte Vergütung erfolgt nicht. ‑

Das Schließen von Öffnungen hat grundsätzlich erst nach Freigabe und Aufforderung durch den Auftraggeber zu erfolgen. Die Ausführung erfolgt in verschiedenen Arbeitsgängen und in unterschiedlicher Stückzahl auch in Kleinstmengen. Diese Arbeiten werden fast ausschließlich nach Fertigstellung des "konstruktiven Rohbaus" ausgeführt, Materialtransport im Gebäude mit dem Kran ist nicht mehr möglich.

Öffnung ohne Brandschutzanforderungen sind vollständig durch Anarbeiten an die Installationen zu schließen. Für Öffnungen mit Brandschutzanforderungen sind diese mit einen umlaufenden Abstand je nach Erfordernis zu schließen. Beide Ausführungen des Schließens werden über die selben Positionen je nach Einzelgröße (Nenngröße) abgerechnet, eine gesonderte Vergütung erfolgt nicht.
*Traggerüste*
Alle für die Ausführung der nachfolgend in den Positionen beschriebenen Leistungen notwendigen Traggerüste, auch Traggerüste der Bemessungsklasse B DIN EN 12812 (2008), sind vom Auftragnehmer in die entsprechenden Positionen einzukalkulieren.

Alle Leistungen (Zeichnungen, Bemessungen etc.) die im Zusammenhang mit den Traggerüsten und den Aussteifungs- konstruktionen notwendig sind, gehören zum Leistungsumfang des Auftragnehmers und sind entsprechend einzukalkulieren.

Durch den AN ist die planerische Bearbeitung (Statik / Pläne) für sämtliche Baubehelfe (insbesondere Schalungen, Hilfsgerüste, Absteifungen, örtliche Verbauten, Brücken und ggf. deren notwendige Lastverteilungen bzw. Gründungen etc.) auszuführen und prüfen zu lassen. Dies gilt auch für alle Belange hinsichtlich von Kranstandorten im bzw. neben dem Gebäude.
*Bewehrung*
Abstandshalter aus Stahl, Stahlböcke, Unterstützungskörbe etc. nach DIN 18331 Pkt. 5.3.1.3 werden über die Position des Betonstabstahl abgerechnet, eine gesondert Vergütung erfolgt nicht.

In Bereichen hoher Bewehrungskonzentrationen, ist folgendes zu beachten:
-  Das Größtkorn des Zuschlags ist auf den vorhandenen Bewehrungsgrad abzustimmen.
-  Lagenweises Betonieren mit Schichthöhen < 50,0 cm. Bei hohem Bewehrungsgrad < 30 cm.
-  Begrenzung der Fallhöhen des Betons bei hohen Bauteilen auf < 1,50 m.
-  Obere Wand- und Stützenbereiche sind 5,0 bis 10,0 cm über Sollhöhe zu betonieren.
-  Ausreichendes und richtiges Verdichten.
-  Schalungsfugen und Kanten sind abzudichten um Ausblutungen im Beton zu vermeiden.
-  Die Ausschalfristen sind zu verlängern.

Die Stöße von Stahlbetonwänden sind klassisch konstruiert mit entsprechenden Bügeln.
An hochbelasteten Bauteilen und Knoten sowie an stark ausgelasteten Decken- und Stützenknoten kann es zu sehr hoch bewehrten Übergängen kommen, bei denen aus Platzgründen keine Lenton-/ Gewi- Anschlüsse verwendet werden können, so dass Stabstahl mit allen Konsequenzen (Durchbohren der Schalung) benutzt werden muss.
Bei all diesen anspruchsvollen Bereichen mit konzentrierter Bewehrung ist die Korngröße (z.B. 8mm Größtkorn) anzupassen und ggf. mit Außenrüttlern zu arbeiten. Zur Sicherung der Einbaulage sind bei Erfordernis Bewehrungsschablonen anzufertigen und einzusetzen. Es wird darauf hingewiesen, dass bei einzelnen Baugliedern (z.B. Stützen, Unterzügen, Fundamentanschlüsse, etc.) der querschnittsbezogene Bewehrungsgrad maximal ausgenutzt sein kann. Zusätzliche Vergütung für durch mehrere Geschosse hindurchgehende Bewehrungen kann nicht gefordert werden, auch nicht für eventuell erforderliche Stützkonstruktionen der Bewehrung, falls in Teilbereichen die Schalung erst später erstellt werden kann.

Die geprüften Bewehrungspläne werden mit einem dreiwöchigen Vorlauf für die entsprechenden Bauteile zur Verfügung gestellt.

Durch den Auftragnehmer sind Bewehrungsstahl, Biege- und Schneidvorrichtungen etc. für die Herstellung von Zulage- bewehrungen sowie kleinst Mengen an Bügeln u.ä. vor Ort vorzuhalten, eine gesonderte Vergütung erfolgt nicht.

Das Schneiden von Matten, die Abstandshalter zwischen den Bewehrungslagen, sowie das örtliche Schneiden und Biegen von 5 % der Gesamtbewehrung ist in den EP einzukalkulieren.
*Toleranzen DIN 18202*
An die Ausführung der Stahlbetonkonstruktionen und Bauteile werden erhöhte Anforderungen an die Toleranzen gestellt.
Dies bezieht sich insbesondere auf die Werte der DIN 18202 Tabelle 1 und Tabelle 2. Die dort genannten zulässigen Werte sind um 25 Prozent abzumindern. Alle sich daraus ergebenen Aufwendungen sind entsprechend einzukalkulieren.
Für die Toleranzen nach DIN 18202 Tab. 1 Grenzabmessungen wird die Spalte 7 auch für Nennmaße über 60 m vereinbart.
*Bauzeitunterstützungen*
Die Unterstützung der Betonkonstruktion im Rohbau (Unter- spriesung, Notstützen) erfolgt kraftschlüssig mindestens durch drei Vollgeschosse. Dabei sind mindestens 3 Decken bzw. die Bodenplatte zu aktivieren, welche die 28-Tage Festigkeit erreicht haben.
Sofern nicht anders angegeben ist im Bereich von Abfang- trägern sowie von Wandträgern eine Unterstützung über alle Geschosse bis zur Gründung und gleichmässiges Ablassen erforderlich. Die Verantwortung dazu (Bemessung und Produktauswahl, Aufbau, Vorhalt und Wartung) trägt der AN.

Werden in den Deckenebenen Träger zur Abfangung darüber liegender Lasten eingebaut, so müssen diese bis zum Erreichen
der 28-Tage Festigkeit sämtlicher anschließender Betonbauteile
(Deckenplatte, Unterzugsbeton, Stützen- und Wandbeton,…) für
die in diesem Zeitraum anfallenden Lasten sowie die Bauteileigenlast unterstützt bleiben. Bei der Dimensionierung der Unterstützungsbauteile sind die maximal zulässigen Verformungen auf L/500 zu begrenzen.

Im Bereich von Wandträgern ist eine Hilfsunterstützung über alle Geschosse bis zur Gründungsebene erforderlich. Die Entlastung der Traggerüste hat gleichmäßig und gleichzeitig zu
erfolgen. Die Unterstützungskonstruktion ist vom AN so zu wählen, dass dieser Forderung nachgekommen werden kann.
Wandartige Träger sind bis zum Erreichen der 28-Tage Festigkeit aller anschließenden Bauteile sowie der Dachdecken zu unterstützen.

Die Angaben der Baubehelfe und Bauteilunterstützungen sind den Unterlagen der Statik zu entnehmen.
*Blitzschutz*
Die Ausführung des Blitzschutzsystems erfolgt bauseits über den Auftragnehmer Blitzschutz. Die Durchführungen von Blitzschutzleitungen durch Ortbeton, Stützen, Wände und Decken stellen eine Schnittstelle zwischen den Leistungen des Rohbauunternehmens und dem Blitzschutzauftragnehmer dar. Die genaue Lage, Durchführungsart und Abstimmung der Leitungen sind zwischen den beteiligten Parteien vor Ausführung abzustimmen. Änderungen, Koordinierungen oder Abstimmungen, die sich aus dieser Schnittstelle ergeben, sind gesondert zu dokumentieren und abzustimmen.
*Industriebodenheizung*
In Teilbereichen der Bodenplatte ist der Einbau einer Industriebodenheizung vorgesehen. Die Schnittstelle zum Auftragnehmer der Industriebodenheizung ist abzustimmen. Bauzeitliche Unterbrechungen sind entsprechend zu berücksichtigen.

**Ausführungsbeschreibung 5 Weiße Wanne**
*Grundsätzliches System der WU-Konstruktion ("Weiße Wanne")*
Für die Ausführung der Bauteile der "Weißen Wanne" gelten die
Regelungen der DAf Stb-Richtlinie „Wasserundurchlässige Bauwerke aus Beton“  und deren Erläuterungen vom Dezember 2017, sowie DIN EN 206-1 und DIN EN 1992 (EC2).
Die Bauteile werden entsprechend den Nutzungsklassen A und B in der Beanspruchungsklasse 1 gemäß Entwurfsgrundsatz c ausgeführt. Für die Bauausführung gelten die Regelungen der Überwachungsklasse 2 nach DIN 1045-3.
*Planung und Projektierung von WU-Bauteilen*
Für die Ausführung der wasserundurchlässigen Bauteile sind dem Bauherrn eine Fugenplanung einschl. Detaillösungen und ein Betonierkonzept vom Auftragnehmer zur Verfügung zu stellen. Dies beinhaltet u.a. die geplanten Betonierabschnitte, Angaben zu Betonsorten und Betonanlieferung, Verarbeitung und Nachbehandlung des Betons.
Zusätzlich ist ein Konzept für das Abdichten von eventuell auftretenden Fehlstellen (Risse, Kiesnester) durch den Auftragnehmer zu erbringen.
*Konstruktiv /Ausführungstechnisch zu beachtende Maßnahmen*
1.  Arbeitsfugen
-  Alle Arbeitsfugen müssen druckwasserdicht abgedichtet werden. Hierzu sind am Objekt Fugenbänder vorgesehen.
-  Alle Fugenabdichtungen müssen als „In-sich“ geschlossenes System eingebaut werden.
-  Die gesamte Bodenplatte, die Wände der Aufzugsunterfahrt und sämtliche Vertiefungen sind fugenlos zu erstellen.
-  Die Verlege- und Einbauvorschriften der Fugenelement - Hersteller sind einzuhalten und auf der Baustelle vorzuhalten.

2.  Bewehrungsführung
  Auch hier sind die Vorgaben aus DBV Merkblatt Betondeckung und Bewehrung Fassung Juli 2002 einzuhalten.
-  Einspringende Ecken sowie Ecken von größeren Bodenplattenaussparungen (Aufzugunterfahrten, etc.) müssen mit einer zusätzlichen Diagonalbewehrung gegen Risse gesichert werden
-  Die Betonabstandshalter müssen der Vorgabe des DBV Merkblatt, „Abstandhalter Stand Juli 2002“ entsprechen. „Drunterleisten“ der unteren Bewehrungslage von Deckenplatten dürfen gem. DBV-Merkblatt nicht linear und hohl ausgebildet sein (ungewollte Sollbruchstellen). Hier sind schlangenlinienförmige Faserbetonleisten zu verwenden.

3.  Durchführungen, Einbauteile, Spannstellen
-  Diese müssen einen Verwendbarkeitsnachweis (ABP) nachweisen!
-  Mediendurchführungen (Wasser, Abwasser, Strom, Gas etc.) müssen platten- bzw. wandmittig umlaufend druckwasser- undurchlässig mit einem Dichtungsflansch ausgebildet werden.
-  Einbauteile sind grundsätzlich mit einzubetonieren. Es dürfen keine Aussparungen vorgesehen werden.

4.  Befestigungen von Bauteilen
-  Grundsätzlich sind Befestigungen in den wasserun- durchlässigen Bauteilen nur nach gesonderter Detailplanung der Ingenieure der Fachplaner zulässig. Bohrlochtiefen größer 5,0 cm sind in jedem Fall unzulässig. Es dürfen nur Dübel verwendet werden, welche keine Spreizwirkung haben. Die technischen Daten des zur Anwendung kommenden Dübels, die Geometrie der Verbindung und die zu verankernde Einwirkung sind dem Fachplaner zur Verfügung zu stellen.

**1.6.10 Überwachung Betoneinbau Überwachungsklasse 2**
*** Pauschalposition
Überwachung des Betoneinbaus für Betongüten der Überwachungsklassen 2 durch eine anerkannte Prüfstelle,
für alle nachfolgend beschriebenen Betonbauteile,
Ausführung entsprechend der DIN 1045-3 aktuelle Fassung inkl. Dokumentation.
Menge: 1,000 psch

**1.6.20 Werk- und Montageplanung der Schalsysteme/Oberflächengüte**
*** Pauschalposition
Für alle nachfolgend beschriebenen Leistungen dieses Titels mit der Anforderung an Sichtbeton ist eine Werk- und Montageplanung anzufertigen. In die W+M-Planung des Schalungsbildes ist eine saubere Einbindung der Leerrohre  (Fachplanung ELT) zu berücksichtigen und zu übernehmen, wie z. B. die Auslässe für Leuchten, damit diese mit den Spannhülsen abgestimmt werden können. Betonkonus 15/35 mm, mehrfarbig je nach Betonoberfläche einsetzbar.

Eine Fertigung/Montage darf erst nach Vorlage der W+M Planung und Freigabe durch AG/Architekt erfolgen.

Einsatz von großformatigen Schaltafeln (abhängig von Schalsystem) mit gleichmässiger vertikaler und horizontaler Aufteilung nach W+M-Planung und in Abstimmung mit Architekten. Dies betrifft auch ein sauberes Schalungsbild, abgestimmt auf das Primärraster an den Decken ohne Rostspuren, ohne Verwendung von Reststücken etc.
Ausführungsorte:
- Fahrzeughallen mit angrenzenden KFZ-Lagern, Elektro-Werkstatt. Achtung: Hier wird auch eine innenseitige Deckendämmung eingesetzt.
- Foyer mit Windfang
- beide Treppenhäuser
Hier ist neben einem gleichmäßigen Schalungsbild (gemäß Werkstatt- und Montageplanung und abgestimmt auf die Geschosshöhen) besonders darauf zu achten, dass die Stirnseiten der Ortbetondecken im Treppenhaus nicht sichtbar sind.
Die Wandflächen im Treppenhaus sind so herzustellen, dass die Deckenstirnseiten durch die treppenhausseitige Schalung überdeckt werden. Die Sichtbetonwand ist mindestens bis Oberkante Rohdecke hochzuführen, sodass keine sichtbaren Rohdeckenstreifen entstehen.
Ziel ist ein durchgehendes und gleichmäßiges Sichtbetonbild der Treppenhauswände ohne Unterbrechungen durch Deckenstirnflächen.

Ortbetonpodeste mit sauberen gleichmässigen Schalungsbild (ohne Rostfahnen, Reststücken o.ä.). herstellen.
Menge: 1,000 psch

*Hinweis: Frischbetonverbundsystem*
Die Abdichtung der Bodenplatte erfolgt gemäß WU-Konzept des Tragwerksplaners unter Verwendung einer Frischbetonverbundfolie in den Bereichen mit oberseitigem Fußbodenaufbau. In diesen Bereichen ist eine spätere Rissinstandsetzung von der Bauteiloberseite nicht möglich, sodass eine zusätzliche unterseitige Abdichtung erforderlich wird.

In Bereichen ohne Fußbodenaufbau, insbesondere in der Fahrzeughalle mit Oberflächenschutzsystem, wird keine Frischbetonverbundfolie unter der Bodenplatte angeordnet.

Im Übergangsbereich zwischen Flächen mit Frischbetonverbundfolie und der Fahrzeughalle ist ein überlappender Abdichtungsstreifen mit einer Breite von ca. 1,00 m vorzusehen.

**1.6.30 Frischbetonverbundsystem Kunststoffbahn, D 1,2mm, horizontal**
*** Bezugsbeschreibung
Frischbetonverbundsystem aus Kunststoffbahnen
nach DIN EN 13967, FPO, mit Verbundschicht,
es dürfen keine Cadmium- und Bleistabilisatoren, sowie SVHC-Stoffe in Kunststoffen enthalten sein, bei Weich-PVC reproduktionstoxische Phthalat-Weichmacher < 0,1 %,
Gesamtdicke 1,75 mm, FPO-Schichtdicke 1,20 mm,
waagerecht unterhalb der Bodenplatte,
Untergrund Perimeterdämmung, fachgerecht nach den Verarbeitungsrichtlinien des Herstellers verlegen,
einschl. Sicherung der Arbeitsfugen,
inkl. Überlappung im Stoßbereich sowie Abdichtung von Längs- und Querstößen mit Klebe/Verschweißung gemäß System,
Abgerechnet wird nach tatsächlich überdeckter Fläche.
Menge: 914,000 m2

**1.6.40 Frischbetonverbundsystem Kunststoffbahn, D 1,2mm, vertikal**
*** wie Position 1.6.30
vertikal in Versprüngen der Bodenplatte sowie Bodenplattenrand, Ausführung bis OK Bodenplatte.
Menge: 114,000 m2
Leistungsbereichkatalog: 010

**1.6.50 Verlegung der Folie in Vertiefungen, Zulage**
Verlegung der Frischverbundfolie im Bereich von Vertiefungen
(Aufzugsunterfahrten, Aussparungen für Geräte etc.) als Zulage für die Positionen Frischverbundfolie.
Menge: 22,000 m2

**1.6.60 Eckprofil im System Verbundfolie**
Übergang der Frischbetonverbundfolien vertikal zu horizontalen Flächen mit Winkelprofil im System Verbundfolie,
einschl. Eckausbildungen bei Richtungsänderungen.
Menge: 99,000 m

*Hinweis: Gründung*

*Hinweis: Bodenplatten / Sauberkeitsschichten*

**1.6.70 Trennlage PE-Folie, D.0,2mm, 2-lag., Dämmschicht und Sauberkeitsschicht**
Trennlage aus PE-Folie Dicke 0,2 mm, 2-lagig,
ohne Cadmium- und Bleistabilisatoren sowie SVHC-Stoffe
in Kunststoffen, für PVC gilt: reproduktions- toxische Phthalat-Weichmacher < 0,1 %, Stöße überlappen,
Breite Überlappung 15 cm,
auf Dämmschicht und Sauberkeitsschicht aus Beton.
Menge: 721,000 m2
Leistungsbereichkatalog: 013

**1.6.80 Ortbeton Sauberkeitsschicht, unbewehrt, C8/10, D.10cm**
Ortbeton Sauberkeitsschicht, entsprechend der Profilierung der Baugrubensohle unter Bodenplatten und Fundamanten,
als unbewehrter Beton,
Normalbeton C 8/10 DIN EN 206, DIN 1045-2,
Mindestdicke 10,0 cm,
inkl. Toleranzausgleich des Planums, Planum mit einer
zulässigen Abweichung von der Sollhöhe +/- 2 cm,
Ebenheit der Oberfläche nach DIN 18202, Tab. 3, Zeile 2a.

Ausführung unter Bodenplatten
Menge: 1635,000 m2

**1.6.90 Perimeterdämmung XPS 0,037W/(mK), einlagig D.140mm, PB dx**
*** Bezugsbeschreibung
Perimeterdämmung unter Bodenplatte,
aus Polystyrol-Hartschaum XPS DIN EN 13164, Bemessungswert der Wärmeleitfähigkeit max. 0,037 W/(mK), Nennwert der Wärmeleitfähigkeit max. 0,036 W/(mK),
Anwendungsgebiet DIN 4108-10 PB,
extrem hohe Druckbelastbarkeit - dx,
Dicke 140 mm,
einlagig, mit umlaufenden Stufenfalz auf Sauberkeitsschicht punktweise geklebt verlegt.
Menge: 1635,000 m2
Leistungsbereichkatalog: 013

**1.6.100 Perimeterdämmung XPS 0,037W/(mK), einlagig D.140mm, senkrecht, PW dx**
*** wie Position 1.6.90
Ausführung senkrecht,
Bemessungswert der Wärmeleitfähigkeit max. 0,037 W/(mK), Nennwert der Wärmeleitfähigkeit max. 0,036 W/(mK),
Anwendungsgebiet DIN 4108-10 PW,
extrem hohe Druckbelastbarkeit - dx.
Menge: 197,000 m2

**1.6.110 Perimeterdämmung XPS 0,035W/(mK), einlagig D.100mm, H.220mm, senkrecht**
*** Bezugsbeschreibung
Perimeterdämmung, seitlich an Bodenplatte,
Ausführung im Bereich Sektionaltore / Torschwelle,
aus Polystyrol-Hartschaum XPS DIN EN 13164, Bemessungswert der Wärmeleitfähigkeit max. 0,035 W/(mK), Nennwert der Wärmeleitfähigkeit max. 0,034 W/(mK),
Anwendungsgebiet DIN 4108-10 PW,
extrem hohe Druckbelastbarkeit - dx,
senkrecht, Dicke 100 mm, Höhe 220 mm, einlagig.

gemäß Detail: LSRE_ARC_DT_FA_202_-_v - Sektionaltor Schwelle.pdf
Menge: 30,000 m

**1.6.120 Perimeterdämmung XPS 0,035W/(mK), einlagig D.40mm, T.500mm, horizontal**
*** wie Position 1.6.110
horizontal, Dicke 40 mm, Tiefe 500 mm.
Menge: 30,000 m

**1.6.130 Ortbeton Bodenplatte, C30/37-XC1-XC2, WU, D.60-130cm**
Ortbeton Bodenplatte, mit Vouten, Versprünge in den Bodenplatten, Unterfahrten, innen,
obere Betonfläche waagerecht, als Stahlbeton,
Normalbeton C 30/37 DIN EN 206, DIN 1045-2, natürliche Gesteinskörnung,
Feuchtigkeitsklasse WF (Betonkorrosion, feuchte Umgebung),
mit hohem Wassereindringwiderstand (WU),
oben/innen:
Expositionsklasse XC1 (Bewehrungskorrosion durch Karbonatisierung, trocken/ständig nass),
unten/außen:
Expositionsklasse XC2 (Bewehrungskorrosion durch Karbonatisierung, nass/selten trocken),

Dicke von 60-130 cm.
Menge: 630,000 m3

**1.6.140 Ortbeton Bodenplatte, C30/37-XD1-XC3-XC2, WU, D.80-120cm**
Ortbeton Bodenplatte, mit Vouten, Versprünge in den Bodenplatten, Fahrzeughalle,
obere Betonfläche waagerecht, als Stahlbeton,
Normalbeton C 30/37 DIN EN 206, DIN 1045-2, natürliche Gesteinskörnung,
Feuchtigkeitsklasse WF (Betonkorrosion, feuchte Umgebung),
mit hohem Wassereindringwiderstand (WU),
oben/innen:
Expositionsklasse XD1 (Bewehrungskorrosion durch Chloride, ausgenommen Meerwasser, mäßig feucht),
Expositionsklasse XC3 (Bewehrungskorrosion durch Karbonatisierung, mäßig feucht),
unten/außen:
Expositionsklasse XC2 (Bewehrungskorrosion durch Karbonatisierung, nass/selten trocken),

Dicke von 80 bis 120 cm.
Menge: 530,000 m3

**1.6.150 Ortbeton Bodenplatte, C30/37-XD1-XC2-XC2, WU, D.110cm**
Ortbeton Bodenplatte, Außen,
obere Betonfläche waagerecht, als Stahlbeton,
Normalbeton C 30/37 DIN EN 206, DIN 1045-2, natürliche Gesteinskörnung,
Feuchtigkeitsklasse WF (Betonkorrosion, feuchte Umgebung),
mit hohem Wassereindringwiderstand (WU),
oben/innen:
Expositionsklasse XD1 (Bewehrungskorrosion durch Chloride, ausgenommen Meerwasser, mäßig feucht),
Expositionsklasse XC2 (Bewehrungskorrosion durch Karbonatisierung, nass/selten trocken),
unten/außen:
Expositionsklasse XC2 (Bewehrungskorrosion durch Karbonatisierung, nass/selten trocken),

Dicke ca. 110 cm.
Menge: 66,000 m3

**1.6.160 Ortbeton Bodenplatte Aufzugsunterfahrt, C30/37-XC1-XC2, WU, D.30cm**
Ortbeton, Bodenplattenversprung für Aufzugsunterfahrt, obere Betonfläche waagerecht,
als Stahlbeton, Normalbeton C 30/37 DIN EN 206, DIN 1045-2,
natürliche Gesteinskörnung,
Feuchtigkeitsklasse WF (Betonkorrosion, feuchte Umgebung),
mit hohem Wassereindringwiderstand (WU),
oben/innen:
Expositionsklasse XC1 (Bewehrungskorrosion durch Karbonatisierung, trocken/ständig nass),
unten/außen:
Expositionsklasse XC2 (Bewehrungskorrosion durch Karbonatisierung, nass/selten trocken),

Dicke 30 cm.
Menge: 102,000 m3
Leistungsbereichkatalog: 013

**1.6.170 Schalung Bodenplattenrand H.60 bis 140cm**
Schalung des Bodenplattenrands auch als Abschalung des
oberseitigen Bodenplattenversprungs, Stöße geordnet,
Schalungshaut für Betonflächen ohne besondere
Anforderungen der Oberflächengüte Standard,
Ausführung einhäuptig, Höhe von 60 bis 140 cm.
Menge: 357,000 m

**1.6.180 Schutzbekl./-belag der Bodenrinne, aus OSB, D 20-25mm**
Schutzabdeckung aus OSB-Platten, Dicke über 20 bis 25 mm,  der Aussparung in der Bodenplatte,
Breite der Abdeckung ca. 60,0 cm,
einschl. punktueller Befestigung und Zuschnitt.
Menge: 48,000 m

**1.6.190 Gefälle auf Bodenplatte herstellen inkl, Glätten**
Herstellung mehrerer Gefälleflächen mit einem maximalen Gefälle von 2,0 % an der Oberseite der Bodenplatte.
Der Hochpunkt verläuft linear entlang der Außenkanten der einzelnen Stellplätze der Fahrzeughallen mit Waschhalle.
Von dort aus fällt die Oberfläche der jeweiligen Stellplätze in vier Gefällerichtungen zur mittig angeordneten Entwässerungsrinne ab. Einzelfläche je Stellplatz mit Gefälle: ca. 62 m2, Ausführung für Rinnen von insgesamt 6 Stellplätzen.
Die Betonoberfläche ist einschließlich aller Randbereiche, Ecken und Vertiefungen flügelgeglättet auszuführen. Die Ebenheitsanforderungen sind gemäß DIN 18202, Tabelle 3, Zeile 3 einzuhalten.

Einbauort: Bereich der Fahrzeughallen mit Waschhalle.
Menge: 355,000 m2

**1.6.200 Ortbeton Außenwand, C30/37-XC3, WU, D.25cm, H.1,0m**
Ortbeton Außenwand, erdberührt,
obere Betonfläche waagerecht,
als Stahlbeton, Normalbeton C 30/37 DIN EN 206, DIN 1045-2, natürliche Gesteinskörnung,
Expositionsklasse XC3 (Bewehrungskorrosion durch Karbonatisierung, mäßig feucht),
Feuchtigkeitsklasse WF (Betonkorrosion, feuchte Umgebung),
mit hohem Wassereindringwiderstand (WU),
Dicke 25 cm.
Menge: 7,000 m2

**1.6.210 Schalung Außenwand, Güte S, H.1,0m**
Schalung der Außenwand, Stöße geordnet,
Schalungshaut für Betonflächen ohne besondere Anforderungen der Oberflächengüte Standard (S),
Bauteilhöhe kleiner 3,50 m.
Menge: 13,000 m2
Leistungsbereichkatalog: 013

*Hinweis: Arbeitsfugen "Weißen Wanne"*

**1.6.220 Werk- und Revisionsplanung**
*** Pauschalposition
Werk-, Ausführungs- und Revisionsplanung für die Ausbildung der "Weißen Wanne" für gesamte Bodenplatte,
einschl. Erstellung einer Werk- und Montageplanung des Frischbetonverbundsystems, Prüfung und Freigabe durch TWP.

Dichtungstechnische Projektierung der WU-Konstruktion (Bodenplatte) entsprechend den durch den Bauherrenvertreter angegebenen Anforderungen einschl. aller dichtungstechnischen Unterlagen wie Fugen- und Detailplänen,
Betonierkonzept mit Betoneigenschaften, Betonierplan und Nachbehandlungsmaßnahmen und einem Sanierungskonzept für eventuell entstehende Fehlstellen wie Risse und Kiesnester.

Zum Leistungsumfang gehören die Festlegung der Lage der Fugenbänder etc. in Abhängigkeit
zum gewählten Betoniervorgang, Arbeitsabschnitten und dem Schalungssystem sowie der Bewehrungsführung.
Durch den Auftragnehmer sind auf der Grundlage der Schal- und Bewehrungspläne die Einbauten der "Weißen Wanne" darzustellen und zu vermaßen. Änderungen in der Bewehrungsführung etc. gehen zu Lasten des Auftragnehmers.
Ausführung der Revisionsunterlagen erfolgt ausschließlich digital über den vom Auftraggeber bereitgestellten Projektserver Legano.

Hinweis:
Abrechnung 50% vor Werk- und Montageplanung und 50% nach Übergabe der Revisionsplanung.
Menge: 1,000 psch

**1.6.230 Arbeitsfugenblech 80/1,2mm, mit Beschichtung**
Arbeitsfugenblech innenliegend aus verzinktem Stahlblech
und beidseitiger bitumenhaltiger Beschichtung mit abziehbaren Schutzstreifen, Dicke 1,2 mm, Breite 170 mm,
Beanspruchung durch drückendes Wasser von außen und
aufsteigendes Sickerwasser,
für Fundament / Bodenplatte / Wand
inkl. Baustellenstöße und Kreuzungspunkte sowie aller Befestigungsmittel etc.,
Ausführung und Einbau nach Herstellervorschrift.
Menge: 88,000 m

**1.6.240 Arbeitsfugenblech 80/1,2mm, mit Beschichtung, Eckstücke**
Arbeitsfugenblech als werkseitig hergestelltes Formstück zur Eckausbildung, aus verzinktem Stahlblech
und beidseitiger bitumenhaltiger Beschichtung mit abziehbaren Schutzstreifen, Dicke 1,2 mm, Breite 170 mm,
Beanspruchung durch drückendes Wasser von außen und
aufsteigendes Sickerwasser,
für horizontale Fundament / Bodenplatte,
inkl. Baustellenstöße und Kreuzungspunkte sowie aller Befestigungsmittel etc.,
Ausführung und Einbau nach Herstellervorschrift.
Menge: 9,000 St

*Hinweis: Wände / aufgehende Bauteile*

**1.6.250 Ortbeton Außenwand, C30/37-XC3, D.b.17,5cm**
*** Bezugsbeschreibung
Ortbeton Außenwand, obere Betonfläche waagerecht,
als Stahlbeton, Normalbeton C 30/37 DIN EN 206, DIN 1045-2, natürliche Gesteinskörnung,
Expositionsklasse XC3 (Bewehrungskorrosion durch Karbonatisierung, mäßig feucht),
Feuchtigkeitsklasse WF (Betonkorrosion, feuchte Umgebung)

Dicke bis17,5 cm.
Menge: 128,000 m2

**1.6.260 Ortbeton Außenwand, C30/37-XC3, D.b.25cm**
*** wie Position 1.6.250
Dicke bis 25 cm.
Menge: 1520,000 m2

**1.6.270 Ortbeton Außenwand, C35/45-XD2, D.25cm**
Ortbeton Außenwand, obere Betonfläche waagerecht,
als Stahlbeton, Normalbeton C 35/45 DIN EN 206, DIN 1045-2, natürliche Gesteinskörnung,
Expositionsklasse XD2 (Bewehrungskorrosion durch Karbonatisierung (nass/selten trocken),
Feuchtigkeitsklasse WF (Betonkorrosion, feuchte Umgebung)
Dicke 25 cm,

Ausführung im Bereich Fahrzeughalle.
Menge: 66,000 m2

**1.6.280 Ortbeton Außenwand, C30/37-XC3, D.30cm**
*** wie Position 1.6.250
Dicke 30 cm.
Menge: 111,000 m2

**1.6.290 Ortbeton Außenwand, C30/37-XC3, D.50cm**
*** wie Position 1.6.250
Dicke 50 cm.
Menge: 62,000 m2

**1.6.300 Schalung Außenwand, Güte S, H.<.3,5m**
*** Bezugsbeschreibung
Schalung der Außenwand, Stöße geordnet,
Schalungshaut für Betonflächen ohne besondere Anforderungen der Oberflächengüte Standard (S),
Bauteilhöhe kleiner 3,50 m.
Menge: 14,000 m2
Leistungsbereichkatalog: 013

**1.6.310 Schalung Außenwand, Güte S, H.ab 3,5-5,5m**
*** wie Position 1.6.300
Bauteilhöhe ab 3,50 bis 5,50 m.
Menge: 3115,000 m2
Leistungsbereichkatalog: 013

**1.6.320 Schalung Außenwand, Güte S, H.ab 5,5-6,5m**
*** wie Position 1.6.300
Bauteilhöhe ab 5,50 bis 6,50 m.
Menge: 34,000 m2

**1.6.330 Schalung Außenwand, Güte S, H.ab 6,5-7,0m**
*** wie Position 1.6.300
Bauteilhöhe ab 6,50 bis 7,00 m.
Menge: 212,000 m2

**1.6.340 Ortbeton Innenwand Stahlbeton C30/37 XC1, D. 17.5cm**
*** Bezugsbeschreibung
Ortbeton Innenwand, als Stahlbeton,
Normalbeton C 30/37 DIN EN 206-1, DIN 1045-2,
Expositionsklasse XC1 (Bewehrungskorrosion durch Karbonatisierung, trocken/ständig nass), Feuchtigkeitsklasse WO (Betonkorrosion, trockene Umgebung),
Dicke 17,5 cm.
Menge: 25,000 m2

**1.6.350 Ortbeton Innenwand Stahlbeton C30/37 XC1, D. 20cm**
*** wie Position 1.6.340
Dicke 20 cm.
Menge: 658,000 m2

**1.6.360 Ortbeton Innenwand Stahlbeton C30/37 XC1, D. 25cm**
*** wie Position 1.6.340
Dicke 25 cm.
Menge: 1637,000 m2

**1.6.370 Ortbeton Innenwand Stahlbeton C30/37 XC1, D. 30cm**
*** wie Position 1.6.340
Dicke 30 cm.
Menge: 139,000 m2

**1.6.380 Ortbeton Innenwand Stahlbeton C35/45 XD2, D.b. 25cm**
*** Bezugsbeschreibung
Ortbeton Innenwand, obere Betonfläche waagerecht,
als Stahlbeton, Normalbeton C 35/45 DIN EN 206, DIN 1045-2, natürliche Gesteinskörnung,
Expositionsklasse XD2 (Bewehrungskorrosion durch Karbonatisierung (nass/selten trocken),
WO (Betonkorrosion, trockene Umgebung),
Dicke bis 25 cm,

Ausführung im Bereich Fahrzeughalle.
Menge: 325,000 m2

**1.6.390 Ortbeton Innenwand Stahlbeton C35/45 XD2 D. 40cm**
*** wie Position 1.6.380
Dicke 40 cm.
Menge: 25,000 m2

**1.6.400 Schalung Innenwand, Güte S, H.ü.3,5-5 ,5m**
Bauteilhöhe über 3,50 bis 4,50 m.

Schalung der Innenwand, Stöße geordnet,
Schalungshaut für Betonflächen ohne besondere Anforderungen der Oberflächengüte Standard (S),
Bauteilhöhe über 3,50 bis 5,50 m. ‑
Menge: 5621,000 m2
Leistungsbereichkatalog: 013

**1.6.410 Ortbeton Innen+Außenwand, SB3, Zulage**
Ortbeton der Innen und Außenwand als Sichtbeton
Oberflächengüte SB 3,
als Zulage für die Positionen Ortbeton Innenwand.
Menge: 1207,000 m2

**1.6.420 Schalung Innen+Außenwand, Güte SB3, Zulage**
Schalungshaut geeignet für sichtbar bleibende Betonflächen,
Oberflächengüte Sichtbeton SB 3,
als Zulage für die Positionen Schalung Innenwand und Außenwand.
Menge: 1178,000 m2

**1.6.430 Schachtseitige Schalung für Schachtmaß größer 2,00m, Zulage**
Schachtseitige Schalung (Schalung nicht unmittelbar auf
der Deckenplatte aufstehend) für Schächte mit kleinstem lichten Schachtmaß größer 2,00 m, einschl. Schalungsabfangungen, als Zulage für die Positionen Schalung Außenwand und Schalung Innenwand.
Menge: 492,000 m2

**1.6.440 Treppenraumseitige Schalung, Zulage**
Treppenraumseitige Schalung (Schalung nicht unmittelbar auf
der Deckenplatte aufstehend) einschl. Schalungsabfangungen, als Zulage für die Positionen Schalung Außenwand und Schalung Innenwand.
Menge: 723,000 m2

**1.6.450 Deckenanschluss Innenwand, nichttragend**
Ausstopfung Deckenfuge bei Ortbeton Innenwand, nichttragend, Fugenbreite 2 cm, mit mineralischer Wolle (MiWo) Brandschutzklasse >1000 °C, dicht verlegt und fixiert gemäß DIN 4102-4, DIN EN 13501-1 (mind. A1).
Menge: 6,000 m

**1.6.460 Ortbeton Füllbeton Elementwand, C30/37-XC1, D.20cm**
*** Bezugsbeschreibung
Füllbeton als Ortbeton für Elementwandtafeln DIN EN 13369 und DIN EN 14992, als Außenwand, als Stahlbeton, Normalbeton C 30/37 DIN EN 206, DIN 1045-2, Expositionsklasse XC1 (Bewehrungskorrosion durch Karbonatisierung, trocken/ständig nass),
Feuchtigkeitsklasse WO (Betonkorrosion, trockene Umgebung), Gesamtdicke einschl. Fertigteil ca. 20,0 cm.
Abrechnung erfolgt nur in der Dicke des Füllbetons.
Menge: 419,000 m2

**1.6.470 Ortbeton Füllbeton Elementwand, C30/37-XC1, D.25cm**
*** wie Position 1.6.460
Gesamtdicke einschl. Fertigteil ca. 25,0 cm.
Menge: 63,000 m2

**1.6.480 Ortbeton Attika, C30/37-XC3, D.20cm**
*** Bezugsbeschreibung
Ortbeton der Attika, obere Betonfläche waagerecht,
als Stahlbeton, Normalbeton C 30/37 DIN EN 206, DIN 1045-2, natürliche Gesteinskörnung,
Expositionsklasse XC3 (Bewehrungskorrosion durch Karbonatisierung, mäßig feucht),
Feuchtigkeitsklasse WF (Betonkorrosion, feuchte Umgebung),
einschl. glätten der Frischbetonoberfläche als Untergrundvorbereitung zur Aufnahme iner Beschichtung/Abdichtung,

Dicke 20 cm.
Menge: 47,000 m2

**1.6.490 Ortbeton Attika, C30/37-XC3, D.25cm**
*** wie Position 1.6.480
Dicke 25 cm.
Menge: 160,000 m2

**1.6.500 Ortbeton Attika, C30/37-XC3, D.30cm**
*** wie Position 1.6.480
Dicke 30 cm.
Menge: 75,000 m2

**1.6.510 Ortbeton Attika, C30/37-XC3, D.50cm**
*** wie Position 1.6.480
Dicke 50 cm.
Menge: 18,000 m2

**1.6.520 Schalung Attika, Güte S, H.b.2,0m**
Schalung der Attika, Schalungshaut für Betonflächen ohne Anforderung, geordnete Stöße, Oberflächengüte Standard,
Bauteilhöhe bis 2,00 m.
Menge: 596,000 m2

*Hinweis: Rechteckige Stützen - Außen*

**1.6.530 Ortbeton Stütze, C30/37-XC1, rechteckig, Q.25x50cm**
*** Bezugsbeschreibung
Ortbeton der Stütze, rechteckig, als Stahlbeton,
Normalbeton C30/37 DIN EN 206, DIN 1045-2
natürliche Gesteinskörnung,
Expositionsklasse XC3 (Bewehrungskorrosion durch Karbonatisierung, mäßig feucht),
Expositionsklasse XF1 (Frostangriff, mäßige Wassersättigung ohne Taumittel
Querschnitt 25 x 50 cm.
Menge: 5,000 m

**1.6.540 Ortbeton Stütze, C30/37-XC1, rechteckig, Q.25x70cm**
*** wie Position 1.6.530
Querschnitt 25 x 70 cm.
Menge: 243,000 m

**1.6.550 Ortbeton Stütze, C30/37-XC1, rechteckig, Q.25x82cm**
*** wie Position 1.6.530
Querschnitt 25 x 82 cm.
Menge: 5,000 m

**1.6.560 Ortbeton Stütze, C30/37-XC1, rechteckig, Q.25x95cm**
*** wie Position 1.6.530
Querschnitt 25 x 95 cm.
Menge: 5,000 m

**1.6.570 Schalung Stütze rechteckig, Güte S Q.ü.1000-1500cm2, H.ü.3,5-5,5m**
*** Bezugsbeschreibung
Schalung der Stütze mit rechteckigem Querschnitt,
Schalungshaut für Betonflächen mit besonderer Anforderungen, geordnete Stöße, Oberflächengüte Standard,
einschl. einlegen von Dreikantleise zur Herstellung einer gefasten Kante, Schenkellänge 10 mm,
Querschnitt über 1000 bis 1500 cm2,
Bauteilhöhe über 3,5-5,5 m.
Menge: 8,000 m2

**1.6.580 Schalung Stütze rechteckig, Güte S Q.ü.1500-2000cm2, H.ü.3,5-5,5m**
*** wie Position 1.6.570
Querschnitt über 1500 bis 2000 cm2.
Menge: 435,000 m2

**1.6.590 Schalung Stütze rechteckig, Güte S Q.ü.1500-2000cm2, H.ü.5,5-7,5m**
*** wie Position 1.6.570
Querschnitt über 1500 bis 2000 cm2,
Bauteilhöhe über 5,5-7,5 m.
Menge: 27,000 m2

**1.6.600 Schalung Stütze rechteckig, Güte S Q.ü.2000-2500cm2, H.ü.3,5-5,5m**
*** wie Position 1.6.570
Querschnitt über 2000 bis 2500 cm2.
Menge: 23,000 m2

*Hinweis: Rechteckige Stützen - Innen*

**1.6.610 Ortbeton Stütze, C30/37-XC1, rechteckig, Q.30x30cm**
*** Bezugsbeschreibung
Ortbeton der Stütze, rechteckig, als Stahlbeton,
Normalbeton C30/37 DIN EN 206, DIN 1045-2
natürliche Gesteinskörnung,
Expositionsklasse XC1 (Bewehrungskorrosion durch Karbonatisierung, trocken/ständig nass),
Feuchtigkeitsklasse WO (Betonkorrosion, trockene Umgebung),
Querschnitt 30 x 30 cm.
Menge: 50,000 m

**1.6.620 Ortbeton Stütze, C30/37-XC1, rechteckig, Q.25x50cm**
*** wie Position 1.6.610
Querschnitt 25 x 50 cm.
Menge: 5,000 m

**1.6.630 Ortbeton Stütze, C30/37-XC1, rechteckig, Q.25x100cm**
*** wie Position 1.6.610
Querschnitt 25 x 100,0 cm.
Menge: 20,000 m

**1.6.640 Schalung Stütze rechteckig, Güte S Q.ü.500-1000cm2, H.ü.3,5-5,5m**
*** Bezugsbeschreibung
Schalung der Stütze mit rechteckigem Querschnitt,
Schalungshaut für Betonflächen mit besonderer Anforderungen, geordnete Stöße, Oberflächengüte Standard,
einschl. einlegen von Dreikantleise zur Herstellung einer gefasten Kante, Schenkellänge 10 mm,
Querschnitt über 500 bis 1000 cm2,
Bauteilhöhe über 3,5-5,5 m.
Menge: 60,000 m2

**1.6.650 Schalung Stütze rechteckig, Güte S Q.ü.1000-1500cm2, H.ü.3,5-5,5m**
*** wie Position 1.6.640
Querschnitt über 1000 bis 1500 cm2.
Menge: 8,000 m2

**1.6.660 Schalung Stütze rechteckig, Güte S Q.ü.2000-2500cm2, H.ü.3,5-5,5m**
*** wie Position 1.6.640
Querschnitt über 2000 bis 2500 cm2.
Menge: 50,000 m2

*Hinweis: Runde Stützen - Innen*

**1.6.670 Ortbeton Stütze, C40/50-XD2, Güte SB3, rund, D.40cm**
Ortbeton der Stütze, rund, als Stahlbeton,
Normalbeton C 40/50 DIN EN 206, DIN 1045-2,
Expositionsklasse XD2 (Bewehrungskorrosion durch Karbonatisierung (nass/selten trocken),
Oberflächengüte Sichtbeton SB 3,
Durchmesser 40,0 cm.
Menge: 15,000 m

**1.6.680 Schalung Stütze rund, D.40cm, Güte SB3, H.ü.4,5-5,5m**
Schalung der Stütze mit runden Querschnitt,
Schalungshaut geeignet für sichtbar bleibende Betonflächen, mit besonderen Anforderungen, mit geordneten Stößen, Oberflächengüte Sichtbeton Güte SB 3,
Durchmesser 40,0 cm,
Bauteilhöhe über 4,50 bis 5,50 m.
Menge: 19,000 m2

*Hinweis: Unterzüge*

**1.6.690 Ortbeton Unterzug C30/37-XC1, Q.ü.1000-2000cm2**
*** Bezugsbeschreibung
Ortbeton des Unterzuges, Querschnitt rechteckig,
als Stahlbeton, Normalbeton C30/37 DIN EN 206, DIN 1045-2  Expositionsklasse XC1 (Bewehrungskorrosion durch Karbonatisierung, trocken/ständig nass),
Feuchtigkeitsklasse WO (Betonkorrosion, trockene Umgebung),
Höhe bis 70 cm, Breite bis 25 cm,
Bauteilquerschnitt über 1000 bis 2000 cm2.
Menge: 13,000 m

**1.6.700 Ortbeton Unterzug C30/37-XC1, Q.ü.2000-3000cm2**
*** wie Position 1.6.690
Höhe bis 100 cm, Breite bis 25 cm,
Bauteilquerschnitt über 2000 bis 3000 cm2.
Menge: 14,000 m

**1.6.710 Ortbeton Unterzug C30/37-XC1, Q.ü.4000-5000cm2**
*** wie Position 1.6.690
Höhe bis 50 cm, Breite bis 100 cm,
Bauteilquerschnitt über 4000 bis 5000 cm2.
Menge: 6,000 m

**1.6.720 Schalung Unterzug, Güte S, Q.ü.1000-2000cm2**
*** Bezugsbeschreibung
Schalung des Unterzugs, Querschnitt rechteckig,
Stöße geordnet, Schalungshaut für Betonflächen ohne besondere Anforderungen der Oberflächengüte Standard,
Höhe der Betonunterseite bis 3,50 m,
Höhe bis 70 cm, Breite bis 25 cm,
Bauteilquerschnitt über 1000 bis 2000 cm2.
Menge: 22,000 m2

**1.6.730 Schalung Unterzug, Güte S, Q.ü.2000-3000cm2**
*** wie Position 1.6.720
Höhe bis 100 cm, Breite bis 25 cm,
Bauteilquerschnitt über 2000 bis 3000 cm2.
Menge: 32,000 m2

**1.6.740 Schalung Unterzug, Güte S, Q.ü.4000-5000cm2**
*** wie Position 1.6.720
Menge: 12,000 m2

*Hinweis: Konsolen*

**1.6.750 Ortbeton Auflagekonsole, C30/37-XC1, 300x300x395mm**
Ortbeton der Auflagerkonsole,
als Stahlbeton, Normalbeton C30/37 DIN EN 206, DIN 1045-2  Expositionsklasse XC1 (Bewehrungskorrosion durch Karbonatisierung, trocken/ständig nass),
Feuchtigkeitsklasse WO (Betonkorrosion, trockene Umgebung),
Abmessungen ca. 300 x 300 x 395 mm.

Ausführung als Auflager TT-Rippendeckenplatten 1. + 2. OG.
Menge: 52,000 St

**1.6.760 Schalung Auflagekonsole, 300x300x395mm**
Schalung der Auflagerkonsole,
Stöße geordnet, Schalungshaut für Betonflächen ohne besondere Anforderungen der Oberflächengüte Standard,
Höhe der Betonunterseite über 3,50 bis 4,50 m,
Abmessungen ca. 300 x 300 x 395 mm.
Menge: 52,000 St

*Hinweis: Decken*

**1.6.770 Ortbeton Deckenplatten, C30/37-XC1, WO,D.20cm**
*** Bezugsbeschreibung
Ortbeton als Deckenplatte,
obere Betonfläche waagerecht, als Stahlbeton,
Normalbeton C 30/37 DIN EN 206-1, DIN 1045-2,
Expositionsklasse XC1 (Bewehrungskorrosion durch Karbonatisierung, trocken oder ständig nass),  Feuchtigkeitsklasse WO (Betonkorrosion, trockene Umgebung), Dicke ca. 20 cm.
Menge: 19,000 m2

**1.6.780 Ortbeton Deckenplatten, C30/37-XC1, WO,D.25cm**
*** wie Position 1.6.770
Dicke 25 cm.
Menge: 43,000 m2

**1.6.790 Ortbeton Deckenplatten, C30/37-XC1, WO,D.30cm**
*** wie Position 1.6.770
Dicke 30 cm.
Menge: 188,000 m2

**1.6.800 Schalung Deckenplatten, Güte S, H.b.3,5m**
Schalung der Deckenplatten, waagerecht, mit geordneten Stößen, Schalungshaut für Betonflächen der Oberflächengüte Standard, Höhe der Betonunterseite über 3,50 bis 5,50 m.
Menge: 250,000 m2
Leistungsbereichkatalog: 013

**1.6.810 Schalung Deckenplattenrand/-versprung, H.b.30cm**
Schalung des Deckenplattenrands der Ortbetondeckenplatte auch als Abschalung des Deckenplattenversprungs, mit geordneten Stößen, Schalungshaut für Betonflächen der Oberflächengüte Standard, Schalungshöhe ca. 22,0 cm
Menge: 751,000 m

**1.6.820 Ortbeton Aufbeton Elementdecke, C30/37-XC1 D.25,0cm**
*** Bezugsbeschreibung
Ortbeton als Aufbeton der Elementdeckenplatte,
obere Betonfläche waagerecht, als Stahlbeton,
Normalbeton C 30/37 DIN EN 206-1, DIN 1045-2, Expositionsklasse Bewehrungskorrosion, ausgelöst durch Karbonatisierung XC1, Feuchtigkeitsklasse Betonkorrosion,
in trockener Umgebung WO,
Gesamtdicke einschl. Fertigteil ca. 25,0 cm.
Abrechnung erfolgt nur in der Dicke des Aufbetons.
Menge: 209,000 m2

**1.6.830 Ortbeton Aufbeton Elementdecke, C30/37-XC1, D.30,0cm**
*** wie Position 1.6.820
Gesamtdicke einschl. Fertigteil ca. 30,0 cm.
Menge: 1889,000 m2

**1.6.840 Ortbeton Aufbeton Elementdecke, C30/37-XC3/XC1, D.25cm**
*** wie Position 1.6.820
oben:
Expositionsklasse XC3 (Bewehrungskorrosion durch Karbonatisierung, mäßig feucht),
Feuchtigkeitsklasse WF (Betonkorrosion, feuchte Umgebung),
unten:
Expositionsklasse XC1 (Bewehrungskorrosion durch Karbonatisierung, trocken oder ständig nass),  Feuchtigkeitsklasse WO (Betonkorrosion, trockene Umgebung),

Ausführung für Dachdecke.
Menge: 131,000 m2

**1.6.850 Ortbeton Aufbeton Elementdecke, C30/37-XC3/XC1, D.30cm**
*** wie Position 1.6.820
oben:
Expositionsklasse XC3 (Bewehrungskorrosion durch Karbonatisierung, mäßig feucht),
Feuchtigkeitsklasse WF (Betonkorrosion, feuchte Umgebung),
unten:
Expositionsklasse XC1 (Bewehrungskorrosion durch Karbonatisierung, trocken oder ständig nass),  Feuchtigkeitsklasse WO (Betonkorrosion, trockene Umgebung),
Gesamtdicke einschl. Fertigteil ca. 30 cm.

Ausführung für Dachdecke.
Menge: 934,000 m2

**1.6.860 Ortbeton Aufbeton Elementdecke, C30/37-XC1/XC3,XF1, D.25cm**
*** wie Position 1.6.820
oben:
Expositionsklasse XC1 (Bewehrungskorrosion durch Karbonatisierung, trocken oder ständig nass),  Feuchtigkeitsklasse WO (Betonkorrosion, trockene Umgebung),
unten:
Expositionsklasse XC3 (Bewehrungskorrosion durch Karbonatisierung, mäßig feucht),
Expositionsklasse XF1 (Frostangriff, mäßige Wassersättigung ohne Taumittel),
Feuchtigkeitsklasse WF (Betonkorrosion, feuchte Umgebung)

Ausführung für Decke über Fahrzeughalle.
Menge: 58,000 m2

**1.6.870 Ortbeton Aufbeton Elementdecke, C30/37-XC1/XC3,XF1, D.30cm**
*** wie Position 1.6.820
oben:
Expositionsklasse XC1 (Bewehrungskorrosion durch Karbonatisierung, trocken oder ständig nass),  Feuchtigkeitsklasse WO (Betonkorrosion, trockene Umgebung),
unten:
Expositionsklasse XC3 (Bewehrungskorrosion durch Karbonatisierung, mäßig feucht),
Expositionsklasse XF1 (Frostangriff, mäßige Wassersättigung ohne Taumittel),
Feuchtigkeitsklasse WF (Betonkorrosion, feuchte Umgebung)
Gesamtdicke einschl. Fertigteil ca. 30 cm.

Ausführung für Decke über Fahrzeughalle.
Menge: 479,000 m2

**1.6.880 Ortbeton Aufbeton Rippendecke, C30/37-XC1/XC3,XF1, D.15cm**
*** Bezugsbeschreibung
Ortbeton als Aufbeton der TT-Rippendeckenplatte,
obere Betonfläche waagerecht, als Stahlbeton,
Normalbeton C 30/37 DIN EN 206-1, DIN 1045-2, Expositionsklasse Bewehrungskorrosion, ausgelöst durch Karbonatisierung XC1, Feuchtigkeitsklasse Betonkorrosion,
in trockener Umgebung WO,
Gesamtdicke einschl. Fertigteil (ohne Rippen) ca. 15,0 cm.
Abrechnung erfolgt nur in der Dicke des Aufbetons.
Menge: 367,000 m2

**1.6.890 Ortbeton Aufbeton Rippendecke, C30/37-XC1/XC3,XF1, D.16cm**
*** wie Position 1.6.880
Gesamtdicke einschl. Fertigteil (ohne Rippen) ca. 16,0 cm.
Menge: 273,000 m2

*Hinweis: Treppenläufe und Podeste*

**1.6.900 Ortbeton Treppenpodestpl. C30/37-XC1, Dicke 20cm**
*** Bezugsbeschreibung
Ortbeton Treppenpodestplatte, Stahlbeton,
obere Betonfläche waagerecht,
Normalbeton C 30/37 DIN EN 206, DIN 1045-2, Expositionsklasse XC1 (Bewehrungskorrosion durch Karbonatisierung, trocken/ständig nass),
Feuchtigkeitsklasse WO (Betonkorrosion, trockene Umgebung),
Bauteildicke bis 20,0 cm.
Menge: 20,000 m2

**1.6.910 Ortbeton Treppenpodestpl. C30/37-XC1, Dicke 25cm**
*** wie Position 1.6.900
Dicke 25 cm.
Menge: 15,000 m2

**1.6.920 Ortbeton Treppenpodestpl. C30/37-XC1, Dicke 30cm**
*** wie Position 1.6.900
Dicke 30 cm.
Menge: 15,000 m2

**1.6.930 Ortbeton Treppenpodestpl. SB3, Zulage**
Ortbeton der Treppenpodestplatten als Sichtbeton
Oberflächengüte SB 3,
als Zulage für die Positionen Ortbeton Podestplatte.
Menge: 50,000 m2

**1.6.940 Schalung Podestplatten, Güte SB3, H.b. 3,50m**
*** Bezugsbeschreibung
Schalung des Treppenpodestplatte, waagerecht,
Stöße geordnet, Schalungshaut geeignet für sichtbar bleibende Betonflächen, Oberflächengüte Sichtbeton SB 3,
Höhe der Betonunterseite bis 3,50 m.
Menge: 10,000 m2
Leistungsbereichkatalog: 013

**1.6.950 Schalung Podestplatte, Güte SB3, H.ab 4,50-5,50m**
*** wie Position 1.6.940
Höhe der Betonunterseite ab 4,50 bis 5,50 m.
Menge: 40,000 m2

**1.6.960 Konsolauflager, Treppenpodest H. 5cm, T. 29cm**
*** Bezugsbeschreibung
Schalung als  Auflagerkonsole am Deckenplattenrand für
Treppenlauffertigteil, Ausführung mit erhöhten Anforderungen
an die Tolerenzen nach DIN 18202, die zulässigen
Standardwerte sind um 50 % zu reduzieren.
Abmessung Konsolen: Höhe ca. 5 cm, Tiefe ca. 29 cm,
einschl. Endabschlussschalung,
Höhe der Betonunterseite bis 5,50 m.
Menge: 4,000 m

**1.6.970 Konsolauflager, Treppenpodest H. 4cm, T. 30cm**
*** wie Position 1.6.960
Abmessung Konsolen: Höhe ca. 4 cm, Tiefe ca. 30 cm.
Menge: 4,000 m

**1.6.980 Konsolauflager, Treppenpodest H. 16cm, T. 21cm**
*** wie Position 1.6.960
Abmessung Konsolen: Höhe ca. 16 cm, Tiefe ca. 21 cm.
Menge: 3,000 m

*Hinweis: Gerätefundamente*

**1.6.990 Gerätefundamente, 1,5x1,5x0,15m**
*** Bezugsbeschreibung
Ortbeton-Gerätefundament,
Normalbeton C 30/37 DIN EN 206, DIN 1045-2,
Abmessungen 1,50 x 1,50 x 0,15 m,
einschließlich Schalung, Betonieren, Verdichten, Aushärten und Entschalung.
Menge: 2,000 St

**1.6.1000 Gerätefundamente, 2,0x1,0x0,15m**
*** wie Position 1.6.990
Abmessungen 2,00 x 1,00 x 0,15 m.
Menge: 1,000 St

**1.6.1010 Gerätefundamente, 2,7x1,6x0,2m**
*** wie Position 1.6.990
Abmessungen 2,70 x 1,60 x 0,20 m.
Menge: 1,000 St

**1.6.1020 Gerätefundamente, 3,5x1,4x0,2m**
*** wie Position 1.6.990
Abmessungen 3,50 x 1,40 x 0,20 m.
Menge: 1,000 St

**1.6.1030 Gerätefundamente, 3,75x0,8x0,2m**
*** wie Position 1.6.990
Abmessungen 3,75 x 0,80 x 0,20 m.
Menge: 2,000 St

**1.6.1040 Gerätefundamente, 4,5x1,0x0,2m**
*** wie Position 1.6.990
Abmessungen 4,50 x 1,00 x 0,20 m.
Menge: 2,000 St

**1.6.1050 Gerätefundamente, 8,5x1,5x0,2m**
*** wie Position 1.6.990
Abmessungen 8,50 x 1,50 x 0,20 m,
einschl. Schallschutztrennlage.
Menge: 1,000 St

*Hinweis: Aussparungen etc. in senkrechten Bauteilen*

**1.6.1060 Schalung Öffnung bis 500cm2, Tiefe b.30cm**
*** Bezugsbeschreibung
Schalung der Aussparung als Öffnung oder Nische
in senkrechten Bauteilen,
Betonoberfläche auch für späteren Verguss geeignet,
Aussparungstiefe bis 30,0 cm,
Einzelgröße der Aussparung bis 500 cm2.
Menge: 34,000 St
Leistungsbereichkatalog: 013

**1.6.1070 Schalung Öffnung ü. 500-2500cm2, Tiefe b.30cm**
*** wie Position 1.6.1060
Einzelgröße der Aussparungen über 500 bis 2500 cm2.
Menge: 118,000 St
Leistungsbereichkatalog: 013

**1.6.1080 Schalung Öffnung ü. 2500-5000cm2, Tiefe b.30cm**
*** wie Position 1.6.1060
Einzelgröße der Aussparungen über 2500 bis 5000 cm2.
Menge: 14,000 St
Leistungsbereichkatalog: 013

**1.6.1090 Schalung Öffnung ü. 5000-10000cm2, Tiefe b.30cm**
*** wie Position 1.6.1060
Einzelgröße der Aussparungen über 5000 bis 10000 cm2.
Menge: 10,000 St
Leistungsbereichkatalog: 013

**1.6.1100 Schalung Öffnung ü. 10000-25000cm2, Tiefe b.30cm**
*** wie Position 1.6.1060
Einzelgröße der Aussparungen über 10000 bis 25000 cm2.
Menge: 29,000 St

**1.6.1110 Schalung Öffnung ü. 2,50m2, Tiefe b.30cm**
*** Bezugsbeschreibung
Schalung der Aussparung als Öffnung oder Nische
in senkrechten Bauteilen,
Betonoberfläche auch für späteren Verguss geeignet,
Aussparungstiefe bis 30,0 cm,
Einzelgröße der Aussparungen über 2,50 m2.
Abrechnung nach geschalter Flächen.
Menge: 657,000 m2
Leistungsbereichkatalog: 013

**1.6.1120 Schalung Öffnung ü. 2,50m2, Tiefe ü.30-50cm**
*** wie Position 1.6.1110
Aussparungstiefe über 30,0 bis 50,0 cm.
Menge: 40,000 m2

**1.6.1130 Schalung, Ausklinkung, innenliegender Blendschutz, 130x120mm**
Ausklinkung der Unterzüge im Bereich von Öffnungen,
glatte Oberfläche der Schalung, rechteckiger Querschnitt,
Querschnitt BxH 130x120 mm, für Raffstore als Innenbeschattung.

analog Detail:
LSRE_ARC_5_DT_FA_301_-_v - Fenstersturz
Menge: 134,000 m

**1.6.1140 Kernbohrung waagerecht, in b.C30/37, b.60mm**
*** Bezugsbeschreibung
Bohrung / Kernbohrung waagerecht in Bauteile aus
Stahlbeton bis C 30/37 DIN EN 206, DIN 1045-2,
Bohrdurchmesser bis 60 mm,
Bohrtiefe verschieden nach Erfordernis,
Lösen und Entsorgen des Bohrkerns aus dem Gefüge inkl. Durchtrennen von Bewehrung aller Durchmesser (auch ü. 20mm), Abrechnung nach Meter Bohrtiefe.
Menge: 1,000 m

**1.6.1150 Kernbohrung waagerecht, in b.C30/37, ü.150-200mm**
*** wie Position 1.6.1140
Bohrdurchmesser über 150 bis 200 mm.
Menge: 2,000 m

**1.6.1160 Kernbohrung waagerecht, in b.C30/37, ü.200-250mm**
*** wie Position 1.6.1140
Bohrdurchmesser über 200 bis 250 mm.
Menge: 0,250 m

**1.6.1170 Kernbohrung waagerecht, in b.C30/37, ü.250-300mm**
*** wie Position 1.6.1140
Bohrdurchmesser über 250 bis 300 mm.
Menge: 5,000 m

**1.6.1180 Kernbohrung waagerecht, in b.C30/37, ü.350-400mm**
*** wie Position 1.6.1140
Bohrdurchmesser über 350 bis 400 mm.
Menge: 3,000 m

**1.6.1190 Wandschlitz, 100x30mm**
Wandschlitz in senkrechten Bauteilen aus
Stahlbeton bis C 30/37 DIN EN 206, DIN 1045-2,
Abmessungen (BxT) ca. 100 x 30 mm.
Menge: 10,000 m

*Hinweis: Aussparungen Schließen in senkrechten Bauteilen*

**1.6.1200 Öffnung schließen Beton C20/25, Tiefe b.30cm, bis 500cm2**
*** Bezugsbeschreibung
Aussparung als Öffnung oder Nische schließen,
in senkrechten Bauteilen aus Stahlbeton,
mit Beton C 20/25 DIN EN 206-1, DIN 1045-2, einschl.
Schalung, Oberflächenstruktur der sichtbaren Flächen an
angrenzende Flächen anpassen,
Einzelgröße der Aussparung bis 500 cm2,
Tiefe bis 30,0 cm,
Ausführungshöhe bis 4,50 m,
Behinderung / Erschwernis durch vorhandene
Installationen.
Menge: 34,000 St
Leistungsbereichkatalog: 013

**1.6.1210 Öffnung schließen Beton C20/25, Tiefe b.30cm, ü.500-2500 cm2**
*** wie Position 1.6.1200
Einzelgröße der Aussparungen über 500 bis 2500 cm2.
Menge: 118,000 St
Leistungsbereichkatalog: 013

**1.6.1220 Öffnung schließen Beton C20/25, Tiefe b.30cm, ü.2500-5000 cm2**
*** wie Position 1.6.1200
Einzelgröße der Aussparungen über 2500 bis 5000 cm2.
Menge: 13,000 St
Leistungsbereichkatalog: 013

**1.6.1230 Öffnung schließen Beton C20/25, Tiefe b.30cm, ü.5000-10000 cm2**
*** wie Position 1.6.1200
Einzelgröße der Aussparungen über 5000 bis 10000 cm2.
Menge: 10,000 St
Leistungsbereichkatalog: 013

*Hinweis: Aussparungen etc. in waagerechten Bauteilen*

**1.6.1240 Schalung Öffnung bis 500cm2, Tiefe b.30cm**
*** Bezugsbeschreibung
Schalung der Aussparung als Öffnung oder Nische
in waagerechten Bauteilen,
Betonoberfläche auch für späteren Verguss geeignet,
Aussparungstiefe bis 30,0 cm,
Einzelgröße der Aussparung bis 500 cm2.
Menge: 17,000 St

**1.6.1250 Schalung Öffnung ü. 500-2500cm2, Tiefe b.30cm**
*** wie Position 1.6.1240
Einzelgröße der Aussparungen über 500 bis 2500 cm2.
Menge: 26,000 St

**1.6.1260 Schalung Öffnung ü. 2500-5000cm2, Tiefe b.30cm**
*** wie Position 1.6.1240
Einzelgröße der Aussparungen über 2500 bis 5000 cm2.
Menge: 5,000 St

**1.6.1270 Schalung Öffnung ü. 5000-10000cm2, Tiefe b.30cm**
*** wie Position 1.6.1240
Einzelgröße der Aussparungen über 5000 bis 10000 cm2.
Menge: 9,000 St

**1.6.1280 Schalung Öffnung ü. 10000-25000cm2, Tiefe b.30cm**
*** wie Position 1.6.1240
Einzelgröße der Aussparungen über 10000 bis 25000 cm2.
Menge: 6,000 St

**1.6.1290 Rinnenförmige Aussparung in BP 400x7300x250mm**
Rinnenförmige Aussparung in Bodenplatte,
Abmessungen (BxLxT) ca. 400 x 7300 x 250 mm
Ausführung für Rinnen in Fahrzeughallen.

gemäß LSRE_ARC_5_DT_GD_102_-_v  - Entwässerungsrinne Fahrzeughalle.pdf
Menge: 6,000 St

**1.6.1300 Kernbohrung senkrecht, in b.C30/37, b.60mm**
*** Bezugsbeschreibung
Bohrung / Kernbohrung senkrecht in Bauteilen aus
Stahlbeton bis C 30/37 DIN EN 206, DIN 1045-2,
Bohrdurchmesser bis 60 mm,
Bohrtiefe verschieden nach Erfordernis,
Lösen und Entsorgen des Bohrkerns aus dem Gefüge inkl. Durchtrennen von Bewehrung aller Durchmesser (auch ü. 20mm), Abrechnung nach Meter Bohrtiefe.
Menge: 0,600 m

**1.6.1310 Kernbohrung senkrecht, in b.C30/37, ü.60-100mm**
*** wie Position 1.6.1300
Bohrdurchmesser über 60 bis 100 mm.
Menge: 1,200 m

**1.6.1320 Kernbohrung senkrecht, in b.C30/37, ü.100-150mm**
*** wie Position 1.6.1300
Bohrdurchmesser über 100 bis 150 mm.
Menge: 0,300 m

**1.6.1330 Kernbohrung senkrecht, in b.C30/37, ü.150-200mm**
*** wie Position 1.6.1300
Bohrdurchmesser über 150 bis 200 mm.
Menge: 6,000 m

**1.6.1340 Kernbohrung senkrecht, in b.C30/37, ü.250-300mm**
*** wie Position 1.6.1300
Bohrdurchmesser über 250 bis 300 mm.
Menge: 0,300 m

*Hinweis: Bewehrung, Anker, Konsolen und Einbauteile etc.*

**1.6.1350 Betonstabstahl B500S(B), alle Längen**
Bewehrung aus Betonstabstahl B500S (B) DIN 488-1, DIN 488-2, alle Durchmesser, alle Längen,
in allen Bauteilen aus Ortbeton.
Menge: 510,000 t

**1.6.1360 Betonstahlmatte B500M(A) Lagermatte**
Bewehrung aus Betonstahlmatten B500M(A) DIN 488-1, DIN 488-4, als Lagermatte, einschl. Abstandhalter, für Bauteile aus Ortbeton.
Menge: 128,000 t
Leistungsbereichkatalog: 013

*Hinweis: Bewehrung, Anker, Konsolen und Einbauteile etc.*

**1.6.1370 Elastomerlager, unbewehrt, 21 N/mm2, Abm:150/190mm, D.15mm**
*** Bezugsbeschreibung
Elastomerlager gemäß DIN 4141 Teil 3, unbewehrt,
Abmessung: 150/190 mm, Einbaudicke 15 mm,
formatabhängig belastbar bis zu einer mittleren
Belastung 21 N/mm2, hoch alterungsbeständig.
Einbauort unter TT-Plattendecke (D02.2).
Menge: 22,000 St

**1.6.1380 Elastomerlager, unbewehrt, 21 N/mm2, Abm:150/220mm, D.15mm**
*** wie Position 1.6.1370
Abmessung: 150/220 mm,
Einbauort unter TT-Plattendecke (D01.2).
Menge: 30,000 St

**1.6.1390 Bewehrungs-Schraubanschluss/Muffenstab+Nagelflansch, Ø12mm, L.215mm**
Bewehrungs-Schraubanschluss zur Verbindung von Bewehrungsstäben als Zug- oder Druckstoß,
bestehend aus:
Muffenstab aus Betonstahl B500B, Stablänge 215 mm, Durchmesser 12 mm,
mit einseitig geschmiedetem Nagelflansch,
inkl. Gewindeschutzstopfen, mit allgemeiner bauaufsichtlicher Zulassung.
Menge: 252,000 St

**1.6.1400 Bewehrungs-Schraubanschluss als Anschlussstab, Ø12mm, L.282mm**
Bewehrungs-Schraubanschluss als Anschlussstab zur Verbindung von Bewehrungsstäben als Zug- oder Druckstoß,
bestehend aus:
Muffenstab aus Betonstahl B500B, Stablänge 282 mm, Durchmesser 12 mm, mit Ankerkopf,
inkl. Gewindeschutzkappe, mit allgemeiner bauaufsichtlicher Zulassung.
Menge: 252,000 St

**1.6.1410 Dornsystem zur Querkraftübertragung, Ø16mm, L.270mm**
Dornsystem zur Querkraftübertragung in Dehnfugen,
in Längsrichtung des Dorns verschieblich,
mit europäischer technischer Bewertung nach ETAG 030
oder allgemeine bauaufsichtliche Zulassung,
Dorn aus feuerverzinktem Baustahl,
Festigkeitsklasse S690,
Hülse aus PE Kunststoff,
Fugenbreite bis 60 mm,
Dornlänge: 270 mm
Plattendicke: 160 mm
Wanddicke: 215 mm
Balkenbreite: 160 mm
Einbau an Fußpunkt Treppenlauf in Vergusstasche
gemäß den Vorgaben des Tragwerkplaners.
Menge: 2,000 St

**1.6.1420 Muffenstab, D.14mm, L.2000mm**
Muffenstab, Nenndurchmesser Ø 14 mm,
Stablänge ca. 2,00 m, aus Betonstahl, versehen mit einer integrierten Gewindemuffe zur kraftschlüssigen Verbindung mit einem Anschlusstab.
Menge: 125,000 St

**1.6.1430 Anschlussstab, D.14mm, L.2000mm**
Anschlussstab, Nenndurchmesser Ø 14 mm,
Stablänge ca. 2,00 m, aus Betonstahl, mit passendem Gewinde zur Verbindung mit einem Muffenstab.
Menge: 125,000 St

**1.6.1440 Dübelleiste, 16/235-2/360**
*** Bezugsbeschreibung
Durchstanz- und Schubbewehrungselement,
mit bauaufsichtlicher Zulassung, als Dübelleiste
mit Doppelkopf-Anker,
einschl. allem Zubehör wie Klemmbügel, Abstandhaltern etc.,
in Boden-/Deckenplatten, Ankeranzahl 2,
Ankerhöhe ca. 235 mm, Ankerdurchmesser 16 mm,
Leistenlänge ca. 360 mm.
Menge: 19,000 St

**1.6.1450 Dübelleiste, 16/235-3/540**
*** wie Position 1.6.1440
Ankeranzahl 3, Leistenlänge ca. 540 mm.
Menge: 19,000 St

**1.6.1460 Dübelleiste, 14/235-2/360**
*** Bezugsbeschreibung
Durchstanz- und Schubbewehrungselement,
mit bauaufsichtlicher Zulassung, als Dübelleiste
mit Doppelkopf-Anker,
einschl. allem Zubehör wie Klemmbügel, Abstandhaltern etc.,
in Boden-/Deckenplatten, Ankeranzahl 2,
Ankerhöhe ca. 235 mm, Ankerdurchmesser 14 mm,
Leistenlänge ca. 360 mm.
Menge: 66,000 St

**1.6.1470 Dübelleiste, 14/235-3/540**
*** wie Position 1.6.1460
Ankeranzahl 3, Leistenlänge ca. 540 mm.
Menge: 22,000 St

**1.6.1480 Dübelleiste, 16/245-2/360**
*** Bezugsbeschreibung
Durchstanz- und Schubbewehrungselement,
mit bauaufsichtlicher Zulassung, als Dübelleiste
mit Doppelkopf-Anker,
einschl. allem Zubehör wie Klemmbügel, Abstandhaltern etc.,
in Boden-/Deckenplatten, Ankeranzahl 2,
Ankerhöhe ca. 245 mm, Ankerdurchmesser 16 mm,
Leistenlänge ca. 360 mm.
Menge: 16,000 St

**1.6.1490 Dübelleiste, 16/245-3/540**
*** wie Position 1.6.1480
Ankeranzahl 3, Leistenlänge ca. 540 mm.
Menge: 16,000 St

**1.6.1500 Dübelleiste, 14/265-2/400**
*** Bezugsbeschreibung
Durchstanz- und Schubbewehrungselement,
mit bauaufsichtlicher Zulassung, als Dübelleiste
mit Doppelkopf-Anker,
einschl. allem Zubehör wie Klemmbügel, Abstandhaltern etc.,
in Boden-/Deckenplatten, Ankeranzahl 2,
Ankerhöhe ca. 265 mm, Ankerdurchmesser 14 mm,
Leistenlänge ca. 400 mm.
Menge: 12,000 St

**1.6.1510 Dübelleiste, 14/265-3/600**
*** wie Position 1.6.1500
Ankeranzahl 3, Leistenlänge ca. 600 mm.
Menge: 8,000 St

**1.6.1520 Dübelleiste, 14/255-2/380**
*** Bezugsbeschreibung
Durchstanz- und Schubbewehrungselement,
mit bauaufsichtlicher Zulassung, als Dübelleiste
mit Doppelkopf-Anker,
einschl. allem Zubehör wie Klemmbügel, Abstandhaltern etc.,
in Boden-/Deckenplatten, Ankeranzahl 2,
Ankerhöhe ca. 255 mm, Ankerdurchmesser 14 mm,
Leistenlänge ca. 380 mm.
Menge: 41,000 St

**1.6.1530 Dübelleiste, 14/255-3/570**
*** wie Position 1.6.1520
Ankeranzahl 3, Leistenlänge ca. 570 mm.
Menge: 10,000 St

**1.6.1540 Dübelleiste, 14/245-2/380**
*** Bezugsbeschreibung
Durchstanz- und Schubbewehrungselement,
mit bauaufsichtlicher Zulassung, als Dübelleiste
mit Doppelkopf-Anker,
einschl. allem Zubehör wie Klemmbügel, Abstandhaltern etc.,
in Boden-/Deckenplatten, Ankeranzahl 2,
Ankerhöhe ca. 245 mm, Ankerdurchmesser 14 mm,
Leistenlänge ca. 380 mm.
Menge: 8,000 St

**1.6.1550 Dübelleiste, 14/245-3/570**
*** wie Position 1.6.1540
Ankeranzahl 3, Leistenlänge ca. 570 mm.
Menge: 4,000 St

**1.6.1560 Dübelleiste, 16/245-2/380**
*** Bezugsbeschreibung
Durchstanz- und Schubbewehrungselement,
mit bauaufsichtlicher Zulassung, als Dübelleiste
mit Doppelkopf-Anker,
einschl. allem Zubehör wie Klemmbügel, Abstandhaltern etc.,
in Boden-/Deckenplatten, Ankeranzahl 2,
Ankerhöhe ca. 245 mm, Ankerdurchmesser 16 mm,
Leistenlänge ca. 380 mm.
Menge: 8,000 St

**1.6.1570 Dübelleiste, 16/245-3/570**
*** wie Position 1.6.1560
Ankeranzahl 3, Leistenlänge ca. 570 mm.
Menge: 14,000 St

**1.6.1580 Dübelleiste, 25/525-4/1303**
Durchstanz- und Schubbewehrungselement,
mit bauaufsichtlicher Zulassung, als Dübelleiste
mit Doppelkopf-Anker,
einschl. allem Zubehör wie Klemmbügel, Abstandhaltern etc.,
in Boden-/Deckenplatten, Ankeranzahl 4,
Ankerhöhe ca. 525 mm, Ankerdurchmesser 25 mm,
Leistenlänge ca. 1303 mm.
Menge: 6,000 St

**1.6.1590 Dübelleiste, 25/715-3/1239**
*** Bezugsbeschreibung
Durchstanz- und Schubbewehrungselement,
mit bauaufsichtlicher Zulassung, als Dübelleiste
mit Doppelkopf-Anker,
einschl. allem Zubehör wie Klemmbügel, Abstandhaltern etc.,
in Boden-/Deckenplatten, Ankeranzahl 3,
Ankerhöhe ca. 715 mm, Ankerdurchmesser 25 mm,
Leistenlänge ca. 1239 mm.
Menge: 8,000 St

**1.6.1600 Dübelleiste, 25/715-4-1787**
*** wie Position 1.6.1590
Ankeranzahl 4, Leistenlänge ca. 1787 mm.
Menge: 12,000 St

**1.6.1610 Dübelleiste, 25/1015-3/1695**
Durchstanz- und Schubbewehrungselement,
mit bauaufsichtlicher Zulassung, als Dübelleiste
mit Doppelkopf-Anker,
einschl. allem Zubehör wie Klemmbügel, Abstandhaltern etc.,
in Boden-/Deckenplatten, Ankeranzahl 3,
Ankerhöhe ca. 1015 mm, Ankerdurchmesser 25 mm,
Leistenlänge ca. 1695 mm.
Menge: 16,000 St

**1.6.1620 Rückbiegeanschluss, zweireihig, B500B, B235, Ø10/150, b210, h170, ls390**
*** Bezugsbeschreibung
Bewehrungs-Rückbiegeanschluss, typengeprüft,
zweireihiger Bewehrungsbügel aus Betonstahl B 500 B,
Kastenbreite 235 mm, Bügelbreite = 210 mm,
Stababmessungen: Durchmesser 10 mm, Stablänge 170 mm, Stababstand 150mm, Übergreifungslänge 390 mm,
Stahlblech-Verwahrkästen in verzinkter Ausführung, mit verzahnter Oberfläche, nach dem Ausschalen Entfernen der Gehäusedeckel aus verzinktem Stahlblech sowie Rückbiegen der Bewehrung gemäß DBV Merkblatt "Rückbiegen".
Menge: 20,000 m

**1.6.1630 Rückbiegeanschluss, zweireihig, B500B, B185, Ø10/150, b160, h170, ls390**
*** wie Position 1.6.1620
Kastenbreite 185 mm, Bügelbreite 160 mm.
Menge: 20,000 m

**1.6.1640 Rückbiegeanschluss, zweireihig, B500B, B160, Ø10/150, b135, h170, ls390**
*** wie Position 1.6.1620
Kastenbreite 160 mm, Bügelbreite 135 mm.
Menge: 30,000 m

**1.6.1650 Bewehrungs-Schraubanschluss, Ø14mm**
Bewehrungs-Schraubanschluss, Betonstahl B500 B,
Anschlussstab inkl. Gewindeschutzkappe und Schraubmuffe,
zur Verbindung von Bewehrungsstäben als Zug- oder Druckstoß, oberer und unterer Bewehrungslage,
 mit allgemeiner bauaufsichtlicher Zulassung,
für vorwiegend ruhende, nicht vorwiegend ruhende und
außergewöhnliche Belastung, Durchmesser 12 mm.
Menge: 54,000 St

**1.6.1660 Einbauteil, Torschwelle, L-Profil + Rechteckhohlprofil, L.4900mm**
Einbauteil aus Edestahl V4a als Tor-Schwelle in Rohbauöffnung, Länge ca. 4900 mm,
bestehend aus L-Profil 100/150/10 mm mit angeschweißten Ankerstäben zur Verankerung in der Bodenplatte gemäß statischer Erfordernis,
sowie mit werkseitig angeschweißtem Rechteckhohlprofil 100/150/10 mm, innen werkseitig mit Wärmedämmung ausgeschäumt, oberseitig korrosionsschützend beschichtet und mit rutschhemmender Quarzsand-Abstreuung ausgeführt,
zum bauseitigen Einbetonieren in die Bodenplatte mit flucht- und höhengerechter Ausrichtung als fertige Tor-Schwelle.

gemäß Detail: LSRE_ARC_5_DT_FA_202_-_v - Sektionaltor Schwelle.pdf
Menge: 6,000 St

**1.6.1670 Ankerschiene 40/22mm, L.350mm**
Ankerschiene Profil 40/22, feuerverzinkt,
Länge ca. 350 mm, mit integrierten Bolzenankern und Kombistreifenfüllung für justierbare Befestigungen in Betonwände,  einbetonieren, nach statischer Erfordernis unter statischer/quasi-statischer und unter Brandbeanspruchung.
Menge: 15,000 St

**1.6.1680 Ankerschiene 40/22mm, L.1600mm**
*** Bezugsbeschreibung
Einlegen von beigestellten Ankerschienenprofilen aus Stahl, feuerverzinkt, kaltgewalzt, Profilgröße ca. 40/22 mm, in Stahlbetonwände des Aufzugsschachtes.
Länge der Ankerschienen bis 1600 mm.
Die Ankerschienen werden vom Aufzugsbauer beigestellt und sind während der Betonage lage- und fluchtgerecht einzubauen sowie gegen Verschieben zu sichern.
Die Anordnung und genaue Lage der Einbauteile ist mit der Tragwerksplanung sowie den Ausführungsunterlagen des Aufzugsbauers abzustimmen.
Menge: 3,000 St

**1.6.1690 Ankerschiene 40/22mm, L.2200mm**
*** wie Position 1.6.1680
Länge der Ankerschienen bis 2200 mm.
Menge: 3,000 St

*Hinweis: Temporäre Bauzeitenunterstützung*

**1.6.1700 Temporäre Abstützmaßnahmen, Linienlast, 6 Baustützen je m, H.b.5,00m**
*** Bezugsbeschreibung
Bauzeitunterstützungen Klasse E,
zur Abfangung von wandartigen Trägern aus Stahlbeton,
Lasten aus dem Trägerbauteil und den anteiligen Deckenlasten sowie aus den Lasten durch das vom AN gewählte Schalungssystem,
abzufangende Last aus Konstruktion 6 Baustützen je m,
Abstützhöhe über 4,50 bis 5,00 m,
Standzeit nach Angabe Plan bauzeitliche Abstützungen.
Menge: 74,000 m
Leistungsbereichkatalog: 013

**1.6.1710 Temporäre Abstützmaßnahmen, Linienlast, 5 Baustützen je m, H.b.5,00m**
*** wie Position 1.6.1700
5 Baustützen je m.
Menge: 38,000 m

**1.6.1720 Temporäre Abstützmaßnahmen, Linienlast, 12 Baustützen je m, H.b.5,00m**
*** wie Position 1.6.1700
12 Baustützen je m.
Menge: 17,000 m

**1.6.1730 Temporäre Abstützmaßnahmen, Linienlast, 3 Baustützen je m, H.b.5,00m**
*** wie Position 1.6.1700
3 Baustützen je m.
Menge: 59,000 m

#### 1.7 Betonarbeiten - DIN 18331 - Fertigteile

**Ausführungsbeschreibung 6 Fertigteile aus Stahlbeton**
*Planung für die Fertigteile*
Im Leistungsumfang des AN ist die Werk- und Montageplanung  (gesonderte Positionen) der hier beschriebenen Bauteile sowie die terminlich rechtzeitige Leistungserbringung mit enthalten.

Die Elementplanung für die Fertigteile aus Stahlbeton, einschließlich Stahl- und Stücklisten sowie Elementübersichts- und Verlegepläne inklusive statischer Berechnungen der Elemente auf Grundlage der Objektstatik sind vom Auftragnehmer anzufertigen und gehören im notwendigen und vollständigen Umfang zum Leistungssoll des Auftragnehmers.

Sämtliche Randbedingungen wie Transport- und Montage- zustände sind durch den Auftragnehmer zu berücksichtigen und bei seiner Elementstatik zu beachten.
Der Auftragnehmer hat dabei die Anschlüsse der Fertigteil- planung an die Ortbetonplanung bei Veränderungen anzupassen.
Auf Grundlage der Genehmigungsstatik sind Ausführungspläne sowie ggf. weiterführende Pläne wie Werkstatt-, Verlege- bzw. Abbundpläne zu erstellen und dem vom Auftraggeber beauftragten Prüfingenieur zur Prüfung vorzulegen.
*Baubehelfe und Unterstützungen*
Die Verantwortung für Baubehelfe und Unterstützungen etc. im Fertigteilbau (insbesondere mit Produktauswahl, Aufbau, Vorhalt und Wartung sowie Statik inkl. Prüfvorlage) trägt der Auftragnehmer. Für alle Positionen des Titels Betonarbeiten DIN 18331 - Fertigteile gilt die Ausführung einschl. aller notwendigen Montage- und Einbauhilfen, Abstützmaßnahmen (Baubehelfe und Unterstützungen) etc. sowie systembedingter Einbauteile. Diese Leistungen sind in die entsprechenden Positionen einzukalkulieren und werden in den Positionen nicht gesondert beschrieben oder erwähnt.
*Kantenausbildung*
Die Kanten der Fertigteile sind als gebrochene Kanten mit einer Kantenbreite von max. 10 mm herzustellen.
*Brandschutzanforderungen*
Alle Stahlbetonbauteile sind in F90 - Qualität auszuführen. Die dafür notwendigen Maßnahmen sind entsprechend einzu- kalkulieren.
*Deckenplatten*
Für die Deckenplatten aus Fertigteilen mit Ortbetonergänzung sind alle damit verbundenen Kosten und Aufwendungen durch den AN auszuführen bzw. zu tragen, wie z.B. die notwendige Umrechnung der Statik, die Verlege- und Auflagerplanung und sind in die entsprechenden Positionen einzukalkulieren.

Der Aufbeton und die obere Bewehrung im Aufbeton werden im Titel zuvor vergütet. Die Tragbewehrung in den Elementplatten die im Werk eingebaut wird, wird hier vergütet.
*Einbausituation*
Die Treppenläufe werden in der Regel mit Konsolauflagern an die Ortbetonpodeste über Schallentkopplungsmaßnahmen verlegt. Die entsprechenden Auswirkungen auf den Bauablauf und die Montageunterstützungen sind zu berücksichtigen.

**1.7.10 Werk- und Montageplanung Stahlbetonbauteile**
*** Pauschalposition
*** gemäß Ausführungsbeschreibung 6
Werk- und Montageplanung für alle hier beschriebenen Stahlbetonauteile.
Menge: 1,000 psch

**1.7.20 Statische Nachweise der Stahlbetonbauteile**
*** Pauschalposition
*** gemäß Ausführungsbeschreibung 6
Statische Nachweise für alle hier beschriebenen Stahlbetonbauteile,
Menge: 1,000 psch

*Hinweis: Treppen*

**1.7.30 Fertigteiltreppenlauf TH1, B.1,35 m, 15Stg. 17,50/28,0 cm**
Treppenlauf als Fertigteil, innen,
aus Stahlbeton, Mindestgüte des Betons:
Normalbeton C 30/37 DIN EN 206-1, DIN 1045-2,
Expositionsklasse XC1 (Bewehrungskorrosion durch Karbonatisierung, trocken oder ständig nass),  Feuchtigkeitsklasse WO (Betonkorrosion, trockene Umgebung),
Bewehrung und nicht systembedingte Einbauteile werden gesondert vergütet,
Transport- und Montageanker/-haken sind dauerhaft oberflächenbündig zu verschließen,
einschl. Fußpunkt- und Konsolauflagerausbildung am Fertigteil,
Oberseiten für Werksteinbelag abgerieben,
Laufunterseite und die Wangen sind in der Sichtbetonqualität Oberflächengüte SB 3 auszubilden,
Mini-Fase 2-3mm Rundung an Laufunterseite zu Wange,
15 Steigungen ca. 17,50 / 28,0 cm,
Bauteilbreite ca. 1,35 m,
Bauteillänge über 5,00 bis 5,25 m,
Treppenlaufplattendicke ca. 20,0 cm,
analog Detailplanung:
TH1 - Detailgrundrisse und TH1 - Detailschnitte,
TH2 - Detailgrundrisse und TH2 - Detailschnitte.
Menge: 8,000 St
Leistungsbereichkatalog: 013

**1.7.40 Schalldämmelement Wand als Fugenplatten**
Fugenausbildung zwischen Treppenlauf und Wand, schallbrückenfrei, mittels Dämmelement aus hochbelastbarem PE-Schaum, frei von FCKW, HFKW und HFCKW,
inkl. doppelseitigem Klebeband für die sichere Montage, Baustoffklasse B 2 gemäß DIN 4102,
Abmessungen (H/D) ca. 355 / 15 mm.
Abrechnung nach Meter Fuge.
Menge: 42,000 m

**1.7.50 Elastomerlager (EPDM), unbewehrt, B. 50 mm, Dicke 10 mm**
Unbewehrtes, profiliertes Elastomerrippenlager aus EPDM
(Ethylen-Propylen-Dien-Kautschuk),
Dicke 10 mm, Breite 50 mm, zur schwingungs- und schallmindernden Lagerung von Treppen- und Podestbauteilen.

Trittschalldämmelement als Elastomerlager, unbewehrt, rechteckig, allseits beweglich,
Lagerdicke 10 mm, Lagerbreite 50 mm,
Elementlänge ca. 1,37 m,
Trittschallverbesserungsmaß nach DIN 52210-4 im Druckspannungsbereich von 0,3 bis 0,7 N/mm2 = 23 dB,
Isolierwirkung 87%, .
Menge: 24,000 m

**1.7.60 Lagesicherung, Dorn V4A, Fußpunkt Treppenlauf**
Dorn aus nichtrostendem Stahl, V4A,
mit Elastomerlagerkappe und Einbauhülse,
Dübel-Außendurchmesser 30 mm,
als konstruktiver Lagesicherungsdorn in Kombination mit zuvor beschriebenem Trittschalldämmelement,
Einbau am Fußpunkt des Treppenlaufs nach Angaben des Tragwerksplaners.
Die technischen Unterlagen des Herstellers sind zu beachten.
Menge: 2,000 St

*Hinweis: Wände*

**1.7.70 Elementwand, WD 200 mm, L.9,40 m, H. 4,95 m, Innenwand, C30/37, XC1**
*** Bezugsbeschreibung
Betonfertigteilwand aus Elementwandplatten DIN EN 13369 und DIN EN 14992, als Innenwand,
Gesamtwanddicke 200 mm,
Länge der Wandplatten 9,40 m,
geschalte Betonflächen glatt, Stahlbeton als Normalbeton
C 30/37, DIN EN 206, DIN 1045-2, natürliche Gesteinskörnung,
Expositionsklasse XC1 (Bewehrungskorrosion durch Karbonatisierung, trocken/ständig nass),
Feuchtigkeitsklasse WO (Betonkorrosion, trockene Umgebung),
Einbauteile für Fremdleistungen und Bewehrung werden gesondert vergütet, Ortbetonergänzung wird gesondert vergütet.
Wandhöhe 4,95 m,
Menge: 47,000 m2
DIN276_18: 342

**1.7.80 Elementwand, WD 200 mm, L.6,05 m, H. 4,95 m, Innenwand, C30/37, XC1**
*** wie Position 1.7.70
Länge der Wandplatten 6,05 m.
Menge: 30,000 m2
DIN276_18: 342

**1.7.90 Elementwand, WD 200 mm, L.6,70 m, H. 4,95 m, Innenwand, C30/37, XC1**
*** wie Position 1.7.70
Länge der Wandplatten 6,70 m.
Menge: 34,000 m2
DIN276_18: 342

**1.7.100 Elementwand, WD 200 mm, L.5,15 m, H. 4,95 m, Innenwand, C30/37, XC1**
*** wie Position 1.7.70
Länge der Wandplatten 5,15 m.
Menge: 26,000 m2
DIN276_18: 342

**1.7.110 Elementwand, WD 200 mm, L.5,40 m, H. 4,95 m, Innenwand, C30/37, XC1**
*** wie Position 1.7.70
Länge der Wandplatten 5,40 m.
Menge: 27,000 m2
DIN276_18: 342

**1.7.120 Elementwand, WD 200 mm, L.8,60 m, H. 4,95 m, Innenwand, C30/37, XC1**
*** wie Position 1.7.70
Länge der Wandplatten 8,60 m.
Menge: 43,000 m2
DIN276_18: 342

**1.7.130 Elementwand, WD 200 mm, L.7,80 m, H. 4,95 m, Innenwand, C30/37, XC1**
*** wie Position 1.7.70
Länge der Wandplatten 7,80 m.
Menge: 39,000 m2
DIN276_18: 342

**1.7.140 Elementwand, WD 200 mm, L.5,35 m, H. 4,95 m, Innenwand, C30/37, XC1**
*** wie Position 1.7.70
Länge der Wandplatten 5,35 m.
Menge: 27,000 m2
DIN276_18: 342

**1.7.150 Elementwand, WD 200 mm, L.4,50 m, H. 4,95 m, Innenwand, C30/37, XC1**
*** wie Position 1.7.70
Länge der Wandplatten 4,50 m.
Menge: 23,000 m2
DIN276_18: 342

**1.7.160 Elementwand, WD 200 mm, L.6,50 m, H. 4,95 m, Innenwand, C30/37, XC1**
*** wie Position 1.7.70
Länge der Wandplatten 6,50 m.
Menge: 33,000 m2
DIN276_18: 342

**1.7.170 Elementwand, WD 200 mm, L.3,90 m, H. 4,95 m, Innenwand, C30/37, XC1**
*** wie Position 1.7.70
Länge der Wandplatten 3,90 m.
Menge: 20,000 m2
DIN276_18: 342

**1.7.180 Elementwand, WD 200 mm, L.8,90 m, H. 4,95 m, Innenwand, C30/37, XC1**
*** wie Position 1.7.70
Länge der Wandplatten 8,90 m.
Menge: 45,000 m2
DIN276_18: 342

**1.7.190 Elementwand, WD 200 mm, L.5,35 m, H. 4,65 m, Innenwand, C30/37, XC1**
*** wie Position 1.7.70
Länge der Wandplatten 5,35 m.
Wandhöhe 4,65 m.
Menge: 25,000 m2
DIN276_18: 342

**1.7.200**
*** wie Position 1.7.70
Menge: 20,000 m2
DIN276_18: 342

**1.7.210**
*** wie Position 1.7.70
Menge: 19,000 m2
DIN276_18: 342

**1.7.220**
*** wie Position 1.7.70
Menge: 24,000 m2
DIN276_18: 342

**1.7.230 Fugen schließen, Elementwand Fertigteil, Zulage**
Fugen der Elementdeckenplatte aus Fertigteilen
mit Zementspachtel flächenbündig schließen, einschl. Untergrundvorbehandlung, Oberflächengüte Q2 geglättet analog Merkblatt 3 der Gipsindustrie,
als Zulage für die Position Elementwand zuvor.
Menge: 964,000 m2
DIN276_18: 342

**1.7.240 Bodenanschluss WU-Bodenplatte**
Bodenanschluss für Elementwände zur Herstellung eines Verbundes mit WU-Bodenplatte, einschl. aufrauen der Bodens sowie verlegen eines Fugenbandes.
Menge: 97,000 m
DIN276_18: 342

*Hinweis: Elementdecken*

**1.7.250 Elementdeckenplatte Fertigteil C30/37-XC1, D.25cm**
*** Bezugsbeschreibung
Elementdeckenplatte für Aufbeton,
als Fertigteil DIN EN 13369 und DIN EN 13747,
Gesamtdicke einschl. Ortbetonergänzung (Aufbeton)
ca. 25cm, obere Betonfläche waagerecht, als Stahlbeton,
Normalbeton C 30/37 DIN EN 206-1, DIN 1045-2,
Expositionsklasse XC1 (Bewehrungskorrosion durch Karbonatisierung, trocken oder ständig nass),  Feuchtigkeitsklasse WO (Betonkorrosion, trockene Umgebung),
Einbauteile für Fremdleistungen und Bewehrung werden gesondert vergütet.
Ausführung gemäß Werkplanung des AN auf der Grundlage der Gebäudestatik und der Ausführungsplanung Architekt,
einschl. Passelemente, Öffnungen etc.,
Auflager, Plattenteilung, etc. nach Planung des AN.
Menge: 209,000 m2
DIN276_18: 351

**1.7.260 Elementdeckenplatte Fertigteil C30/37-XC1, D.30cm**
*** wie Position 1.7.250
Gesamtdicke einschl. Ortbetonergänzung (Aufbeton)
ca. 30 cm.
Menge: 1889,000 m2

**1.7.270 Elementdeckenplatte Fertigteil C30/37-XC3/XC1, D.25cm**
*** wie Position 1.7.250
oben:
Expositionsklasse XC3 (Bewehrungskorrosion durch Karbonatisierung, mäßig feucht),
Feuchtigkeitsklasse WF (Betonkorrosion, feuchte Umgebung),
unten:
Expositionsklasse XC1 (Bewehrungskorrosion durch Karbonatisierung, trocken oder ständig nass),  Feuchtigkeitsklasse WO (Betonkorrosion, trockene Umgebung),

Ausführung für Dachdecke.
Menge: 131,000 m2

**1.7.280 Elementdeckenplatte Fertigteil C30/37-XC3/XC1, D.30cm**
*** wie Position 1.7.250
oben:
Expositionsklasse XC3 (Bewehrungskorrosion durch Karbonatisierung, mäßig feucht),
Feuchtigkeitsklasse WF (Betonkorrosion, feuchte Umgebung),
unten:
Expositionsklasse XC1 (Bewehrungskorrosion durch Karbonatisierung, trocken oder ständig nass),  Feuchtigkeitsklasse WO (Betonkorrosion, trockene Umgebung),
Gesamtdicke einschl. Ortbetonergänzung (Aufbeton)
ca. 30 cm.

Ausführung für Dachdecke.
Menge: 934,000 m2

**1.7.290 Elementdeckenplatte Fertigteil C30/37-XC1/XC3,XF1, D.25cm**
*** wie Position 1.7.250
oben:
Expositionsklasse XC1 (Bewehrungskorrosion durch Karbonatisierung, trocken oder ständig nass),  Feuchtigkeitsklasse WO (Betonkorrosion, trockene Umgebung),
unten:
Expositionsklasse XC3 (Bewehrungskorrosion durch Karbonatisierung, mäßig feucht),
Expositionsklasse XF1 (Frostangriff, mäßige Wassersättigung ohne Taumittel),
Feuchtigkeitsklasse WF (Betonkorrosion, feuchte Umgebung)

Ausführung für Decke über Fahrzeughalle.
Menge: 58,000 m2

**1.7.300 Elementdeckenplatte Fertigteil C30/37-XC1/XC3,XF1, D.30cm**
*** wie Position 1.7.250
oben:
Expositionsklasse XC1 (Bewehrungskorrosion durch Karbonatisierung, trocken oder ständig nass),  Feuchtigkeitsklasse WO (Betonkorrosion, trockene Umgebung),
unten:
Expositionsklasse XC3 (Bewehrungskorrosion durch Karbonatisierung, mäßig feucht),
Expositionsklasse XF1 (Frostangriff, mäßige Wassersättigung ohne Taumittel),
Feuchtigkeitsklasse WF (Betonkorrosion, feuchte Umgebung)
Gesamtdicke einschl. Ortbetonergänzung (Aufbeton)
ca. 30 cm.

Ausführung für Decke über Fahrzeughalle.
Menge: 479,000 m2

**1.7.310 Fugen schließen, Elementdeckenplatte Fertigteil, Zulage**
Fugen der Elementdeckenplatte aus Fertigteilen
mit Zementspachtel flächenbündig schließen, einschl. Untergrundvorbehandlung, Oberflächengüte Q2 geglättet analog Merkblatt 3 der Gipsindustrie,
als Zulage für die Position Elementdeckenplatte zuvor.
Menge: 3700,000 m2

*Hinweis: Rippendeckenplatten*

**1.7.320 TT-Rippendeckenplatte Fertigteil, C30/37-XC1, D.16cm**
Fertigteil-TT-Rippenplattendecke aus vorgespannter
Stahlbeton-Fertigplatte,
Ausführung nach statischer Erfordernis,
als Verbunddecke nach DIN EN 1994-1-1,
Träger BxH ca. 300 x 960 mm,
Anschlussfeldweite a=1,40 m,
auf Auflagerkonsole aufgesetzt,
Gesamtdicke einschl. Ortbetonergänzung (Aufbeton)
16 cm, obere Betonfläche waagerecht, als Stahlbeton,
Normalbeton C 30/37 DIN EN 206-1, DIN 1045-2,
Expositionsklasse XC1 (Bewehrungskorrosion durch Karbonatisierung, trocken oder ständig nass),  Feuchtigkeitsklasse WO (Betonkorrosion, trockene Umgebung).

Ausführung für Stabsraum 1. OG.
Menge: 273,000 m2

**1.7.330 TT-Rippendeckenplatte Fertigteil, C45/55-XC1, D.15cm**
Fertigteil-TT-Rippenplattendecke aus vorgespannter
Stahlbeton-Fertigplatte,
Ausführung nach statischer Erfordernis,
als Verbunddecke nach DIN EN 1994-1-1,
Träger BxH ca. 270 x 950 mm,
Anschlussfeldweite a=1,40 m,
Gesamtdicke einschl. Ortbetonergänzung (Aufbeton)
15 cm, obere Betonfläche waagerecht, als Stahlbeton,
Normalbeton C 45/55 DIN EN 206-1, DIN 1045-2,
Expositionsklasse XC1 (Bewehrungskorrosion durch Karbonatisierung, trocken oder ständig nass),  Feuchtigkeitsklasse WO (Betonkorrosion, trockene Umgebung).

Ausführung für Leitstelle 2. OG
Menge: 367,000 m2

**1.7.340 Ankerschiene 38/17mm, Länge ca. 550mm**
*** Bezugsbeschreibung
Ankerschiene für zuvor beschriebene Rippendeckenplatten aus Stahl, feuerverzinkt, kaltgewalzt, Profilgröße ca. 38/17 mm, an der Unterkante der Rippen gemäß Planunterlagen eingelassen einbauen, Länge ca. 550 mm.

Richtfabrikat 'Halfen HTA CE38/17' oder gleichwertig
.
Menge: 52,000 St

**1.7.350 Ankerschiene 38/17mm, Länge ca. 1050mm**
*** wie Position 1.7.340
Länge ca. 1050 mm.
Menge: 82,000 St

**1.7.360 Ankerschiene 38/17mm, Länge ca. 6070mm**
*** wie Position 1.7.340
Länge ca. 6070 mm.
Menge: 48,000 St

**1.7.370 Elastomerlager, 150x190x15mm**
Elastomerlager, zwischen Rippendeckenplatte und Auflagerkonsole,
Abmessungen ca. 150 x 190 x 15 mm, unbewehrt.
Menge: 52,000 St

*Hinweis: Aussparungen etc. in senkrechten Bauteilen*

**1.7.380 Öffnung bis 500cm2, Tiefe b.30cm**
*** Bezugsbeschreibung
Öffnung in Elementwand herstellen,
in senkrechten Bauteilen,
Betonoberfläche auch für späteren Verguss geeignet,
Aussparungstiefe bis 25,0 cm,
Einzelgröße der Aussparung bis 500 cm2.
Menge: 10,000 St
Leistungsbereichkatalog: 013

**1.7.390 Öffnung ü. 500-2500cm2, Tiefe b.30cm**
*** wie Position 1.7.380
Einzelgröße der Aussparungen über 500 bis 2500 cm2.
Menge: 28,000 St
Leistungsbereichkatalog: 013

**1.7.400 Öffnung ü. 2500-5000cm2, Tiefe b.30cm**
*** wie Position 1.7.380
Einzelgröße der Aussparungen über 2500 bis 5000 cm2.
Menge: 4,000 St
Leistungsbereichkatalog: 013

**1.7.410 Öffnung ü. 10000-25000cm2, Tiefe b.30cm**
*** wie Position 1.7.380
Einzelgröße der Aussparungen über 10000 bis 25000 cm2.
Menge: 9,000 St

*Hinweis: Aussparungen Schließen in senkrechten Bauteilen*

**1.7.420 Öffnung schließen Beton C20/25, Tiefe b.30cm, bis 500cm2**
Aussparung als Öffnung oder Nische schließen,
in senkrechten Bauteilen aus Stahlbeton,
mit Beton C 20/25 DIN EN 206-1, DIN 1045-2, einschl.
Schalung, Oberflächenstruktur der sichtbaren Flächen an
angrenzende Flächen anpassen,
Einzelgröße der Aussparung bis 500 cm2,
Tiefe bis 30,0 cm,
Ausführungshöhe bis 4,50 m,
Behinderung / Erschwernis durch vorhandene
Installationen.
Menge: 10,000 St
Leistungsbereichkatalog: 013

**1.7.430 Öffnung schließen Beton C20/25, Tiefe b.30cm, ü.500-2500 cm2**
Einzelgröße der Aussparungen über 500 bis 2500 cm2.
Menge: 28,000 St
Leistungsbereichkatalog: 013

**1.7.440 Öffnung schließen Beton C20/25, Tiefe b.30cm, ü.2500-5000 cm2**
Einzelgröße der Aussparungen über 2500 bis 5000 cm2.
Menge: 4,000 St
Leistungsbereichkatalog: 013

*Hinweis: Stahlbeton-Verbundstütze*

**1.7.450 Stahlbeton-Verbundstütze, D.324mm, H.4950mm**
Verbundstütze aus Stahlbeton-Verbundquerschnitt, bestehend aus zentrisch angeordnetem Vollstahlkernprofil und außenliegendem zylindrischem Stahlhohlprofil,
Durchmesser gesamt ca. 324 mm,
freie Stützenhöhe ca. 4,95 m,
Zwischenraum druckdicht mit hochfestem Vergussbeton vollständig verfüllt, bemessen und ausgeführt als Verbundstütze nach DIN EN 1994-1-1 (Eurocode 4) in Verbindung mit den einschlägigen nationalen Regelwerken sowie einer ggf. erforderlichen allgemeinen Bauartgenehmigung für betongefüllte Hohlprofil-Verbundstützen mit Stahlkern, Oberflächenbehandlung und Farbton durch Gewerk Malerarbeiten,
einschließlich aller notwendigen Kopf- und Fußausbildungen mit Kopf- und Fußplatten nach statischer Erfordernis.
Menge: 3,000 St
DIN276_18: 341

*Hinweis: Bewehrung*

**1.7.460 Betonstabstahl B500A alle Durchmesser, in Fertigteilen**
Bewehrung aus Betonstabstahl B500A DIN 488-1, DIN 488-2,
alle Durchmesser und alle Längen sowie als Matten gemäß Planung des Fertigteilhersteller.
Menge: 90,000 t

#### 1.8 Abdichtungsarbeiten - DIN 18533

**Ausführungsbeschreibung 7 Abdichtungsarbeiten**
*Allgemein*
Die Beschreibungen dieser Ausführungsbeschreibung gelten für die entsprechenden Positionen in jedem Titel des Leistungsverzeichnisses Abdichtungsarbeiten, auch wenn nicht direkt auf die Ausführungbeschreibung Bezug genommen wird.

Es darf nur ein einheitliches u. zugelassenes System eines Herstellers zur Ausführung kommen, das alle diesbezüglichen Anforderungen erfüllt.

**1.8.10 Untergrund reinigen, an Wand- und Sockel**
Reinigen des Untergrundes, mineralisch, sowie aus Frischbetonverbundfolie, an Wand- und Sockelflächen sowie an Fundamentüberständen und Stirnseiten von Fundamenten und Bodenplatten, ca. 5 % der Gesamtfläche von grober Verschmutzung, von Betonresten, festhaftend, durch Entfernen von Grobschmutz, anfallende Stoffe im Behälter des AN sammeln und entsorgen, Flächen senkrecht und waagerecht,
Abwicklung bis ca. 1,25 m.
Menge: 94,000 m2

**1.8.20 Grundierung auftragen, an Wand- und Sockel**
Bitumenemulsion als Voranstrich / Grundierung für nachfolgende bituminöse Abdichtung aufbringen,
Ausführung an mineralischen Untergründen, sowie Frischbetonverbundsystem,
an Wand- und Sockelflächen sowie an Fundamentüberständen und Stirnseiten von Fundamenten und Bodenplatten,
Flächen senkrecht und waagerecht,
Abwicklung bis ca. 1,25 m.
Menge: 94,000 m2
Leistungsbereichkatalog: 018

**1.8.30 Hohlkehle herstellen, aus Bitumendickbeschichtung, PMBC, Sektionaltor**
Hohlkehle am Übergang von horizontalen und vertikalen Bauteilen (Wänden, Sockel, Stützen) ausbilden, r = ca. 5 cm,
mit zweikomponentiger kunststoffmodifizierter Bitumendickbeschichtung (PMBC) herstellen und in die Flächenabdichtung einbinden inklusive Innen- und Aussenecken, Ausführung an Wänden und Sockel,
Abrechnung je Meter.
Menge: 59,000 m

**1.8.40 Abdichtung Wand- und Sockelflächen, W2.1-E, PMBC**
Abdichtung an Wand- und Sockelflächen,
aus flexibler polymermodifizierten Bitumendickbeschichtung (PMBC) gemäß DIN 18533-3,auf tragfähigem, gereinigtem und vorbehandeltem Betonuntergrund,
zweilagig mit systemkonformer Verstärkungseinlage im ersten Auftrag, zur Herstellung einer rissüberbrückenden Abdichtung der Wassereinwirkungsklasse W2.1-E nach DIN 18533-1, Ausführung mindestens 30 cm (Planmaß) über Oberkante Gelände und mindestens 15 cm über Stirnseite der WU-Bodenplatte, Ausführung senkrecht, Höhe ca. 410 mm.

Ausführung gemäß Detail
LSRE_ARC_5_DT_GD_001_-_v - Regeldetail Sockel-Gründung.pdf
Menge: 58,000 m2
Leistungsbereichkatalog: 018

**1.8.50 Abdichtung Wand- und Sockelflächen, W2.1-E, PMBC, Sektionaltor**
Abdichtung an Wand- und Sockelflächen,
sowie an Torschwelle, im Bereich von Sektionaltoren,
aus flexibler polymermodifizierten Bitumendickbeschichtung (PMBC) gemäß DIN 18533-3,auf tragfähigem, gereinigtem und vorbehandeltem Betonuntergrund,
zweilagig mit systemkonformer Verstärkungseinlage im ersten Auftrag, zur Herstellung einer rissüberbrückenden Abdichtung der Wassereinwirkungsklasse W2.1-E nach DIN 18533-1, Ausführung mindestens 30 cm (Planmaß) über Oberkante Gelände und mindestens 15 cm über Stirnseite der WU-Bodenplatte, Ausführung waagerecht und senkrecht,
Abwicklung ca. 1250 mm.

Ausführung gemäß Detail
LSRE_ARC_5_DT_FA_202_-_v - Sektionaltor Schwelle.pdf
Menge: 37,000 m2

**1.8.60 Anarbeiten an Durchdringungen, DN110**
*** Bezugsbeschreibung
Anarbeiten der Abdichtung an Durchdringungen,
Durchmesser DN 110, einschließlich Zuschnitt und Anpassung an das Rohr, zur Sicherstellung der Dichtigkeit.
Menge: 6,000 St

**1.8.70 Anarbeiten an Durchdringungen, DN125**
*** wie Position 1.8.60
Durchmesser DN 125.
Menge: 3,000 St

**1.8.80 Anarbeiten an Durchdringungen, DN200**
*** wie Position 1.8.60
Durchmesser DN 200.
Menge: 1,000 St

#### 1.9 Grundleitungen SW/Hauseinführungen - DIN 18381, 18306

**Ausführungsbeschreibung 8 ==== Abwasserrohr aus PP-MD ====**
*==== Abwasserrohr aus PP-MD ====*
==== Abwasserrohr aus PP-MD ====

Material:
Abwasserrohre und Formstücke aus Polypropylen mit mineralischen Additiven (PP-MD) gemäß DIN EN 14.758.
Die gemessene Ringsteifigkeit liegt bei >10 kN/m²
(SN 10) bzw. > 16 kN/m² (SN16).
Das Rohrsystem wurde mit 7,0 bar geprüft und ist damit für Trinkwasserschutzzonen Typ II und Typ III nach DWA-A 142 (ehem. Ausgabe v. 11.2002) grundsätzlich geeignet.
Die 3-fach Lippendichtung besteht aus SBR /EPDM.
Öl- und Benzin beständige Dichtungen aus NBR sind
im Lieferprogramm enthalten.

Verarbeitung:
Rohre können auf gleichmäßigen, relativ lockeren,
feinkörnigen Böden verlegt werden, wenn diese eine
Unterstützung über die gesamte Rohrlänge zulassen. Im
Bereich von Muffen sind Aussparungen in der unteren
Bettungszone vorzusehen, damit die Verbindung
ordnungsgemäß hergestellt werden kann. Die Aussparung
darf nicht größer sein, als für die ordnungsgemäße
Verbindung notwendig ist.
Eignet sich der anstehende Boden nicht als Auflager, so
ist die Grabensohle tiefer auszuheben und ein Auflager
herzustellen. Die Dicke der unteren Bettungsschicht
darf folgende Werte nicht unterschreiten:
100 mm bei normalen Bodenverhältnissen,
150 mm bei Felsen oder festgelagerten Böden.
Die Dicke der oberen Bettungsschicht sollte in der Form
ausgeführt werden, dass den Bedingungen der statischen
Berechnung entsprochen und ein Auflagerwinkel von 180°
erreicht wird, d.h. in der Regel 0,5 x DA.
Weist die Grabensohle eine zu geringe Tragfähigkeit
auf, sind besondere Maßnahmen erforderlich.

Rohrleitungen höhen und fluchtgerecht im Graben
verlegen. Rohrgraben bauseits.
Nach dem Verlegen der Rohrleitung den Rohrgraben
lagenweise verfüllen und verdichten.
Für die Leitungszone ist grundsätzlich steinfreier Sand
zu verwenden. Zur Verlegung der Rohrleitung ein 10 cm dickes Rohrauflager aus Sand herstellen.

Baulängen in den erforderlichen Teillängen einschl. der
notwendigen Passstücke.
Passstücke sind in die Einheitspreise einzukalkulieren.

Formstücke jeder Art sind als Zulage gesondert ausge- schrieben. Bei Abzweigen, Übergangsstücken, Bögen etc. sind keine Abwinkelung und keine Abgangsnennweiten
angegeben. Die Abrechnung erfolgt nach der größten Nennweite.

Die Rohrleitungen sind unter Beachtung der DIN EN 1610
und der Herstellerverlegeanleitung zu verlegen.

Anmerkung:
Nach Verlegung der Rohrleitungen und bei Arbeitsunter- brechungen sind die Endrohre und Öffnungen zum
Schutz vor Verunreinigungen zu verschließen.
Rohrverschlüsse werden in der Abrechnung nur berücksichtigt, wenn Sie nach Fertigstellung der Arbeiten in der Anlage verbleiben.
Eventuelle Verunreinigungen und Verstopfungen des
Abwassernetzes, die während der Bauzeit entstehen, sind vom AN zu beseitigen.
Vor Abnahme ist das Abwassernetz durchzuspülen.
Alle Kosten sind in die Einheitspreise einzukalkulieren, sofern im nachfolgenden Text nicht ausdrücklich anders beschrieben.

Fabrikat der Planung:  Wavin
Typ:  Green Connect 2000

oder gleichwertig,

angebotenes Fabikat: '....................................................'

angebotener Typ: '....................................................'
(vom Bieter einzutragen)

**1.9.10 Abwasserrohr mit Steckmuffe DN 110**
*** gemäß Ausführungsbeschreibung 8
Abwasserrohr mit Steckmuffe DN 110
in allen erforderlichen Längen.
Menge: 150,000 m

**1.9.20 Abwasserrohr mit Steckmuffe DN 125**
*** gemäß Ausführungsbeschreibung 8
Abwasserrohr mit Steckmuffe DN 125
in allen erforderlichen Längen.
Menge: 15,000 m

**1.9.30 Abwasserrohr mit Steckmuffe DN 160**
*** gemäß Ausführungsbeschreibung 8
Abwasserrohr mit Steckmuffe DN 160
in allen erforderlichen Längen.
Menge: 60,000 m

**1.9.40 Abwasserrohr mit Steckmuffe DN 200**
*** gemäß Ausführungsbeschreibung 8
Abwasserrohr mit Steckmuffe DN 200
in allen erforderlichen Längen.
Menge: 24,000 m

**1.9.50 Bogen mit Steckmuffe alle Gradzahlen DN 110**
*** gemäß Ausführungsbeschreibung 8
Bogen mit Steckmuffe alle Gradzahlen DN 110
als Zulage zu den Rohrleitungen.
Menge: 100,000 St

**1.9.60 Bogen mit Steckmuffe alle Gradzahlen DN 125**
*** gemäß Ausführungsbeschreibung 8
Bogen mit Steckmuffe alle Gradzahlen DN 125
als Zulage zu den Rohrleitungen.
Menge: 4,000 St

**1.9.70 Bogen mit Steckmuffe alle Gradzahlen DN 160**
*** gemäß Ausführungsbeschreibung 8
Bogen mit Steckmuffe alle Gradzahlen DN 160
als Zulage zu den Rohrleitungen.
Menge: 10,000 St

**1.9.80 Bogen mit Steckmuffe alle Gradzahlen DN 200**
*** gemäß Ausführungsbeschreibung 8
Bogen mit Steckmuffe alle Gradzahlen DN 200
als Zulage zu den Rohrleitungen.
Menge: 36,000 St

**1.9.90 Abzweig mit Steckmuffe alle Gradzahlen DN 110**
*** gemäß Ausführungsbeschreibung 8
Abzweig mit Steckmuffe alle Gradzahlen DN 110
als Zulage zu den Rohrleitungen.
Menge: 18,000 St

**1.9.100 Abzweig mit Steckmuffe alle Gradzahlen DN 125**
*** gemäß Ausführungsbeschreibung 8
Abzweig mit Steckmuffe alle Gradzahlen DN 125
als Zulage zu den Rohrleitungen.
Menge: 2,000 St

**1.9.110 Abzweig mit Steckmuffe alle Gradzahlen DN 160**
*** gemäß Ausführungsbeschreibung 8
Abzweig mit Steckmuffe alle Gradzahlen DN 160
als Zulage zu den Rohrleitungen.
Menge: 1,000 St

**1.9.120 Reduzierung, DN 125x110**
*** gemäß Ausführungsbeschreibung 8
Reduzierung, DN 125x110
Bestehend aus:
Reduzierung mit Muffe und Dichtungsring.
Menge: 2,000 St

**1.9.130 Reduzierung, DN 160x125**
*** gemäß Ausführungsbeschreibung 8
Reduzierung, DN 160x125
Bestehend aus:
Reduzierung mit Muffe und Dichtungsring.
Menge: 1,000 St

**1.9.140 Doppel- oder Überschiebmuffe, DN 110**
*** gemäß Ausführungsbeschreibung 8
Doppel- oder Überschiebmuffe, DN 110
Hinweis: Vergütung nur bei Rohrlängen über 5 m.
Menge: 6,000 St

**1.9.150 Doppel- oder Überschiebmuffe, DN 125**
*** gemäß Ausführungsbeschreibung 8
Doppel- oder Überschiebmuffe, DN 125
Hinweis: Vergütung nur bei Rohrlängen über 5 m.
Menge: 3,000 St

**1.9.160 Doppel- oder Überschiebmuffe, DN 160**
*** gemäß Ausführungsbeschreibung 8
Doppel- oder Überschiebmuffe, DN 160
Hinweis: Vergütung nur bei Rohrlängen über 5 m.
Menge: 2,000 St

**1.9.170 Doppel- oder Überschiebmuffe, DN 200**
*** gemäß Ausführungsbeschreibung 8
Doppel- oder Überschiebmuffe, DN 200
Hinweis: Vergütung nur bei Rohrlängen über 5 m.
Menge: 1,000 St

**1.9.180 Muffenstopfen, DN 110**
*** gemäß Ausführungsbeschreibung 8
Muffenstopfen, DN 110.
Menge: 38,000 St

**1.9.190 Muffenstopfen, DN 125**
*** gemäß Ausführungsbeschreibung 8
Muffenstopfen, DN 125.
Menge: 2,000 St

**1.9.200 Muffenstopfen, DN 160**
*** gemäß Ausführungsbeschreibung 8
Muffenstopfen, DN 160.
Menge: 4,000 St

**1.9.210 Muffenstopfen, DN 200**
*** gemäß Ausführungsbeschreibung 8
Muffenstopfen, DN 200.
Menge: 24,000 St

**1.9.220 Lippendichtung NBR (ölbeständig) DN 110**
Lippendichtung NBR (ölbeständig) DN 110
für vorstehende Abwasserrohrleitung.
Menge: 38,000 St

**1.9.230 Lippendichtung NBR (ölbeständig) DN 160**
Lippendichtung NBR (ölbeständig) DN 160
für vorstehende Abwasserrohrleitung.
Menge: 7,000 St

**1.9.240 BDF für den Einbau in WU-Bodenplatten DN 110**
Bodendurchführung für den Einbau in WU-Bodenplatten
DN 110, zum Anschließen von KG 2000 Rohren, Durchmesser: DN 110, Lieferlänge: ca. 50 cm,
druckwasserdichte, umlaufende, thermisch verschweißte Vierstegdichtung, einseitig angeformte Steckmuffe, Deckel als Einbauhilfe, MPA-geprüft bis 10,0 bar, form- und druckstabiles Vollwandmaterial mit geringem Abrieb, Rohr und Rohr-Material nach DIN EN 14758, IAF-geprüft: Radondicht!
WU-Richtlinie: Beanspruchungsklasse 1 + 2,

Fabrikat der Planung:  KRASO GmbH & Co. KG
Typ:  BDF-KG2000-DN 110

oder gleichwertig,

angebotenes Fabikat: '....................................................'

angebotener Typ: '....................................................'
(vom Bieter einzutragen)
Menge: 3,000 St

**1.9.250 BDF für den Einbau in WU-Bodenplatten DN 160**
Bodendurchführung für den Einbau in WU-Bodenplatten
DN 160, zum Anschließen von KG 2000 Rohren, Durchmesser: DN 160, Lieferlänge: ca. 50 cm,
druckwasserdichte, umlaufende, thermisch verschweißte Vierstegdichtung, einseitig angeformte Steckmuffe, Deckel als Einbauhilfe, MPA-geprüft bis 10,0 bar, form- und druckstabiles Vollwandmaterial mit geringem Abrieb, Rohr und Rohr-Material nach DIN EN 14758, IAF-geprüft: Radondicht!
WU-Richtlinie: Beanspruchungsklasse 1 + 2,

Fabrikat der Planung:  KRASO GmbH & Co. KG
Typ:  BDF-KG2000-DN 160

oder gleichwertig,

angebotenes Fabikat: '....................................................'

angebotener Typ: '....................................................'
(vom Bieter einzutragen)
Menge: 1,000 St

**1.9.260 BDF für den Einbau in WU-Bodenplatten mit FBV DN 110**
Bodendurchführung zur systemkonformen Anbindung an FBV-Folien, für den Einbau in WU-Bodenplatten mit bauseits verlegter Frischbetonverbundfolie (FBV), zum Anschließen von KG 2000 Rohren,
Durchmesser: DN 110, Lieferlänge: ca. 50 cm,
mit FBV-Dichtungsmanschette aus rostfreiem Edelstahl V2A mit 20 cm umlaufender, eckiger Frischbetonverbundfolie, Drehmomentkontrollmutter DKM, druckwasserdichte, umlaufende Vierstegdichtung, einseitig angeformter Steckmuffe und Deckel als Einbauhilfe, MPA-geprüft bis 10,0 bar, form- und druckstabiles Vollwandmaterial mit geringem Abrieb, IAF-geprüft: Radondicht!, WU-Richtlinie: Beanspruchungsklasse 1 + 2,

Fabrikat der Planung:  KRASO GmbH & Co. KG
Typ:  FBV-BDF-KG2000-DN 110

oder gleichwertig,

angebotenes Fabikat: '....................................................'

angebotener Typ: '....................................................'
(vom Bieter einzutragen)
Menge: 15,000 St

**1.9.270 BDF für den Einbau in WU-Bodenplatten mit FBV DN 160**
Bodendurchführung zur systemkonformen Anbindung an FBV-Folien, für den Einbau in WU-Bodenplatten mit bauseits verlegter Frischbetonverbundfolie (FBV), zum Anschließen von KG 2000 Rohren,
Durchmesser: DN 160, Lieferlänge: ca. 50 cm,
mit FBV-Dichtungsmanschette aus rostfreiem Edelstahl V2A mit 20 cm umlaufender, eckiger Frischbetonverbundfolie, Drehmomentkontrollmutter DKM, druckwasserdichte, umlaufende Vierstegdichtung, einseitig angeformter Steckmuffe und  Deckel als Einbauhilfe, MPA-geprüft bis 10,0 bar, form- und druckstabiles Vollwandmaterial mit geringem Abrieb, IAF-geprüft: Radondicht!, WU-Richtlinie: Beanspruchungsklasse 1 + 2,

Fabrikat der Planung:  KRASO GmbH & Co. KG
Typ:  FBV-BDF-KG2000-DN 160

oder gleichwertig,

angebotenes Fabikat: '....................................................'

angebotener Typ: '....................................................'
(vom Bieter einzutragen)
Menge: 2,000 St

**1.9.280 BDF für den Einbau in WU-Bodenplatten mit FBV DN 200**
Bodendurchführung zur systemkonformen Anbindung an FBV-Folien, für den Einbau in WU-Bodenplatten mit bauseits verlegter Frischbetonverbundfolie (FBV), zum Anschließen von KG 2000 Rohren,
Durchmesser: DN 200, Lieferlänge: ca. 50 cm,
mit FBV-Dichtungsmanschette aus rostfreiem Edelstahl V2A mit 20 cm umlaufender, eckiger Frischbetonverbundfolie, Drehmomentkontrollmutter DKM, druckwasserdichte, umlaufende Vierstegdichtung, einseitig angeformter Steckmuffe und Deckel als Einbauhilfe, MPA-geprüft bis 10,0 bar, form- und druckstabiles Vollwandmaterial mit geringem Abrieb, IAF-geprüft: Radondicht!, WU-Richtlinie: Beanspruchungsklasse 1 + 2,

Fabrikat der Planung:  KRASO GmbH & Co. KG
Typ:  FBV-BDF-KG2000-DN 200

oder gleichwertig,

angebotenes Fabikat: '....................................................'

angebotener Typ: '....................................................'
(vom Bieter einzutragen)
Menge: 12,000 St

**1.9.290 Mauerkragen - DN 110**
Mauerkragen - DN 110
zur druckwasserdichten Einbindung von Rohrleitungen mit glatter Oberfläche (KG, KG 2000, HT) in WU-Betonkonstruktionen: Bodenplatte und Wand,
Durchmessser Rohrleitung: DN 110, einschl. Deckel als Bauzeitenschutzdeckel, MPA-geprüft bis 5,0 bar, IAF-geprüft: Radondicht!, Methangasbeständig, WU-Richtlinie: Beanspruchungsklasse 1 + 2,

Fabrikat der Planung:  KRASO GmbH & Co. KG
Typ:  KMK-DN 110

oder gleichwertig,

angebotenes Fabikat: '....................................................'

angebotener Typ: '....................................................'
(vom Bieter einzutragen)
Menge: 6,000 St

**1.9.300 Mauerkragen - DN 200**
Mauerkragen - DN 200
zur druckwasserdichten Einbindung von Rohrleitungen mit glatter Oberfläche (KG, KG 2000, HT) in WU-Betonkonstruktionen: Bodenplatte und Wand,
Durchmessser Rohrleitung: DN 200, einschl. Deckel als Bauzeitenschutzdeckel, MPA-geprüft bis 5,0 bar, IAF-geprüft: Radondicht!, Methangasbeständig, WU-Richtlinie: Beanspruchungsklasse 1 + 2,

Fabrikat der Planung:  KRASO GmbH & Co. KG
Typ:  MK-DN 200

oder gleichwertig,

angebotenes Fabikat: '....................................................'

angebotener Typ: '....................................................'
(vom Bieter einzutragen)
Menge: 1,000 St

**1.9.310 Futterrohr mit FBV DN 125**
Futterrohr mit FBV DN 125
dickwandiges Kunststoff-Futterrohr Echtmaß zur systemkonformen Anbindung an FBV-Folien,
als Aussparung zum nachträglichen Einbau von Rohren oder Kabeln
mittels Dichteinsatz (nicht im Lieferumfang enthalten)
Innendurchmesser: ID 125
Wandstärke: 25 cm
mit FBV-Dichtungsmanschette aus rostfreiem Edelstahl V2A mit 20 cm umlaufender,
eckiger Frischbetonverbundfolie, Drehmomentkontrollmutter DKM, druckwasserdichte,
umlaufende Vierstegdichtung, 2 Deckel als Einbauhilfe, Farbe: grau,
MPA-geprüft bis 10,0 bar, gas- und geruchsdicht - hochwertig
im Sinne der TA-Luft!, IAF-geprüft: Radondicht!,
geprüft nach FHRK-Prüfgrundlage GE 102, WU-Richtlinie: Beanspruchungsklasse 1 + 2,

Fabrikat der Planung:  KRASO GmbH & Co. KG
Typ:  FBV-FE - ID 125

oder gleichwertig,

angebotenes Fabikat: '....................................................'

angebotener Typ: '....................................................'
(vom Bieter einzutragen)
Menge: 3,000 St

**1.9.320 Doppel-Dichtpackung, Traforaum**
Doppel-Dichtpackung mit Anarbeitungsflansch für den schalungsbündigen Einbau. Ausführung zur beidseitigen gas- und wasserdichten Anbindung von Systemabdichtungen für Kabel und Kabelschutzrohre.
Geeignet für die Bildung von Paketanordnungen mittels Rahmensystem.
Lieferung als werkseitig vormontierte Einheit.
Prüfung gemäß einschlägiger FHRK-Prüfgrundlagen mit entsprechendem Qualitätssiegel.

Maße:
Rahmenmaß Paketanordnung 1×4: ca. 970 × 340 mm
Mindestwandstärke: ≥ 140 mm

Werkstoffe:
Dichtpackung: Kunststoff mit mehrstegiger Elastomerdichtung
Zwischenrohr: Kunststoff
Verschlussdeckel: Kunststoff mit Elastomerdichtung
Anarbeitungsflansch: Kunststoff

Anwendungsbereich:
Wassereinwirkungsklassen nach DIN 18533: W1 E und W2.1 E
WU-Bauwerke: Beanspruchungsklassen 1 und 2

Dichtheit:
Gas- und Wasserdichtheit bis mindestens 2,5 bar
Radonsichere Ausführung

Paketanordnung 1×4:
Erforderliche Wandstärke: 250 mm

Eigenschaften:
Anarbeitungsflansch geeignet für kunststoffmodifizierte Bitumendickbeschichtungen
Geprüfte Eignung für den Einsatz in Frischbetonverbundsystemen
Beidseitige werkseitige Dichtheitsausführung
Möglichkeit zur Kontrolle bei unbeabsichtigtem oder unbefugtem Öffnen des Verschlussdeckels
Menge: 1,000 St

*Hinweis: Abnahmen - besondere Leistungen*

**1.9.330 Einmessen der Rohre und Einlauf- bzw. Anschlusspunkte**
*** Pauschalposition
Einmessen der Rohre bzw. Einlauf- bzw. Anschlusspunkte auf Grundlage der freigegebenen Montageplanung vor der
Montage.
Umfang:  ca. 65 Einlauf- bzw. Anschlusspunkte
Menge: 1,000 psch

**1.9.340 Funktions- und Dichtigkeitsprüfung nach DIN EN 1610**
*** Pauschalposition
Funktions- und Dichtigkeitsprüfung nach DIN EN 1610
einschl. Erstellung der Protokolle
pauschal für das verlegte Abwasserrohrnetz
unterhalb der Bodenplatte
Menge: 1,000 psch

**1.9.350 TV Spiegelung der Abwasserkanäle**
*** Pauschalposition
TV Spiegelung der Abwasserkanäle vor der Abnahme.
Die fachgerechte Ausführung der Abwasserkanäle ist nach
Fertigstellung und erfolgter Druckprobe über eine TV Spiegelung zu dokumentieren.
Menge: 1,000 psch

**1.9.360 Schutz der Rohrleitungen**
*** Pauschalposition
Schutz der Rohrleitungen
nach positiver Druckprobe und TV Spiegelung müssen alle
Rohrleitungen gegen Verschmutzung mit Enddeckeln geschützt werden.
Menge: 1,000 psch

**1.9.370 Montageplanung**
*** Pauschalposition
Montageplanung
Seitens des AN sind die Montageplanungen und die erforderlichen technischen Berechnungen oder Umrechnungen aufgrund von Änderungen nach der Auftragserteilung, incl. Einarbeitung der Änderungen vom AG- oder Nutzerseite und/oder bei Verwendung anderer als der ausgeschriebenen Materialien, auf der Grundlage der Ausführungsplanung, zu erstellen. Die Montageplanung ist dem AG 6 Wochen vor Montagebeginn der entsprechenden Leistungen zur Prüfung vorzulegen. Falls die nachfolgend aufgeführten Unterlagen aus Sicht des AG nicht vollständig sind, werden diese komplett an den AN zurückgegeben. Korrekturen / Ergänzungen sind vom AN kostenfrei einzuarbeiten.

Erst wenn der AG bzw. dessen bevollmächtigtes IB erklärt haben, dass die o. a. Montageunterlagen vollständig sind und diese freigegeben wurden, kann der AN mit der Montage beginnen.
Eine sich hierdurch evtl. ergebende Terminverschiebung bei mangelhaften Unterlagen geht zu Lasten des AN (Gesamtausführungszeit bleibt gleich).

Mit Beginn der Montage sind evtl. vorhandene erneute
Änderungen gegenüber der Ausführungsplanung seitens des
AN in die genehmigten Montagepläne einzuarbeiten und
die geänderten Zeichnungen wiederum im Legano Projektraum hochzuladen und zu verteilen.

Soweit erforderlich oder durch den AG gewünscht, sind
die zur Verfügung gestellten Montagepläne durch Detailpläne zu ergänzen. Die Montageunterlagen hat der AN mit den anderen am Bau beteiligten Firmen zu koordinieren. Abweichungen bedürfen der schriftlichen Zustimmung des AG.

Die Einreichung sämtlicher im Rahmen der Montageplanung zu erstellenden Unterlagen erfolgt ausschließlich digital über den vom Auftraggeber bereitgestellten Projektserver Legano.

Papierausdrucke, postalische Zusendungen oder die Übersendung von Unterlagen per E-Mail gelten nicht als formgerechte Vorlage und werden nicht berücksichtigt.

Unterlagen sind durch den Auftragnehmer im geforderten Format (PDF / DWG / DXF) im Projektraum hochzuladen und dort für den Auftraggeber sowie die Projektbeteiligten bereitzustellen.

Papierausdrucke oder sonstige Unterlagen, die der Auftragnehmer für seine eigene Baustellenabwicklung, interne Abstimmungen oder zur Montage benötigt, sind durch den Auftragnehmer selbst zu erstellen und vorzuhalten.

Kosten für Ausdrucke, Plotts, Kopien, Papierunterlagen, Versand oder vergleichbare Leistungen werden vom Auftraggeber nicht gesondert vergütet und sind in die Einheitspreise einzukalkulieren.

Die Unterlagen bestehen im Wesentlichen aus:

- Montagezeichnungen mit Detailzeichnungen im
  Maßstab 1: 50 / 1: 20
- Grundrisszeichnungen mit Schnitten M 1/50 mit sämtlichen ausgeführten Installationen und Bezeichnungen.
- Koordinierung der Trassenverläufe mit den anderen Gewerken
- Erstellung aller notwendigen Angaben für die Rohbaupläne Angabe von tatsächlichen statischen und dynamischen Belastungen.
- Rohgrabenpläne

Die Kosten hierfür sind in den Angebotspreis einzurechnen.

Für die Erstellung der Montageplanung sind weiter zu berücksichtigen:
Die zur Ausführung freigegebenen Architektenpläne, einschließlich Statik, die zur Ausführung freigegebenen
Einrichtungspläne der Nutzer, sämtliche Bauauflagen, die
Koordination aller am Bau beteiligten Gewerke, Bodengutachten.
Menge: 1,000 psch

#### 1.10 ELT - DIN 18382

**1.10.10 Betonbau-Gerätedose**
Betonbaudose, Ausführung als Betonbau-Gerätedose nach DIN EN 60670/VDE 0606 und DIN 49073, aus Kunststoff,
für Installationen zur Gegenschalung ohne zusätzliche Abstützung, Befestigung an der Bewehrung,
mit integrierter Stützelementaufnahme Ø 20 mm,
Installationsöffnung Ø 60 mm, Länge 94 mm, Breite 75 mm, Tiefe 59 mm, integrierte Rohrrückhaltung,
Frontteil ausschlagbar mit Signalborste, verdrehungssicher aneinanderreihbar im Kombinationsabstand 71 mm,
mit ausbrechbaren Trennstegen für die Installation vorverdrahteter Gerätekombinationen,
vollisolierter Leitungsübergang,
mit 4 Schraubdomen und 2 Spreizkrallenfeldern,
ohne Geräteschrauben,
Kombinationseinführungen mit Ausbrechöffnungen für Elektroinstallationsrohre (6 x M20/25) und Einführungsmarkierungen für Kabel und Leitungen
(6 Markierungen bis Ø 16 mm), Schutzart IP 30 nach DIN EN 60529, flammwidrig nach DIN EN 60695 bis 650° C,
halogenfrei nach DIN VDE 0604-2-100,
für Betonbauinstallation Ortbeton,
Einschl. Befestigungsmaterial und Distanzstücken komplett liefern und (in Beton) montieren.
Menge: 850,000 St

**1.10.20 Betonbau-Geräte-Verbindungsdose**
Betonbaudose, Ausführung als Betonbau-Geräte-Verbindungsdose nach DIN EN 60670/VDE 0606 und DIN 49073, aus Kunststoff, für Installationen zur Gegenschalung ohne zusätzliche Abstützung, Befestigung an der Bewehrung, mit integrierter Stützelementaufnahme Ø 20 mm,
Installationsöffnung Ø 60 mm, Länge 94 mm, Breite 75 mm, Tiefe 91 mm, integrierte Rohrrückhaltung,
Frontteil ausschlagbar mit Signalborste, verdrehungssicher aneinanderreihbar im Kombinationsabstand 71 mm,
mit ausbrechbaren Trennstegen für die Installation vorverdrahteter Gerätekombinationen,
vollisolierter Leitungsübergang,
mit 4 Schraubdomen und 2 Spreizkrallenfeldern,
ohne Geräteschrauben,
Kombinationseinführungen mit Ausbrechöffnungen für Elektroinstallationsrohre (7 x M20/25) und Einführungsmarkierungen für Kabel und Leitungen
(7 Markierungen bis Ø 16 mm), Schutzart IP 30 nach DIN EN 60529, flammwidrig nach DIN EN 60695 bis 650° C,
halogenfrei nach DIN VDE 0604-2-100,
für Betonbauinstallation Ortbeton.
Einschl. Befestigungsmaterial und Distanzstücken komplett liefern und (in Beton) montieren.
Menge: 22,000 St

**1.10.30 Systemflügelset**
Systemflügelset für die Installation zur Gegenschalung ohne Abstützung, aus Kunststoff, zur Befestigung von Wanddosen oder Wand-Deckenkrümmern 30° an der Bewehrung,
für Betonüberdeckungen 20 mm bis 60 mm,
mit Montageklammern zur Vorfixierung,
Länge 103 mm, Breite 49 mm, Tiefe 36 mm, flammwidrig nach DIN EN 60695 bis 650° C, halogenfrei nach DIN VDE 0604-2-100, für Betonbauinstallation Ortbeton
Einschl. Befestigungsmaterial komplett liefern und (in Beton) montieren.
Menge: 500,000 St

**1.10.40 Elektroinstallationsrohr, D.32mm**
*** Bezugsbeschreibung
Elektroinstallationsrohr DIN EN 61386-22, Maße DIN EN
60423, nicht flammenausbreitend, aus PVC-U mit
Kunststoffmantel aus PVC-P, mit hochgleitfähiger
Innenschicht, doppelwandig, innen gewellt, außen glatt,
biegsam,
Außendurchmesser 32 mm,
Klassifizierungscode 33412,
Druckfestigkeit mittel, Schlagfestigkeit mittel,
Dauergebrauchs- und Installationstemperatur min. -25°C
max. +60°C, verlegen in Beton.
Einschl. Befestigungsmaterial, Schellen und
Distanzstücken komplett liefern und (in Beton)
montieren / verlegen.
Menge: 600,000 m

**1.10.50 Elektroinstallationsrohr, D.40mm**
*** wie Position 1.10.40
Außendurchmesser 40 mm.
Menge: 90,000 m

#### 1.11 Nachweis- und Stundenlohnarbeiten

**1.11.10 Polier/-in sämtliche Kosten/Zuschläge**
STLB-Bau 2019-10 091
Stundenlohnarbeiten durch Polier/-in
der Verrechnungssatz für die jeweilige Arbeitskraft umfasst sämtliche Aufwendungen wie Lohn- und Gehaltskosten, Lohn- und Gehaltsnebenkosten, Zuschläge, lohngebundene und lohnabhängige Kosten, sonstige Sozialkosten, Gemeinkosten, Wagnis und Gewinn.
Menge: 30,000 h
Leistungsbereichkatalog: 091

**1.11.20 Baufacharbeiter/-in Stundenlohnarbeiten sämtliche Kosten/Zuschläge**
STLB-Bau 2012-10 091
Stundenlohnarbeiten durch Baufacharbeiter/-in
auf Anordnung des AG ausführen,
der Verrechnungssatz für die jeweilige Arbeitskraft umfasst sämtliche Aufwendungen wie Lohn- und Gehaltskosten, Lohn- und Gehaltsnebenkosten, Zuschläge, lohngebundene und lohnabhängige Kosten, sonstige Sozialkosten, Gemeinkosten, Wagnis und Gewinn.
Menge: 40,000 h
Leistungsbereichkatalog: 091

**1.11.30 Bauhelfer/-in Stundenlohnarbeiten sämtliche Kosten/Zuschläge**
STLB-Bau 2012-10 091
Stundenlohnarbeiten durch Bauhelfer/-in
auf Anordnung des AG ausführen,
der Verrechnungssatz für die jeweilige Arbeitskraft umfasst sämtliche Aufwendungen wie Lohn- und Gehaltskosten, Lohn- und Gehaltsnebenkosten, Zuschläge, lohngebundene und lohnabhängige Kosten, sonstige Sozialkosten, Gemeinkosten, Wagnis und Gewinn.
Menge: 65,000 h
Leistungsbereichkatalog: 091
